# BV Neubau Feuerwehr + Bauhof Gemmingen
Angebotsaufforderung (GAEB DA XML 3.2, DA83)
Projekt: 020
Währung: EUR
Vergabeart: Öffentliche Ausschreibung
Abgabeort: Siehe KEV-Formblätter; ;
Ausführungsbeginn: 14.12.2026
Ausführungsende: 31.03.2027
Erstellt mit: GXML Toolbox V3.2 R20140604, ORCA AVA 21.0 - Professional Edition 21.00.09, 12.10.2026

## BAUSTELLENBESCHREIBUNG
Die Baustelle liegt im Industriegebiet von Gemmingen in unmittelbarer Nachbarschaft von einer Bahnstrecke. Das Baufeld grenzt an 3 Straßen an. An der Nord-Ost-Ecke an die Industriestraße, im Osten an die Louis-
Schuler-Straße und im Süden an die Ziegeleistraße. An der Kreuzung zwischen Industrie- und Louis-Schuler-Straße führt eine kurze, asphaltierte Rampe (ca. 3,50 m breit) direkt aufs Gelände. Die Rampe dient derzeit und während der Bauphase noch als Zufahrt zum "alten" Bauhofgebäude.
Da das Baufeld an der Ostgrenze bis ca. 1,80 m  über dem Niveau der Louis-Schuler-Straße liegt, ist die beste Zufahrt aufs Baugelände auf der Südseite über die Ziegeleistraße gegeben. Von dort gelangt man annähernd ebenerdig auf das Baugelände (siehe Planskizze unten).

Baustellenanschrift:

"Bauhof-Gelände"
Ziegeleistraße 2
75050 Gemmingen

Flurstück-Nr.: 8064/2 + 8064/3

Stadtplan:

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
Luftbild:

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
## BAUBESCHREIBUNG
BAUBESCHREIBUNG

Beschreibung der Baumaßnahme:
Der Bauherr, die Gemeinde Gemmingen mit Ortsteil Stebbach, plant auf dem Grundstück Industriestraße / Ziegeleistraße  (Flurstück 8064/2 + 8064/3) in Gemmingen den Neubau eines Feuerwehrhauses und eines Gebäudes für den örtlichen Bauhof.

Das Baugelände liegt auf einer Höhe von ca. + 217,50 m ü.NN (+ 217,03 bis + 217,75 m üNN). Die spätere EFH Höhe ist mit derzeit + 217,50 m üNN geplant.

Geplant ist ein zweigeschossiger Baukörper mit ca. 1.545 m² Nutzfläche mit einem Innenhof als spätere Erweiterungsmöglichkeit der Feuerwehr-Fahr-
zeughalle, sowie einem seitlich vorgebauten Übungsturm. Westlich und frei neben dem Hauptgebäude soll eine eingeschossige, offene Fahrzeughalle (Kalthalle) mit einer Nutzfläche von ca. 300 m² gebaut werden. Die beiden Baukörper sind statisch voneinander unabhängig.

Die Grundfläche des Gebäudes umfasst eine Fläche von ca. 1.950 m², die der Kalthalle ca. 300 m².

Gebäudedaten:
BGF: ca. 2.438 m²
BRI:  ca. 12.693 m³
NGF: ca. 2.128 m²
Nutzfläche (inkl. Verkehrs- und Technikflächen):  ca. 1.545 m²
Technische Funktionsfläche: ca. 293 m²
Verkehrsfläche: ca. 289 m²

Visualisierung des Neubaus

Bild 01 unten:  Blick in Süd-West-Richtung
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
Bild 02 unten: Blick in Nord-West-Richtung
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
Entwurf:

Grundriss-Skizze:

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
Schnitt-Skizze:

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
Schnitt d. Fahrzeughalle:

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
Isometrie-Skizze des Gebäudes + Kalthalle:

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
Konstruktionsbeschreibung Hochbau:
Das Feuerwehrhaus soll als Massivbau in Stahlbetonskelett- bzw. Stahlbetonmassivbauweise erstellt werden. In geringerem Umfang können Innenwände auch in Mauerwerksbauweise erstellt werden, wenn deren Lasten über freitragende Fundamentbalken auf die Pfahlgründung abgelastet werden. Die Gebäudeaußenhülle mit Wandhöhen von ca. 7,60 m Höhe wird als massive Stahlbetonwandkonstruktion geplant, die dafür geeignet ist, Vorsatzschalen aus Klinkermauerwerk zu befestigen und einen robusten Untergrund für die geplanen Fahrzeug- und Waschhallen bietet.
Das Gebäude entspricht keiner Gebäudeklasse, es wird als ungeregelter Sonderbau bewertet (siehe Brandschutzkonzept). Entsprechend der Ge-
bäudehöhe wird das Gebäude ähnlich Gebäudeklasse 3 bewertet,  mit einer
Brandschutzanforderung R 30 jedoch mit zusätzlichen Brandwänden und feuerbeständigen Bauteilen, was einer Stahlbetonmassivbauweise mit ausreichender Betonüberdeckung der Stahleinlagen entspricht.
Die Anordnung einer Brandwand bis unter die Dachhaut zwischen Haustechnik / Umkleiden Bauhof zum Erweiterungsbereich / Fahrzeughalle DRK, wird baulich durch die Ausführung und Herstellung einer Stahlbetonwandscheibe Dicke D= 24 cm, R 90, mit seitlich  anschließenden massiven Flachdeckenplatten R 90 umgesetzt.

Weitere brandschutztechnische Maßnahmen:
- Betonüberdeckung der Stahleinlagen c >= 30 mm.
- Feuerbeständige Abschottung der Technikräume (Böden = Decke  über Umkleiden) und Umfassungswänden.
- Ausführung Zwischendecke Bereich Technik /  Umkleiden+Sanitätsraum Bauhof als Massivplatte Dicke D = 24  cm, R 90.
- Ausführung Dachdecke über Technik / Heizzentrale als  Massivplatte Dicke D = 24 cm, R 90. Betonüberdeckung der
- Stahleinlagen jeweils  c >= 30 mm.
- Ausführung Umfassungswände Technikräume als  Stahlbetonwandscheiben Dicke D = 24 cm sowie 20 cm, R 90.  Alternativ wäre auch Mauerwerk, Lochsteine Dicke D=24 cm oder  Vollstein z.B. KS-R P Dicke > 17,5cm denkbar, sofern konstruktiv  sinnvoll.

Weitere Hinweise zur Konstruktion der Stahlbetonbauteile:
Die Geschoss- und Dachdecken werden als liniengelagerte Flachdecken mit moderaten Spannweiten ausgeführt, um eine möglichst wirtschaftliche Bauweise mit geringem Stahlverbauch zu ermöglichen.
Die frei auskragende Flachdecke der Vordachkonstruktion wird thermisch getrennt mit Isokörben, z.B: Typ XT - K, Firma Schöck oder glw. in die Deckenplatten eingespannt.
Die Flachdecken der Dachkonstruktion werden als Halbfertigteildecken mit Ortbetonergänzung geplant, sogenannte Filigrandecken,  mit eingelegten Gitterträgern zum Schubverbund und zur Stabilisierung im Bauzustand. Dies spart insbesondere Schalungsaufwand und Bauzeit in den hohen Räumen der Fahrzeughallen.
Die Filigrandecken über den Fahrzeughallen werden auf ebenfalls als Halbfertigteile vorgefertigte Stahlbetonträger aufgelagert. Diese werden mit Bewehrungsüberstand und Schubverzahnung zur Deckenplatte erstellt, um Raumhöhe zu sparen. Die Träger sind mit Überhöhung für Eigengewichtslasten der Dachkonstruktion zu erstellen. Die Halbfertigteilträger lasten auf Fertigteilstützen zwischen den Einfahrtstoren, die in Köcher der Einzelfundamente einbetoniert werden, ab, sowie auf die rückseitigen Hallenwände als Stahlbetonwandscheiben, die mit Auflagertaschen ausgebildet werden. Die Hallenstützen werden zusätzlich zu den Lasten aus der Dachkonstruktion für Windlasten und Fahrzeuganprall bemessen.
Die Geschossdecken werden ebenfalls als Massivplatten erstellt, wo sinnvoll ebenfalls als Halbfertigteildecken. Die Massivplatte des Vordachs ist vorläufig in Ortbetonbauweise in Sichtqualität geplant. Die Innentreppen werden als Fertigteiltreppenläufe mit angehängten Podesten in Sichtbetonqualität erstellt, die auf Tronsolen oder auf Konsolbändern entlang der Decken- und Podestplattenkanten aufgelagert werden.

Entsprechend der Fassadengestaltung mit langen Fensterbändern und hohen Attikaschürzen über den Hallentoren, werden diese Bereiche ebenfalls als Teile der massiven Stahlbetonwandkonstruktion geplant. Als Fassadenbekleidung ist ein mit Klinkerriemchen bekleidetes WDVS vorgesehen.
Im Bereich des Schulungsraums kragt die Flachdecke über die in Raum
Längsrichtung gespannten Stahlbetonträger frei aus, so dass hier keine Zwischenstützungen erforderlich werden.
Die Umfassungswände um den Lichthof der späteren Erweiterung sollen für die zukünftig zu erwartenden Lasten der Erweiterung ausgelegt werden. Dies sind die Dachlasten der Massivdecke D = 18 cm inkl. Dachaufbau und Nutzlast sowie die Bindereigenlasten. Die Attika wird zwischen den zukünftigen Hallentoren ebenfalls durch Stützen abgelastet, die die späteren Binder tragen. Gründungsbauteile der Stützen sollen bereits mit ausgeführt werden, zumindest die Tiefergründung (bauseitige Leistung in Form von duktilen Gusspfähle).
Die einläufige Außentreppe wird als Stahlkonstruktion mit Gitterrosttrittstufen geplant. Das Podest kragt aus der Massivdecke frei aus und wird mit Isokörben thermisch getrennt in die Deckenplatte eingespannt. Zusätzlich erfolgt ein gleichwertiger Anschluss im unteren Treppendrittel an die Außenwand.

Als aussteifende Bauteile gegen einwirkende Horizontallasten aus Wind und Lotabweichung, werden vom Dach bis zur Gründung durchgehende Stahlbetonwandscheiben genutzt. Die in ausreichender Zahl vorhanden sind. Die
Wandscheiben werden als Träger ausgebildet, um die Lasten aus dem Ge-
bäude direkt auf die Pfahlköpfe zu übertragen.
Die Dachaufbauten der Gebäude werden für Gründachaufbau mit extensiver Begrünung (10 cm Substrat) und PV-Anlagen Nutzung ausgelegt.

Abweichend von der Konstruktion der Feuerwehr- und Bauhofgebäude, wird die frei neben dem Hauptgebäude stehende Kalthalle des Bauhofs mit einem Dach aus gedämmten Sandwich-Elementen auf Holzträgern geplant. Deren Last wird aus Stahlbetonwandscheiben und -Stützen übertragen. Die Leimholzbinder der Dachdecke sind mit einer Dimension von b/h = 14/116 cm geplant, und lagern ihre Last auf die Stützen und in Auflagertaschen der Wandscheiben auf. Die umlaufende Attika wird als Stahlbetonschürze geplant, die ebenfalls wie am Feuerwehrhaus zur Befestigung der Klinkervorsatzschale geeignet ist. Die Umfassungswände werden ebenfalls als Stahlbetonwandscheiben D = 24 cm geplant. Als Bodenaufbau soll lediglich ein Asphaltbelag oder Verbundpflaster, keine Bodenplatte ausgeführt werden. Unter den Beton-Stützen und den -Wandscheiben werden Stahlbetonfundamente / -balken hergestellt, die auf der bauseitigen Tiefergründung aufliegen.

Brandschutz:

Der Ausschreibung liegt ein Brandschutzgutachten (Ersteller: Willi Sussebach) bei.
Im Folgendem Auszüge aus dem Gutachten in Skizzenform.

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
## ÜBERSICHTSPLÄNE
01  ÜBERSICHTSKIZZE + BAUABSCHNITTE

Im der folgenden Skizze (Luftbild, genordet) werden wichtige Punkte rudimentär dargestellt, damit der AN einen ungefähre Vorstellung von den örtlichen Gegebenheiten bekommt.

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
Hinweis Baufeld + Arbeitsabschnitte + bauseitige Arbeiten um das Gebäude:
Die Baumaßnahme soll innerhalb der ROT umrandeten Fläche durchgeführt werden. Die rote Linie markiert den ungefähren Verlauf des bauseitigen Bauzauns im Westen, Süden und Osten. Im Norden wird er bis zu Beginn der Arbeiten des AN abgebaut, da auch hier ggf. auch Erdbau und GaLa-Bauarbeiten durchgeführt werden. Parallel zu den Arbeiten des AN werden die Außenanalgenarbeiten rund um das Gebäude durchgeführt werden. Die Zufahrt zum Gebäude kann daher teils nur eingeschränkt möglich sein, muss stets vorab mit der Bauleitung des AG abgestimmt werden.

## LEISTUNGSBESCHREIBUNG
LEISTUNGSBESCHREIBUNG

Im Folgenden werden die wesentlichen Bestandteile des Leistungsumfangs des AN beschrieben. Der Inhalt macht u.a. Angaben, die der AN bei der Kalkulation berücksichtigen muss, auch wenn diese nicht in den einzelnen LV-Positionen explizit beschrieben werden. Grundsätzlich ist, sollte es in den LV-Positionen nicht abweichend beschrieben sein, jeweils die Lieferung, Transport, Herstellung und der fachgerechte Einbau der verlangten Bauteile und Materialien einzukalkulieren, inkl. der fachgerechten Entsorgung des Restmülls.
Der Bauherr hat sich mit dem Einbau der Klinkerriemchenfassade bewusst für eine möglichst robuste, unempfindliche, qualitativ hochwertige und langlebige Fassade entschieden. Das vom AN angebotene Material und dessen Verarbeitungen müssen diesem Qualitätsanspruch des AG gerecht werden.
Die Klinkerriemchen und deren Fugenmörtel müssen das Reinigen mit einem Hochdruckreiniger ermöglichen. Der AN muss den AG geeignete Fassaden-
Reinigungsmethoden vorstellen und ihn einweisen, wie er die Fassade zu reinigen hat.

Termine / Zwischentermine / Abfolge der Arbeiten und Fertigstellung von Teilabschnitten:
Parallel zu den Arbeiten des AN arbeiten auch Fremdgewerke auf der Baustelle mit denen sich der AN teils im Vorfeld seiner Arbeiten abstimmen muss.
Die vorgegebene Reihenfolge der Arbeiten um das Gebäude herum ist vom AN einzuhalten. Die Terminplanung gibt vor, immer gewisse Fassadenabschnitte komplett fertigzustellen, damit das bauseitige Fassadengerüst in ca. 3-4 Abschnitten um das Gebäude herum abgebaut werden kann, damit der bauseitige GaLa-Bauer in 3-4 Teilabschnitten mit den Außenanlagenarbeiten (Belagsarbeiten jeweils vom Gebäude weg) beginnen kann.

Architektenpläne:
Der Ausschreibung liegen Architektenpläne (Ansichten + Details) bei, die dem AN u.a. als Kalkulations- und Planungsgrundlage dienen. Der AN ist hierdurch nicht von seiner Sorgfaltspflicht befreit / entbunden, diese auf ihre Korrektheit hin zu überprüfen. Verlangt wird eine fachlich korrekte, DIN-konforme Ausführung. Sollten wesentliche Bestandteile im LV fehlen, muss der AN vor der An-
gebotsabgabe darauf hinweisen, bzw. hat er diese mit einzukalkulieren.

Aufmaß:
Der AN muss zu Beginn seiner Arbeiten und unmittelbar nach der Beauftragung ein eigenverantwortliches Aufmaß vor der Materialbestellung durchführen. Die ausgeschriebenen Massen dürfen nicht als Grundlage für eine Materialbestellung dienen, bzw. haften die Planer des AG nicht für die Korrektheit und Vollständigkeit der im LV beschriebenen Massen.

Hinweis VOB:
Für die im Leistungsverzeichnis beschriebene Bauleistung wird die zum Ausführungszeitpunkt gültige Fassung der VOB/B + VOB /C zugrunde gelegt und vertraglich vereinbart.

Bauseitige Vorarbeiten / Leistungen:

Bauwasser + Baustrom:
Der Bauherr lässt bauseitig eine Baustrom- und Bauwasserversorgung auf dem Baugrundstück errichten. Die speziellen Anforderungen, die der AN an beides stellt, sind dem AG mit der Erteilung des Auftrags mitzuteilen, damit dies noch rechtzeitig bis zum Ausführungsbeginn der Leistung des AN hergestellt werden kann.

Bauzaun:
Das Baugelände wird vom Bauherrn eingezäunt. Zwei Bauzauntore mit jeweils ca. 3,5 - 4,0 m Breite werden eingebaut.

Mobile WC / Sanitär-Container:
Der Bauherr lässt bauseits einen Sanitär-Container (WC,WB,Dusche) für die männlichen Mitarbeiter des AN und alle am Bau beteiligten Firmen aufstellen. Sollte der AN für seine Arbeiten weitere sanitäre Einrichtungen (z.B. mit zusätzlichen Waschgelegenheiten) benötigen, muss er dies in die LV-Position "Baustelleneinrichtung" einkalkulieren.

Fassadengerüst:
Bauseits wird um das Gebäude ein Fassadengerüst (Lastklasse "3", Belagbreite ca. 60 cm) mit zusätzlichen Innenausleger (19 cm Tiefe) aufgebaut und für die Arbeiten des AN vorgehalten. Im Zuge der Arbeiten sollen die Innenausleger herausgenommen / abgebaut und auf dem Grundstück unten sauber aufgeschichtet und zwischengelagert werden.
Der AN ist verpflichtet, das Gerüst und die Gerüstbeläge nicht übermäßig zu verschmutzen. Verunreinigungen sind vom AN zeitnah zu entfernen, aufzunehmen und fachgerecht zu entsorgen.

Abfallcontainer:
Der AN muss selber Abfallcontainer mit abschließbarem Deckel / Klappe besorgen, diese vorhalten, und wenn sie voll sind, leeren bzw. den Schutt und Abfall fachgerecht entsorgen. Die Kosten hierfür sind vom AN einzukalkulieren und werden nicht separat vergütet. Der AN muss selber darauf achten, dass Fremdgewerke oder Dritte den Container nicht für die Entsorgung derer Abfälle mitnutzen. Es sollte die Container stets verschlossen halten. Die Aufstellflächen der Abfallcontainer ist im Vorfeld der Arbeiten mit der Bauleitung des AG abzustimmen. Der AN sollte nach Möglichkeit nicht mehr als 5 Container (je ca. 7 cbm Volumen) gleichzeitig aufstellen, da vor Ort nicht ausreichend Platz zur Verfügung steht.

Leistung des AN:
Nach dem bauseitigen Einbau der Fenster, des außenliegenden Sonnenschutzes, der Blitzschutzleitungen an den Außenwänden, der Attikabretter, der Türen und Sektionaltore, soll der AN die massiven Fassaden-Außen-
wände dämmen, verputzen und mit Klinkerriemchen verblenden, bzw. kleinere Teilbereiche nur dämmen, verputzen und streichen. Im Bereich von Gebäuderücksprüngen werden kleiner Fassadenflächen nur gedämmt, verputzt und gestrichen, sprich hier werden keine Klinkerriemchen eingebaut.

Material / Charge:
Die Klinkerriemchen, die der AN einbaut, müssen aus einer Herstellung-
Charge sein und beim Einbau durchmischt werden, um die "Farbigkeit" der Fassade möglichst ausgeglichen und homogen um das Gebäude herum herstellen zu können. Für spätere Ausbesserungsarbeiten soll der AN eine gewisse Mehrmenge an Klinkerriemchen liefern, die der AG dann einlagern kann. Letzteres wird als separate LV-Position ausgeschrieben.

Untergrund / Bautoleranzen:
Die Außenwände bestehen größtenteils aus Stahlbeton, bzw. Ortbeton. Teilbereiche der Wände und Attiken wurden als Beton-Halbfertigteile hergestellt. Die Ebenheit des Untergrunds ist in Teilbereichen naturgemäß nicht komplett eben, bzw. werden die Bautoleranzen gemäß DIN 18202 teils lokal überschritten, so dass der AN ggf. einen Ausgleichputz vorab aufziehen muss, um zu große Oberfächenvor- und -rücksprünge fachgerecht egalisieren zu können. Zwischen den Betonfertigteilen gibt es teils Fugen mit einer Breite von bis zu ca. 20 mm, die er AN zu Beginn fachgerecht schließen muss.
Kleine Teilbereiche der Fassade bestehen aus Kalksandstein-Mauerwerk, dass außen bündig mit der Betonwandoberfläche eingebaut wurde.
Am oberen Wandende, entlang den Attiken, ist bauseits ca. 10-12 cm hohe PUR-Dämmung und ein Attikabrett (OSB) eingebaut, an das der AN die Fassade anarbeiten muss. Auch hier sind gewisse Bereiche vom AN maßhaltig nachzuarbeiten, um die Fassade sauber einbauen zu können.
Lokale Vorsprünge in der StB-Wand oder dem StB-Sockel können auch durch passgenaues Ausklinken der Dämmplatten auf deren Rückseite egalisiert und ausgeglichen werden.

Dämmung / Abdichtung:
Der AN muss im Sockelbereich die vom Rohbauunternehmer (Fa. Züblin) bereits eingebaute Perimeterdämmung nach oben hin (bis 30 cm über die geplante Geländeoberkante) mit Sockeldämmplatten ergänzen. Darüber wird druckstabile EPS-Dämmung eingebaut. Seitens des Brandschutzes bestehen keine Anforderungen an das Dämmmaterial. Der Einbau von Brandbarrieren wurden vom Brandschutzgutachter nicht verlangt (siehe Brandschutzkonzept von IB Sussebach). Im Bereich der breiten Notentwässerung-Attikaspeier muss der AN den Hohlraum zwischen dem viereckigen Alu-Viereckrohr und dem Stahlbeton rundum komplett mit von ihm vor Ort passgenau zugeschnittener EPS-Dämmung und Dämmschaum verfüllen. An ca. 15 Stellen um das Gebäude verlaufen direkt auf der Außenwand über die komplette Gebäudehöhe vertikal isolierte Blitzschutzleitungen. Hier muss der AN die EPS- und XPS-Dämmung auf der der Betonwand zugewandten Rückseite passgenau aussparen.
Die bauseitig bereits eingebaute Sockelabdichtung besteht aus schwarzer Bitumen-Dickbeschichtung, die auf den Beton aufgespritzt wurde. Dies ist vom AN bei der Kalkulation und Ausführung zu beachten.
Unterhalb bauseitiger, pulverbeschichteten Fensterbänke aus Aluminium muss / soll der AN eine 2. Abdichtungsebene herstellen. Der bauseitige Einbau der Fensterbänke erfolgt vor den Arbeiten des AN oder in enger Abstimmung mit ihm.

Muster:
Die Riemchenklinker sind vom AN zeitnah nach der Beauftragung der Bauleistung zu bemustern. Er muss ca. 10 verschiedene Farben, Formate und Klinkermaterialien zur Bemusterung auf der Baustelle vorlegen. Die Muster sind auf die Baustelle zu bringen und nach der Bemusterung wieder von der Baustelle abzuholen, bzw. gehen wieder in den Besitz des AN über. Ausnahme bildet das vom AG ausgesuchte Muster. Dies soll als Vergleich der Farbigkeit bis zum Abschluss der Arbeiten vorgehalten werden und erst danach vom AN abgeholt werden. Die Klinkerriemchen-Fassadenmuster sollen auf mind. 1 qm großen Platten aufgezogen und verfugt werden, so dass man sich die später fertiggestellte Wandoberfläche gut vorstellen kann.
Es müssen die Farbigkeit, das Format, die Fugenfarbe und das Verlegeraster (Mauerwerk-Verband) bewertet werden können.
Im Weiteren sind Muster für den durchgefärbten Oberputz (WDVS) vorzulegen.
Die Kosten für die Bemusterung sind vom AN einzukalkulieren, und werden in speziellen LV-Positionen vergütet.

Fassadenaufbau / Leistungen:
- Aufmaß und Planung der Fassade
- Bemusterung der Klinkerriemchen, Fassadenaußenfarben, Fugenmörtel- farben, Farbe des dauerelastischen Verfugungmaterials
- Fassadenfläche vorbereiten und reinigen
- Abdecken/Schützen von endfertigen Oberflächen (wie z.B. Fenster, Türen, Gitter, Sichtbeton, Sektionaltore etc.)
- Ggf. Teilbereiche mit Grundierung + Ausgleichsputz
- Geklebte, druckstabile, feuchtigkeitsunempfindliche Perimeterdämmung im Sockel- und Spritzwasserbereich.
- EPS-Dämmung, geklebt und gedübelt.
- Putzträgerplatten auf bauseitigen Jalousiekästen
- Herstellen 2. Abdichtungsebene unterhalb bauseitiger Aluminium-Fensterbänke
- Schaffung schlagregendichter Fassadenanschlüsse an Fenster- und Türrahmen, sowie an andere Fassadenein- und Anbauteile.
- Ausgleichs- und Armierungsputz
- Geklebte Klinkerriemchen-Oberfläche mit farbiger Verfugung. Dehn- und Bauteilfugen (Feldfugen) inklusive.
- Teilbereiche mit durchgefärbten Oberputz + Egalisierungsanstrich (statt der Klinkerriemchen)
- Fachgerechtes, optisches sauberes Verschließen der Gerüstankerlöcher. Arbeiten sind ggf. zeitlich nach hinten versetzt an diversen nachgezogenen Ausführungsterminen, parallel mit dem bauseitigen Gerüstabbau durchzuführen.
- Dokumentation in Form einer Zusammenstellung von allen verwendeten Materialien (Hersteller, Produktname, Artikel-Nummern, Farbtöne, etc.), sowie deren Datenblätter. Im Weiteren muss der AN Pflege- und Reinigungshinweise liefern, damit der Bauherr die Möglichkeit hat, die Fassade später fachlich korrekt reinigen zu lassen.

Die Fassade ist in Leibungsbereichen von Fenstern, Türen und Sektionaltore, sowie um Sichtbetonvordächer einzubauen und passgenau anzupassen. Anschlussfugen und alle sonstigen Fugen in der Außenfassade sind vom AN dicht, bzw. schlagregendicht herzustellen.
Damit die horizontalen Fugen und Steinlagen später sauber horizontal eingebaut werden, muss der AN den Fugenverlauf mit Lasern ausmessen und an der Fassade anzeichnen bzw. als Arbeitshilfe eine Richtschnur installieren.

Planung des AN:
Der AN hat zu Beginn seiner Arbeiten einen Fassaden- und Fugenplan herzustellen und mit den Architekten des AG abzustimmen. Dies ist einzukalkulieren.

Fassadenstatik, Fassadeneigenschaften, Fassaden-Langlebigkeit, Schmutz- und Rissunempfindlichkeit:
Die Statik der Fassade ist Sache des AN. Die Fassade ist so herzustellen und mit dem Untergrund zu verbinden, dass sie durch unwetterartige Wind- und Regenereignisse oder durch Frost- oder Tausalz-Beanspruchung dauerhaft keinen Schaden nimmt. Das Klinkerriemchen-, Fugen-, Putz- und Farbenmaterial soll sehr langlebig, unempfindlich, möglichst selbstreinigend und robust, sowie generell unempfindlich gegen Verschmutzung, Pilz- und Algenbewuchs sein.

Gebäudehöhe:
Das Gebäude ist max. ca. 7,80 - 8,00 m hoch. In der Bauphase ist der Arbeitsbereich um das Gebäude noch ca. 30-60 cm tiefer ausgehoben, so dass der AN den unterirdischen Sockelbereich noch gut bearbeiten kann. Nach dem späteren Rückbau des Fassadengerüstes wird der Arbeitsraum dann komplett vom GaLa-Bauer verfüllt.

Gerüst:
Um das Gebäude wird bauseits ein Fassadengerüst (Tiefe ca. 60 cm) der Lastklasse "3" (max. zulässige Last 200 kg / qm) mit 19 cm tiefen Innenauslegern aufgestellt, das der AN für die Fassadenarbeiten nutzen kann. Aufgrund der Lastbeschränkung darf der AN nicht allzuviel Material auf einer Gerüstlage zwischenlagern. Der AN darf das bauseitige Gerüst nicht übermäßig verschmutzen. Damit der AN arbeiten kann, muss er die Innenausleger ausbauen udn vor Ort sauber zwischenlagern. Dies ist einzukalkulieren und wird nicht separat vergütet.

Baukran:
Dem AN werden bauseits keine Kräne oder ander Hebewerkzeuge zur Verfügung gestellt. Materialtransport ist Sache des AN und einzukalkulieren.

Zugänglichkeit der Baustelle und Arbeitsbereiche des AN:
Aufgrund von Bauarbeiten anderer Gewerke im und am Gebäude, bzw. um das Gebäude herum, muss der AN mit teils eingeschränkten Zufahrten und Behinderungen rechnen. Die Arbeiten sind jeweils immer im Vorfeld mit der Bauleitung des AG abzustimmen, so dass alle Gewerke möglichst parallel auf der Baustelle arbeiten können.

Lagerflächen:
Auf dem Grundstück sind nur sehr begrenzte Lagerflächen vorhanden, so dass der AN nicht das komplette Fassadenmaterial auf einmal anliefern und vor Ort zwischenlagern kann. Dies isteinzukalkulieren.

Hinweis Diebstahl / Beschädigung:
Der AG haftet nicht für Diebstahl oder etwaigen Beschädigungen von z.B. Baumaterialien oder Werkzeugen, die der AN vor Ort auf der Baustelle nutzt und lagert. Baustellenüberwachungssysteme während der Bauphase, wie z.B. "BauWatch", sind nicht vorhanden.

## BESONDERE VERTRAGSBEDINGUNGEN
BESONDERE VERTRAGSBEDINGUNGEN

1_Gerichtsstand
Als Gerichtsstand wird 'Heilbronn' vereinbart, sofern die Voraussetzungen des § 38 ZPO vorliegen.

2_Ausführungszeichnungen
Sofern erforderlich, können dem AN die Pläne des Gebäudes in digitaler Form (DWG- oder PDF-Format) zur Verfügung gestellt werden.

3_Herstellen von Zeichnungen und Unterlagen
Der Auftragnehmer hat zum Arbeitsbeginn folgende Unterlagen zu erstellen und dem Auftraggeber zur Kenntnisnahme vorzulegen:

- Freigabepläne:
Freigabepläne, sofern im LV-Text explizit geforderte, sind den Architekten zur Kenntnis und Prüfung rechtzeitig vor der Ausführung oder Bestellung vorzulegen. Die Kenntnisnahme der Architekten des Auftraggebers entbindet den Auftragnehmer (AN) nicht von der Verantwortung für die Mangelfreiheit seiner Leistungen, bzw. der eigenverantwortlichen Prüfung seiner Freigabepläne.
Dies gilt auch für etwaige Planfreigaben. Maße, Massen, Material etc. sind stets vom AN zu prüfen. Freigabezeichnungen und -pläne sind im Format "pdf" zu erstellen und an die Architekten zu übermitteln.

4_Mindestlohn
Der AN bestätigt mit Abgabe seines Angebots, dass alle am Bau beteiligten Mitarbeitern seiner Firma und die Mitarbeiter der von ihm eingesetzten Subunternehmer den gesetzlichen Mindestlohn erhalten, kranken- und sozialversichert und angemeldet sind. Sämtliche, schriftlichen Nachweise sind dem AG auf Verlangen umgehend und vollständig vorzulegen.

5_Einrichtung von Unterkünften / Übernachtungsmöglichkeiten
Unterkünfte wie Schlafräume und Aufenthaltsräume für die Freizeit dürfen in der Liegenschaft, in der sich die Baustelle befindet, nicht eingerichtet werden. Die Baustelle ist kein Schlafplatz. Übernachtungen direkt auf der Baustelle sind nicht zugelassen.

6_Baustrom- und Bauwasseranschlüsse
Baustromanschlüsse auf dem Grundstück werden bauseits gestellt. Sollte der AN spezielle Fragen zum Baustrom haben, oder sind spezielle Stromanschlüsse für die Arbeiten des AN erforderlich, muss der AN dies ggf. eigenverantwortlich mit der bauseitigen Elektrofirma abstimmen.
Stromerzeuger-Aggregate dürfen wegen der Lärmemmisionen nicht verwendet werden.
Bauwasseranschlüsse befinden sich ebenfalls auf dem Baugrundstück. Für die Wasserentnahme werden  herkömmliche Wasserhähne zur Verfügung. Benötigt der AN andere Anschlüsse, hat er diese zu besorgen, bzw. den Bestand ggf, so umzubauen, dass er die für ihn wichtigen Anschlüsse hat. Angaben zu den erforderlichen Anschlüssen, sind mit Abgabe des Angebots bei der Bauleitung des AG in Schriftform mit allen relevanten Angaben einzureichen.
Angaben zu evtl. Kosten, die der AN im Zusammenhang mit dem Baustrom und Bauwasser zur tragen hat, sind den vorgeschalteten KEV-Formblättern zur entnehmen.

7_Anordnung von Stundenlohnarbeiten
Mit der Ausführung der im Leistungsverzeichnis vorgesehenen Stundenlohnarbeiten ist erst nach schriftlicher Anordnung des Auftraggebers zu beginnen. Der Umfang der im Einzelfall zu erbringenden Leistungen wird bei der Anordnung festgelegt. Die Stundenlohnzettel sind '1 x ' wöchentlich einzureichen. Vom AN verspätetet eingereichte Nachweise werden vom AG nicht anerkannt. Ohne Anerkennung einer Rechtspflicht ggf. nur in Teilen, sofern deren Umfang nicht mehr eindeutig nachweisbar ist.

8_Daten und Auskünfte über die Baumaßnahme
darf der Auftragnehmer Dritten nur mit vorheriger Zustimmung des Auftraggebers weitergeben.

9_Bautagesberichte
Der Auftragnehmer hat Bautagesberichte zu führen und dem Auftraggeber auf Verlangen, spätestens jedoch mit Einreichung der Schlussrechnung zu übergeben.
Die Bautagesberichte müssen alle Angaben enthalten, die für die Ausführung und Abrechnung des Auftrages von Bedeutung sein können, inkl. der Angabe der beschäftigten Mitarbeiter, den jeweiligen Arbeitsstellen und den ausgeführten Arbeiten, sowie den klimatischen Bedingungen (Wetter, Temperatur).

10_Prüfung elektrischer Anlagen und Betriebsmittel
Der Auftragnehmer hat rechtzeitig vor der Abnahme schriftlich zu bestätigen, dass die elektrischen Anlagen und Betriebsmittel entsprechend den Bestimmungen der Unfallverhütungsvorschrift (UVV) der Berufsgenossenschaft BGV A3 bzw. § 5 (4) GUV 2.10 beschaffen sind.

11_Lage von Leitungen, Kabeln und dgl.
Der Auftragnehmer hat sich vor Ausführung von Schlitz- oder Bohrarbeiten über die Lage von Leitungen, Trassen, Kabeln, Dränen, Kanälen u. dgl. beim Auftraggeber oder deren Fachplaner zu erkundigen. Vor Erd- und Gründungsarbeiten sind Informationen bei den zuständigen Versorgern (Gas, Wasser, Strom) einzuholen.

12_Feuergefährliche Arbeiten
Bei feuergefährlichen Arbeiten ist grundsätzlich vor Beginn der Arbeiten die Bauleitung bzw. wenn diese nicht erreichbar der AG zu informieren.

13_Gerätestunden für Kleingeräte
z.B. Bohrer, Flex, usw. sind in die Einheitspreise einzurechnen und werden auch für Stundenlohnarbeiten nicht gesondert vergütet.

14_Nachträge
Nachträge sind im Original in Papierform beim AG und der Bauleitung einzureichen und zu begründen.
Alle Nachträge einschl. Kalkulationsnachweise sind beim AG 1-fach und gleichzeitig 1-fach bei dem mit der Bauleitung beauftragten Architekturbüro einzureichen. In letzterem Fall erhält dieses die Originalunterlagen. Die Nachträge sind dem AG generell vor der Ausführung vorzulegen. Der AG alleine kann diese Nachträge zur Ausführung freigeben. Die Nachtragsangebote sind aufzuschlüsseln, die Kalkulation ist vom AN offenzulegen. Ma-
terial-, Lohn- und sonstige Preise sind dezidiert darzustellen und zu bepreisen, um den EP-Angebotspreis eindeutig nachvollziehen zu können. Die Nachtragangebotspreise das AN werden generell nicht stillschweigend vom AG akzeptiert. Eine konkludente Annahme der Nachtragsangebots-Ein-
heitspreise rein durch eine Ausführung der Arbeiten durch den AN wird hiermit ausgeschlossen.

15_Aufmaße
Die für die Abrechnung notwendigen Feststellungen sind gemeinsam mit dem AG bzw. dem mit der Bauleitung beauftragten Architektur- oder Ingenieurbüro vorzunehmen. Der AN hat prüfbare, maßstabsgetreue Pläne mit der Schlussrechnung bei der Bauleitung des AG einzureichen. Die Angaben der Maßketten auf den Aufmaßplänen müssen mit denen in den schriftlichen Aufmaßtabellen des AN identisch sein. Die Termine für das Aufmaß sind rechtzeitig zu vereinbaren.

16_Rechnungen
Rechnungen sind im Original in Papierform an den Bauherrn und parallel in Kopie bei den Architekten des AG einzureichen. Die geprüften Rechnungen werden dann von den Architekten zur Zahlung an den Bauherrn weitergeschickt.
Auf allen Rechnungen ist der Projektname anzugeben. Alle Rechnungen laufen über das vom AG beauftragte Architekturbüro. Jeder Abschlagszahlung (AZ) muss ein prüfbares Aufmaß beigelegt werden. Ist die Rechnung nicht prüfbar, behält es sich der AG vor, diese ungeprüft an den AN zurückzuschicken und die Rechnung bis zur Wiedervorlage einer prüfbaren Rechnung durch den AN nicht zu bezahlen.

17_Entschädigung für die Ausarbeitung von Unterlagen
Für die Ausarbeitung der mit dem Angebot vorzulegenden Unterlagen erhält der Bieter keine Entschädigung / Vergütung.

18_Automatische Sortierung
Die Vergabeunterlagen wurden automatisch sortiert. Der Bieter hat die Vollständigkeit der Unterlagen anhand des Anlagenverzeichnisses und der Seitenzahlen zu prüfen. Fehlende Blätter sind bei der ausschreibenden Stelle anzufordern. Doppelseiten sind auszusortieren und zu vernichten.
Der AG und die Architekten des AG haften nicht dafür, sollte das Angebot des AN unberücksicht bleiben müssen, bzw. von der Wertung ausgeschlossen werden, wenn Unterlagen oder Angebotspreise in dem jeweiligen Angebot fehlen.

19_Punktfolgen in den Beschreibungen
Punktfolgen in den Beschreibungen im Langtext des Leistungsverzeichnisses sind im Hinblick auf ein vollständiges Angebot vom Bieter zwingend auszufüllen.
Sofern Lang- und Kurztext voneinander abweichen, gilt immer der Langtext. Anfragen zur Ausschreibung sind schriftlich bei der ausschreibenden Stelle einzureichen.

20_Festlegung der Reihenfolge der Vertragsbestandteile
Sollten Widersprüche in den LV-Unterlagen bestehen, wird folgende Reihenfolge der Vertragsbestandteile festgelegt:

- Auftragsschreiben des AG
- KEVM-Formblätter, sofern Bestandteil der Ausschreibungsunterlagen
- Leistungsverzeichnis (hier: Langtext vor Kurztext / Zeichnungen), inkl.
- Planunterlagen / Details. Letztere sind Bestandteil der Ausschreibung und müssen vom AN beachtet und in seiner Kalkulation Berücksichtigung finden. Bestehen Widersprüche zwischen Texten und Zeichnungen sind diese vor der Abgabe des Angebots mit den Architekten des AG zu klären.
- Angebot des AN

21_Bedarfspositionen
Bedarfspositionen müssen vom AG beauftragt werden, bevor sie ausgeführt werden. Der AN muss die Ausführung ggf. rechtzeitig bei der Bauleitung des AG ankündigen, sollte er die in der Bedarfsposition ausgewiesene Leistung aus technischer Sicht benötigen, um seine vertraglich geschuldete Gesamtleistung erbringen zu können.
Der AN hat keinen Anspruch auf die Ausführung und die Vergütung von Leistungen, die in Bedarfspositionen angeboten wurden.
Bei der Wertung der Angebote werden alle Preise, auch die der Bedarfspositionen in die Angebotsgesamtsumme aufaddiert.

22_Subunternehmer
Subunternehmer, die Teilleistungen im Auftrag des AN ausführen sollen, sind vorab mit Angebotsabgabe beim AG schriftlich anzumelden. Der AG behält es sich vor, in begründeten Fällen Subunternehmer des AN abzulehnen. Der AN hat dann unentgeltlich für den AG Ersatz zu finden.
Subunternehmer müssen generell deren Eignung nachweisen, also belegen, dass er die erforderlichen Mittel - insbesondere die Fachkunde - bei der Erfüllung des Auftrags zur Verfügung stehen und in seiner Person keine Ausschlussgründe vorhanden sind.
Formeller Ablauf:
Die Vergabestelle, also der Auftraggeber, achtet darauf, ob ein Bieter im Vergabeverfahren bereits angegeben hat, dass Subunternehmer eingesetzt werden sollen. Diese Angaben sind auf den der Ausschreibung vorgeschalteten KEV-Formblättern vom AN zu machen und mit dem Angebot abzugeben. Die Art der Verbindung zwischen dem Bieter und anderen Unternehmen spielt dabei keine Rolle.

Eignungsprüfung der Subunternehmer:
Neben dem (Haupt-)Auftragnehmer werden die im Angebot benannten Nachunternehmer vom Auftraggeber vor Zuschlagserteilung daraufhin überprüft, ob sie geeignet - z. B. fachkundig - sind, ob sie ihren gesetzlichen Verpflichtungen zur Zahlung von Steuern und Sozialabgaben nachkommen und ob sie u. a. die (berufs- oder gewerbe-)rechtlichen Voraussetzungen für die Ausführung der Leistung erfüllen und keine Ausschlussgründe bestehen.
Nur wenn auch die Subunternehmer für die Ausführung des Auftrags geeignet sind, darf dem (Haupt-)Auftragnehmer mit dem wirtschaftlichsten Angebot der Zuschlag erteilt werden.

Auswahl der Unterauftragsnehmer:
Der (Haupt-)Auftragnehmer ist auch nicht ganz frei bei der Wahl der Subunternehmer und der Vereinbarung von Vertragsbedingungen mit diesen. Vielmehr ist er vom öffentlichen Auftraggeber vertraglich zu verpflichten - soweit es mit der vertragsgemäßen Ausführung des Auftrags zu vereinbaren ist:
- Bevorzugt Unternehmen der mittelständischen Wirtschaft zu beteiligen,
- Subunternehmen davon in Kenntnis zu setzen, dass es sich um einen öffentlichen Auftrag handelt,
- Den Subunternehmern keine, insbesondere hinsichtlich der Zahlungsweise, ungünstigeren Bedingungen aufzuerlegen, als zwischen ihm und dem öffentlichen Auftraggeber vereinbart sind.

Nachträgliche Änderungen:
Für den Einsatz von Subunternehmen durch den (Haupt-)Auftragnehmer sind die Angaben im Angebot und der dazu erteilte Zuschlag maßgebend. Für die Vertragserfüllung dürfen deshalb nur die aufgrund des Angebots/Zuschlags zugelassenen Subunternehmer eingesetzt werden. Der Austausch oder der zusätzliche Einsatz eines (nicht vorher zugelassenen) Unterauftragnehmers für die Ausführung wesentlicher Teile der Leistung stellt eine Vertragsänderung dar und bedarf der vorherigen schriftlichen Zustimmung des Auftraggebers (§ 4 Nr. 4 VOL/B).
Setzt der (Haupt-)Auftragnehmer vertragswidrig Subunternehmer ein, hat der öffentliche Auftraggeber grundsätzlich die Fortführung der Arbeiten zu untersagen. Außerdem verstößt der Hauptauftragnehmer in diesem Fall gegen wesentliche Vertragsbedingungen, die Zweifel an seiner Zuverlässigkeit begründen können, die bei künftigen Vergaben negativ bis hin zum Ausschluss von weiteren Verfahren berücksichtigt werden können.

## ZUSÄTZLICHE VERTRAGSBEDINGUNGEN
1. Grundlagen

1.1  DIN-Normen:

Der Vertrag wird nach geltender VOB B/C geschlossen. Dieser
Leistungsbeschreibung liegen folgende Teile der VOB zu
Grunde:

- VOB Teil B:  Allgemeine Vertragsbedingungen für die
 Ausführung von Bauleistungen - DIN 1961
- VOB Teil C:  Allgemeine Technische
 Vertragsbedingungen (ATV) für Bauleistungen - ATV DIN
 18299: Allgemeine Regelungen für Bauarbeiten jeder Art

Es gelten u.a. folgende Normen, Vorschriften und Merkblätter, in der jeweils gültigen Fassung:

1.2  Baurecht:
- LBO  Baden Württemberg
- LBOAVO  Baden Württemberg

1.3  Anerkannte Regeln der Technik, u.a. gelten:
  - Unfallverhütungsvorschriften der Berufsgenossenschaft Baden-Württemberg
  - VDI-Richtlinien ( u.a. VDI/GVSS 6202 Blatt 1
  "Schadstoffbelastetet bauliche und technische Anlagen -  Abbruch-, Sanierungs- und Instandhaltungsarbeiten")

DIN-Normen, u.a.:
- DIN 18201: Toleranzen im Hochbau - Teil 1:
  Vorgefertigte Teile aus Beton,
  Stahlbeton und Spannbeton
- DIN 18202: Toleranzen im Hochbau - Bauwerke
- DIN 18345: Wärmedämm-Verbundsysteme
- DIN 18451:  Gerüstarbeiten
- DIN 4420:  Arbeits- und Schutzgerüste

- DIN V 18550:  Putz und Putzsysteme
- DIN EN 13914-1:  Planung, Zubereitung und Ausführung von Innen- und  Außenputzen - Teil 2: Innenputz
- DIN 18201:  Toleranzen im Hochbau - Teil 1: Vorgefertigte Teile  aus Beton, Stahlbeton und Spannbeton
- DIN 18202:  Toleranzen im Hochbau - Bauwerke
- DIN 18350:  VOB Vergabe- und Vertragsordnung für Bauleistungen  - Teil C: ATV - Putz- und Stuckarbeiten
- DIN 18352:  VOB Vergabe- und Vertragsordnung für Bauleistungen  - Teil C: ATV - Fliesen- und Plattenarbeiten
- DIN 18363:  VOB Vergabe- und Vertragsordnung für Bauleistungen  - Teil C: ATV - Maler- und Lackiererarbeiten
- DIN 18451:  VOB Vergabe- und Vertragsordnung für Bauleistungen  - Teil C: ATV - Gerüstarbeiten
- DIN 4420:  Arbeits- und Schutzgerüste
- DIN 18558:  Kunstharzputze
- DIN EN 998-1:  Festlegung für Mörtel im Mauerwerksbau - Teil 1  "Putzmörtel"
- DIN EN 998-2:  Festlegung für Mörtel im Mauerwerksbau - Teil 2  "Mauermörtel"
- DIN 488-4:  Betonstahl - Betonstahlmatten
- DIN EN 822-826:  Wärmedämmstoffe für das Bauwesen
- DIN EN 13162-171:  Wärmedämmstoffe für Gebäude
- DIN EN 10025-1:  Warmgewalzte Erzeugnisse aus Baustählen
- DIN EN 10025-2:  Warmgewalzte Erzeugnisse aus Baustählen -  Unlegierte Baustähle
- DIN EN 10088-2:  Nichtrostende Stähle - Teil 2
- DIN EN 10088-3:  Nichtrostenden Stähle - Teil 3
- DIN EN 13914-1:  Planung, Zubereitung und Ausführung von Innen- und  Außenputzen - Teil 2: Innenputz
- DIN 4121
- DIN 4102:  Brandschutz
- DIN EN 998-1:  Festlegungen für Mörtel im Mauerwerksbau - Teil 1  Putzmörtel
- WTA-Merkblatt 2-9-04/D Sanierputzsysteme
- Leitlinien für das Verputzen von Mauerwerk und Beton
- Merkblatt Verputzen bei hohen und tiefen Temperaturen
- Merkblatt für den Einbau und das Verputzen von extrudierte  Polystyrol-Hartschaumstoffplatten
- Merkblatt BFS Nr. 25 Farbübereinstimmungen und Farbabweichung
- Technisches Merkblatt Verputzen von Fensteranschlussfolien
- Merkblatt Gipsputze und gipshaltige Putze auf Beton
- Merkblatt Haftbrücken für Gipsputze und gipshaltige Putze
- Merkblatt Putzoberflächen im Innenbereich - Qualitätsstufen
- Merkblatt Dünnlagenputze im Innenbereich
- Allgemein anerkannten Regeln der Technik
- Allgemeine bauaufsichtliche Prüfberichte der Herstellerfirma
- Jeweils gültige technische Blätter sowie Detailblätter der Herstellerfirma

- Baugenehmigung mit allen Auflagen
- Energie-Einsparverordnung (EnEV) einschl. Ergänzungsbestimmungen
- Unfallverhütungsvorschriften der Berufgenossenschaft.

Außerdem alle einschlägigen Normen und Vorschriften für alle anderen einzubauenden Materialien. Sofern nachfolgend auf DIN-Normen Bezug genommen wird, gilt für alle Bezugnahmen: "oder gleichwertig". Die Gleichwertigkeit ist auf Verlangen vom AN nachzuweisen.

1.4  Bauordnungsrecht / Technische Baubestimmungen:

- MBO: Muster-Bauordnung der ARGEBAU

- Richtlinien: - Asbest-Richtlinie
 - PCB-Richtlinie
 - PCP-Richtlinie

1.5  Abfallrecht:
 - Kreislaufwirtschaftsgesetz (KrWG)
 - Umweltschutzgesetz

1.6  Immissionsschutzrecht:
 - Bundes-Immissionsschutzgesetz (BImSchG)

1.7  Arbeitsschutzrecht:
 - Arbeitsschutzgesetz (ArbSchG)
 - Gefahrstoffverordnung (GefStoffV)
 - Technische Regeln für Gefahrstoffe (TRGS)
  u.a. TRGS 519, TRGS 521, TRGS 524 etc.

1.8  Biostoffverordnung:
 - Biostoffverordnung (BioStoffV)
 - Technische Regeln für Biologische Arbeitsstoffe (TRBA)

1.9  Baustellenverordnung:
 - Baustellenverordnung (BauStV)

1.10  Regelwerk der Deutschen Gesetzlichen Unfallversicherung:
 - DGUV Vorschriften (rechtsverbindlich f.d. Mitglieder)
 - DGUV Regeln (Stand der Technik)
 - DGUV Informationen (erläuternde Fachinformationen)
 - DGUV Grundstätze (Verfahrensmaßstäbe)

Des Weiteren gelten alle einschlägigen und hier nicht genannten DIN-
Normen, Vorschriften und Bestimmungen, die sich auf die vorgesehenen
Materialien und deren Verarbeitung nach dem "Stand der Technik"
beziehen.
Vorschriften der Hersteller zur Lagerung und Verarbeitung der Baumaterialien sind vom AN jeweils zu beachten.

Hinweis System-Produkte eines Herstellers:
Sofern gefordert und bautechnisch erforderlich sind die beschriebenen Leistungen komplett und mit aufeinander abgestimmten Produkten und Materialien eines Herstellers als zusammenhängendes System auszuführen. Es dürfen keine Systembestandteile eigenmächtig ausgetauscht oder ersetzt, sowie Herstellerkomponenten eines Herstellers mit Komponenten eines anderen Herstellers gemischt werden, sofern dies laut Produkthersteller nicht ausdrücklich erlaubt wird.
Bei der Verwendung systemfremder Bestandteile erlischt zumeist die Gewährleistung der Hersteller. Dies sollte im Interesse des AG und des AN vermieden, bzw. ausgeschlossen werden.
Sollten für das Herstellen der Leistung irgendwelche Materialien oder sonstige LV-Positionen für Arbeitsgänge im Leistungsverzeichnis fehlen, muss der AN spätestens bei der Angebotsabgabe darauf hinweisen.
Nachforderungen dies betreffend werden seitens des AG nicht akzeptiert oder uneingeschränkt vergütet. Nachforderungen werden im Einzelfall vom AG geprüft.

Pläne / Ausführungsdetails / Materialien:
Übersichts- und Werkpläne, inkl. beiliegende Ausführungsskizzen des
Architekten. Die von den Architekten gezeichneten Details sind Leitdetails. Der AN hat diese zu prüfen. Die AN haftet stets in vollem Umfang
für die von ihm ausgeführte Arbeiten. Bestehen Bedenken des AN gegen
die Art der Ausführung, sowie gegen die ausgeschriebenen Materialien,
hat der AN den AG rechtzeitig mit der Angebotsabgabe schriftlich darauf
aufmerksam zu machen.

2. Allgemein
Die nachfolgenden Bestimmungen gelten für alle Leistungen / Lieferungen,
die der Auftraggeber (AG) dem Aufragnehmer (AN) überträgt.
Die Positionen beziehen sich jeweils auf die Lieferung und den fachgerechten Einbau der beschriebenen Materialien, auch wenn dies nicht jedes Mal explizit und umfassend in den LV-Positionen erwähnt ist.
Ist der Aus- oder Rückbau in den LV-Positionen verlangt, muss der AN stets
auch den Abtransport und die fachgerechte Entsorgung mit einkalkulieren,
auch wenn diese nicht stets in der LV-Position beschrieben wird.

3. Werbung
Der AG wird kein allgemeines Bauschild aufstellen lassen. Das Aufstellung eines eigenen Bau- oder Werbeschildes ist nur mit der ausdrücklichen Zu-
stimmung des AG zulässig.

4. Bauwasser / Baustrom
Anschlüsse für Baustrom  und Bauwasser werden bauseits im Bereich des Baugeländes hergestellt. Zuleitungen vom bauseitigen Baustromverteilerkasten bzw. dem Bauwasseranschluss bis an den jeweiligen Arbeitsplatz sind Sache des AN und in die Preise mit einzukalkulieren. Die Angaben zu den evtl. Kosten, die er AN anteilig zu tragen hat, sind den vorgeschalteten KEV-Formblättern zu entnehmen.
Alle Verbindungsschläuche und Leitungen für die Bauwasserversorgung des AN müssen dicht sein. Undichte Stellen müssen vom AN auf dessen Kosten unverzüglich abgedichtet oder durch dichtes Material ausgetauscht werden.
Sollten Minustemperaturen vorherrschen, muss der AN seine Leitungen frostsicher machen, bzw. muss er Frostschäden vermeiden.

5. Bauschutt / Baumüll / Verpackungsmaterial
Der AN hat alle von seinen Arbeiten herrührenden Verunreinigungen, z.B.
Bauschutt, Abfälle oder Verpackungsmaterial zu beseitigen und die Baustelle
unverzüglich nach Abschluss seiner Arbeiten zu räumen.
Der AG stellt keine Schuttcontainer für Folien, Pappe / Papier auf. Der AN
muss Bauschuttcontainer für alle Abfälle auf eigene Kosten aufstellen, und
diesen Bauschutt auf seine Kosten fachgerecht entsorgen lassen, wie zuvor
bereits beschrieben.

6. Bauleistungsversicherung
Die Regelungen zur Bauleistungsversicherung, der evtl. Selbstbeteiligungssumme, sowie den Kosten, die dem AN ggf. diesbezüglich entstehen, sind den vorgeschalteten KEV-Formblättern zu entnehmen.

7. Nebenleistungen
In den Einheitspreisen enthalten sind folgende
Leistungen:

- Schutz aller angrenzenden Bauteile gegen Beschädigung und Verschmutzung. Schmutz ist sofort zu beseitigen.

- Besenreine Säuberung täglich und vor der Abnahme.

- Schutz der eigenen Leistung vor Beschädigung. Insbesondere Beschläge
  sind mit Folien o.ä. zu schützen, die später zu entfernen sind.

- Vorhalten von Aufenthalts- und Lagerräumen für den Eigenbedarf, sofern
  unter Pos. Baustelleneinrichtung im LV-Text nicht beschrieben.

8. Ausführung

8.1  Bedenken zur vorgesehenen Ausführungsart und gegen Vorleistungen
  anderer Firmen sind vom AN vor Beginn der Arbeit / Planung rechtzeitig
  schriftlich anzumelden, und fachgerecht zu begründen, gemäß VOB.

8.2  Die beiliegenden Zeichnungen und die Beschreibungen stellen die geometrischen und gestalterischen Vorgaben dar. Für die Konstruktions-
  und Funktionssicherheit der fertigen Leistung sowie die Einhaltung der
  geforderten technischen Werte und DIN-Normen übernimmt der AN die
  volle und uneingeschränkte Verantwortung. Diese wird auch durch Prüfvermerke der Architekten auf den vom AN vorzulegenden Ausführungszeichnungen nicht eingeschränkt.

8.3  Für jede angebotene Leistung übernimmt der AN die Verantwortung auf
  Vollständigkeit, d.h. Leistungen, die zur einwandfreien Funktion erforderlich sind, sind einzukalkulieren, auch wenn sie im LV nicht ausdrücklich
  erwähnt sind.

8.4  Alle Anschlüsse an vorhandene Bauteile müssen den Anforderungen an
  Bauphysik und Fugenbewegung entsprechen.

8.5  Silikon darf nur in Absprache mit der Bauleitung verwendet werden.

8.6  Gegen Verschmutzungen und Beschädigungen an Bauteilen und Einrichtungen jeder Art, sind geeignete Vorkehrungen zu treffen.
  Insbesondere sind entsprechende Schutzmaßnahmen zu ergreifen bei:
  Sichtbeton, Sichtmauerwerk, Kunststein, Isolierungen, Verglasungen,
  Geländer usw..
  Der Auftragnehmer haftet für alle von ihm verursachten
  Schäden und Verunreinigungen. Sollten vor Arbeitsbeginn des AN bereits Schäden oder Verunreinigungen vorhanden sein, sind diese vor
  Arbeitsbeginn beim AG und der Bauleitung anzuzeigen und bildlich vom
  AN zu dokumentieren.

8.7  Sollte der AN vor der Angebotsabgabe feststellen, dass wesentliche Po-
  sitionen, die zu einer fachgerechten Ausführung der Arbeiten erforderlich
  sind,  im LV nicht oder in einem zu geringen Umfang enthalten sind, bzw,
  unzureichend beschrieben wurden, muss er schriftlich mit der Angebotsabgabe darauf hinweisen. Aller spätestens vor der Vertragsunterschrift.

9. Abrechnung + Aufmaß
Die Vergütung erfolgt grundsätzlich nach den planmäßigen Abmessungen der vom AN bearbeiteten Flächen, d.h. Verschnitt oder Überlappungen werden
nicht vergütet. Ein örtliches Aufmaß mit der Bauleitung und eine zeitnahe Ab-
rechnung nach der Schlussabnahme wird vom AN verlangt.
Ein gemeinsames Aufmaß ist rechtzeitig vom AN bei der Bauleitung des AG anzumelden.

Hinweis Arbeiten im Bereich der Außenanlagen:
Neben der Herstellung der Baugrube und Fundamentgräben etc., die für die Erstellung des Gebäudes erforderlich sind, sind im Weiteren Erdarbeiten im Bereich der Außenanlagen vom AN durchzuführen. Die Erfassung und die Abrechnung dieser Erd- und ggf. Modellierungsarbeiten im Außenbereich muss digital erfolgen, von einem Vermesser aufgemessen und ermittelt werden.
Der AG hat die Ist-Höhen im Vorfeld der Arbeiten von einem Vermesser aufnehmen lassen. Diese sollen die Basis für die spätere Abrechnung der Leistung des AN sein.

10. Allgemeines
Der AN hat sich vor der Abgabe seines Angebots die örtlichen Gegebenheiten anzuschauen, um die von ihm anzubietenden Bauleistungen richtig und vollständig kalkulieren und anbieten zu können. Vor Beginn seiner Arbeiten muss er sich im Weiteren von der Beschaffenheit der zu bearbeitenden Untergründe ein Bild machen. Etwaige Beanstandungen sind vor Aufnahme der Arbeiten der Bauleitung schriftlich mitzuteilen.

11. Baustellenbesichtigung
Eine Baustellenbesichtigung wird vor Angebotsabgabe vom AN empfohlen. Jeder Bieter sollte sich vor der Angebotsabgabe ein Bild von den örtlichen und bauseitigen Verhältnissen machen. Forderungen des AN, die sich aus Unkenntnis derselben ergeben, können seitens des AG nicht akzeptiert und vergütet werden. Besichtigungstermine können mit der örtlichen Bauleitung vereinbart werden.

12. Muster
Auf Verlangen des AG können Muster einzelner Bauteile verlangt werden.
Diese sind in die Einheitspreise des LV´s einzukalkulieren und werden nicht
separat vergütet.
Können die Musterbauteile nicht eingebaut bleiben, gehen sie in den Besitz
des AN über und sind zu entsorgen.

13. Stundenlohnarbeiten
Für die Stundenlohnarbeiten gelten Nr. 5 und Nr.18
EVM (B) ZVB/E sowie Nr. 12 EVM (L) ZVB.
Im Stundenverrechnungssatz sind enthalten:
- Lohn- und Gehaltskosten,
- Lohn- und Gehaltsnebenkosten (z.B.
  Auslösungen, Wegegelder, Wegzeitentschädigung, Fahrkostenerstattung),
- Sozialkosten einschl. Sozialkassenbeiträge,
  Gemeinkostenanteile,
- Gewinn.

Zuschläge zu den Verrechnungssätzen für vom Auftraggeber angeordnete
oder zu vertretende Nacht-, Sonntags-, Feiertags- und Mehrarbeit (Überstunden) sind gesondert nachzuweisen; sie werden in Höhe der tatsächlich
angefallenen tariflichen Mehrkosten zuzüglich dem Beitrag zur gesetzlichen
Unfallversicherung vergütet. Bei Mehrarbeit (Überstunden) werden zusätzlich
die Sozialkosten vergütet.
Der Bieter versichert, dass die angebotenen Stundenlohnverrechnungssätze sowie die angebotenen Stoffpreise etwa bestehende Listenpreise nicht überschreiten.
Grundsätzlich bestätigt der AN dem AG mit der Vertragsunterschrift, dass er
seinen Mitarbeitern oder seinen Subunternehmern die gesetzlich geltenden
Mindestlöhne bezahlt.

14. Baufristenplan
Der AN muss binnen 15 Werktagen nach Vertragsunterzeichnung der Bauleitung einen detaillierten Baufristenplan, der sich an den im Vertrag vereinbarten Zwischen- und Endterminen orientiert, aufstellen und übergeben. An-
hand dieses Baufristenplans des AN wird der jeweilige Baufortschritt auf der
Baustelle von der Bauleitung kontrolliert, bzw. alle weiteren Termine auf
der Baustelle allgemein koordiniert und abstimmt.
Dieser ist in Abstimmung mit der Bauleitung und weiteren Firmen, die parallel
im Gebäude arbeiten, abzustimmen. Der Baufristenplan des AN sollte so gegliedert sein, dass die Fertigstellung der Arbeiten des AN abschnittweise
(Angabe der Gebäudeachsen und Geschosse) eindeutig ablesbar ist. Der
Baufristenplan ist der Bauleitung in sauberer Form  im PDF-Format zur
Verfügung zu stellen. Nach der Vorlage muss der AN die Reihenfolge und die jeweiligen Termine mit der Bauleitung besprechen. Änderungswünsche der
Bauleitung sind vom AN zu akzeptieren und ggf. bei der Ausführung
zu berücksichtigen.

15. Zulassung / Einzelfallzulassung
Grundsätzlich dürfen nur Bauteile mit entsprechender Zulassung und allgemein gültigen, deutschen Prüfzeugnissen angeboten und eingebaut werden. Sollten Zulassung im Einzelfall erforderlich sein, sind diese vom AN zu besorgen. Die Kosten hierfür sind einzukalkulieren. Die Zulassungen im Einzelfall dürfen keine Auswirkungen auf die Fertigstellungstermine haben.

16. Zusätzliche technische Vorbemerkungen:

16.1  Nebenleistungen, wie z.B. Schutz- und Sicherheitsmaßnahmen nach
den Unfallverhütungsvorschriften und den behördlichen Bestimmungen,sind
Leistungen, die auch ohne Erwähnung im Leistungsverzeichnis zur vertraglichen Leistung gehören und nicht vergütet werden.

16.2  Die Entsorgung von Abfälle jeglicher Art hat entsprechend den geltenden Vorschriften zu erfolgen und ist mittels Nachweis der Entsorgungsstellen durch den AN zu belegen. Die Kosten für die Entsorgung sind in die Einheitspreise einzurechnen. Der AN hat alle von seinen Arbeiten herrührenden Verunreinigungen, z.B. Bauschutt, Abfälle oder Verpackungsmaterial zu beseitigen und die Baustelle unverzüglich nach Abschluss seiner Arbeiten zu räumen.

16.3  Der Auftragnehmer ist nicht von seiner eigenen Pflicht befreit, die Massen und sonstigen Angabesorgfältig auf Richtigkeit hin zu überprüfen.

16.4  Bei der Aufstellung der Leistungsbeschreibung wird gemäß VOB/C davon ausgegangen, dass die beschriebenen Leistungen stets die Lieferung der
dazugehörigen, benötigten Baustoffe und Bauteile einschließt, wenn nichts
anderes in der jeweiligen LV-Position beschrieben ist. Bei Rückbauarbeiten ist die Entsorgung des ausgebauten Materials ebenfalls Bestandteil des Angebots und vom AN einzukalkulieren.

16.5  Werden Baumaterialien oder Bauteile vom AN eingebaut, ist die im LV beschriebenen Leistungen komplett und als zusammenhängendes System eines Herstellers auszuführen. Es dürfen keine Systembestandteile eigenmächtig ausgetauscht, gemischt oder ersetzt werden.
Bei der Verwendung systemfremder Bestandteile erlischt zumeist die Ge-
währleistung der Herstellerfirmen. Der AN hat die Arbeiten so auszuführen, dass dem AG dies betreffend kein Nachteil entsteht.

16.6  Der Bieter hat sich vor Angebotsabgabe über den Umfang der auszuführenden Arbeiten umfassend zu informieren und die örtlichen Gegebenheiten zu berücksichtigen.
Schäden und Behinderungen, die erst während der Bauausführung erkennbar werden, sind schriftlich dem Auftraggeber mitzuteilen. Die weitere Vorgehensweise wird vom  Auftraggeber festgelegt.

16.7  Der AN muss alle Massen durch ein eigenverantwortliches Aufmaß
vor Beginn der Ausführung für die spätere Abrechnung überprüfen.

16.8  Sind Bedarfspositionen ausgeschrieben, hat der AN keinen Anspruch
auf die Ausführung und die Vergütung  selbiger. Ob die Bedarfpositionen
ausgeführt werden, hat der AN mit den Architekten, der Bauleitung und dem
AG rechtzeitig vor der Ausführung abzustimmen.

17. Jour-Fix-Termine
Der AG führt regelmäßige Baustellenbesprechungen / Jour-Fix durch.
Der Auftragnehmer hat zu den Baustellenbesprechungen, die der Auftraggeber regelmäßig durchführt, einen geeigneten, von der Firma des AN bevollmächtigten Vertreter zu entsenden. Der Mitarbeiter des AN muss von der Geschäftsleitung des AN autorisiert sein, verbindliche Aussagen im Namen dessen Baufirma bei dem Jour-Fix-Termin zu machen. Die Besprechungen finden jeweils wöchentlich statt. Die erste Teilnahme des
AN am Jour-Fix findet unmittelbar mit Baubeginn statt. Im Vorfeld der Arbeiten des AN wird ein gesonderter Termin zwischen AN und Bauleitung vereinbart um die Arbeiten vorzubesprechen.

18. Beweissicherung durch den AN
Vor Beginn der Arbeiten hat der AN einen Rundgang zu machen, um Schäden, die er im und am Gebäude, bzw. anderen Einbauten feststellt, mit
Hilfe von Photos und einem Protokoll schriftlich festzuhalten. Dieses Protokoll
ist der Bauleitung und dem AG vor Beginn der Arbeiten zu übergeben. Die
schadhaften Stellen sind in Planskizzen in ihrer Lage eindeutig zu
beschreiben.
Schäden, die während oder nach Abschluss der Arbeiten des AN festgestellt
werden, werden dem AN angelastet, sofern der AN nicht schlüssig beweisen
kann, dass diese nicht in kausalem Zusammenhang mit seinen Arbeiten
stehen, bzw. durch seine Arbeiten verursacht wurden.

19. Gerüst
Für die Arbeiten des AN werden keine bauseitigen Gerüste gestellt.

20. Hebewerkzeuge
Hebewerkzeuge, Kräne, Lastenaufzüge oder Ähnliches, die der AN für die Ausführung seiner Arbeiten und für den Materialtransport benötigt, sind vom AN einzukalkulieren und von ihm zu organisieren. Bauseits werden diese nicht gestellt. Kosten sind hierfür in die LV-Positionen mit einzukalkulieren. Der AN hat sich vor Abgabe seines Angebots vor Ort ein Bild der Gegebenheiten zu machen, damit er den Umfang der Arbeiten richtig abschätzen zu können.

21. Lagerstellen
Lagerstellen für Material des AN auf dem Gelände sind nur begrenzt vorhanden. Damit auch andere Bau- und Handwerkerfirmen parallel im, am oder um das Gebäude arbeiten können, müssen die Arbeiten und die Materiallagerflächen mit der Bauleitung des AG abgestimmt werden.

22. Bieterangaben
Werden in den LV-Positionen "Bieterangaben" vom Bieter verlangt, sind diese von ihm an der gekennzeichneten Stelle im LV-Positionstext einzutragen. Die von ihm angebotenen Produkte müssen in eindeutiger Weise benannt und beschrieben werden, so dass der AG die Gleichwertigkeit gegenüber einem eventuellen Leitfabrikat überprüfen kann. Werden vom Bieter keine Angaben gemacht, gelten die jeweiligen Angebotspreise für die Leitfabrikate. Sofern aus technischer/fachlicher Sicht nichts gegen deren Einbau spricht, sind diese im Falle einer Beauftragung vom AN einzubauen und zu verwenden.

## ALLGEMEINE VORBEMERKUNGEN
Bauschutt, Baumüll
Der bei den Arbeiten des AN anfallende Schutt, inkl. dem rückgebauten Material, welches der AN ausbaut (Bauschutt, Verpackungsmaterial, Dämmstoff- und Putzreste usw.) ist von ihm, oder in seinem Namen beauftragten Firmen fachgerecht und zeitnah zu entsorgen. Bauseits werden dem AN keine Bauschutt-Container für Pappe, Folie etc. gestellt.
Die Container / Mulden des AN sollten abschließbar sein, so dass Fremdgewerke die Container nicht mitnutzen können.  Aufstellflächen der Container müssen stets mit der Bauleitung abgestimmt werden. Falsch abgestellte Container werden auf Kosten des AN umgestellt oder abbestellt, falls dies erforderlich werden sollte. Der AN hat dafür zu sorgen, dass die Standflächen nicht durch die Containerstellung verschmutzt (Rostflecken etc.) oder beschädigt werden.

Sicherheits- und Gesundheitskoordinator
Auf der Grundlage der Verordnung über Sicherheit und Gesundheitsschutz auf Baustellen (BaustellV) vom10.6.1998 setzt der AG für die Planung und Ausführung der sicherheitsrelevanten Punkte des Bauvorhabens einen Sicherheits- und Gesundheitskoordinator (SiGeKo) ein. Während der Planung ist er beratend tätig, während der Ausführung ist er im Falle einer Gefahr weisungsbefugt.

TECHNISCHE VORBEMERKUNGEN

Diese Hinweise ergänzen die ATV DIN 18299 "Allgemeine Regelungen für Bauarbeiten jeder Art", Abschnitt 0. Die Beachtung dieser Hinweise ist Voraussetzung für eine ordnungsgemäße Leistungsbeschreibung gemäß §7, §7 EG bzw. §7 VS VOB/A. Die Angaben werden gemäß VOB/C DIN 18345 "Wärmedämm-Verbundsysteme" im Folgenden aufgelistet.

0.1  Angaben zur Baustelle

0.1.1  Bauseitig ist eine Fassadengerüst der Lastklasse "3" mit Innenauslegern um das Gebäude aufgestellt. Das Gerüst wird mit Beendigung der Fassadenarbeiten bauseits abgebaut, damit die Außenanlagenarbeiten beginnen können. Geplant ist der Gerüstabbau in 3-4 zeitlich versetzten Abschnitten rund um das Gebäude. So wird es dem bauseitigen GaLa-Bauer ermöglicht, in Teilbereichen bereits mit seinen Arbeiten zu beginnen, wenn der AN noch andere Fassadenbereiche fertigstellt. Die Zwischentermine werden im LV im Vortext "Termine + Zwischentermine" benannt.

0.1.2  Die Gemeinde Gemmingen (PLZ 75050) liegt in der Windzone 01.

0.2  Angaben zur Ausführung

0.2.1  Der zu dämmende Untergrund besteht größtenteils aus Stahlbeton (Ortbeton), kleinere Bereiche wie die Attiken sind aus Beton-Fertigteilen. Kleinere Wandöffnungen werden bauseits mit unverputztem Kalksandsteinmauerwerk (d=24 cm) geschlossen. Die Außenkante des Mauerwerks ist gleich der Aussenkante der Betonwand.

0.2.2  Der AN hat vor Beginn eine mit der Fassadenmaterialherstellerfirma abgestimmt Planung vorzulegen, inkl. Detailausführungen und Planung der Feldfugen. Die Statik der Fassade ist ebenfalls Sache des AN. Die Winddruck und -sogsicherung ist vom AN nachzuweisen. Die eingebauten Fassadenprodukte müssen eine allgemeine bauaufsichtliche Zulassung besitzen.

0.2.3  Der Ausschreibung liegt ein Feldfugenplan bei. In den Fassadenansichten sind die Fugen eingezeichnet, die als Basis für die Ausschreibung und Kalkulation dienen. Diese Fugenangaben sind gestalterische Vorgaben der Architekten des AG, sind fachlich jedoch stets vom AN zu überprüfen und ggf. auch zu ergänzen und zu korrigieren. Der AN haftet in vollem Umfang für eine korrekte Ausführung der Fassade. Änderungen der Fugenplanung sind vom AN nachvollziehbar zu begründen und müssen mit dem Materialhersteller der Fassade eng abgestimmt und von ihm freigegeben werden. Die Änderungen sind mit den Architekten des AG abzustimmen.

0.2.4  Eingebaute Fenster, Türen, Sektionaltore Bleche, Gitter, Sensoren, At-
tikaspeier Sichtbetonvordächer, Terrassenboden etc. sind vom AN in geeigneter Weise gegen Verschmutzung und Beschädigung zu schützen.

0.2.5  Der zugängliche Bereich der Fassade soll möglichst mit stabilerem Armierungsputz verstärkt werden, damit er und die komplette Fassade möglichst stoßunempfindlich, robust und langlebig sind. Im Weiteren ist vor allem im Spritzwasserbereich mit Tausalzbeanspruchung zu rechnen. Das vom AN verwendete Material und die Ausführungsdetails der Fassade und dem Sockel müssen diesem Umstand Sorge tragen, so dass die Fassade durch diese Belastung lange über die Gewährleistungszeit hinaus schadfrei und in der Optik unverändert bleibt.

0.2.6  Der Ausschreibung liegt das Brandschutzkonzept vom IB Sussebach bei, dessen Inhalt vom AN zu beachten und baulich umzusetzen ist.
Seitens des Brandschutzes bestehen keine besonderen Anforderungen an die Fassade. Brandbarrieren werden vom Brandschutzgutachter nicht gefordert.
In Hinblick auf den Wärmeschutz, sind die Dämmstärken, sowie die vorgegebenen Wärmeleitgruppen (WLG), sowie die U-Werte des Gebäudeenergiegesetzes (GEG), sowie die gesetzlichen Vorgaben des Landes Baden-Würt-
temberg zu beachten. Der AN prüft dies vor der Ausführung. Bei Fehlern oder einer mangelhaften Ausführung haftet der AN.

0.2.7  Das Wärmedämmverbundsystem erhält an der Außenseite eine Verblendung aus Riemchenklinkern. Nur der Gebäuderücksprung auf der Südseite vor der DRK-Gargage und der Waschhalle, sowie die 3 Wände um die Dachterrasse im OG auf der Nordseite erhalten einen durchgefärbten und gestrichenen Oberputz.
Angaben zur Körnung und der Ausführung des durchgefärbten Oberputzes sind den betreffenden LV-Positionen zu entnehmen. Gleiches gilt für das Material und Format der Riemchenklinker und dem Fugenmaterial. Beide Fassadenausführungen sind vom AN im Vorfeld der Arbeiten zu bemustern.

0.2.8  Angaben zu Anschlussdetails an das Attikaabschlussbrett, an das Ge-
lände und Außenbeläge, an Fenster, an Türen, an Beton-Vordächer, an Sektionaltore und an Attikaspeier etc. werden in den Architektenplänen und den LV-Positionstexten gemacht. Der AN prüft alle Anschlussdetails auf deren fachliche Korrektheit und eine DIN-konforme Ausführung. Bestehen seitens des AN fachlich begründete und nachvollziehbare Bedenken, werden die Details ggf. in Abstimmung mit den Architekten des AG angepasst. Die Be-
denken des AN sind jedoch rechtzeitig vor der Abgabe des Angebots schriftlich anzuzeigen, so dass der AN die Bauleistung vollumfänglich und korrekt anbieten kann.

0.2.9  Die Bearbeitung von geneigten, gebogenen oder andersartig geformten Fasadenflächen ist nicht geplant. Nur im Sockelbereich, wo die Stahlbetonaußenwand auf den breiteren Fundamentbalken aufsitzt, gibt es eine 45° steile Abkantung. Diese ist in manchen Bereichen bereits durch den Rohbauunternehmer mit der Perimeter-Dämmung überarbeitet.

0.2.10  Eine aussagekräftige Bemusterung der verschiedenen Fassadenmaterialien, Ausführungsarten und Farben durch den AN ist vor der Ausführung gefordert, siehe auch entsprechende LV-Positionen.

0.2.11  Der Ausschreibung liegen Fassadenansichten bei, in die die Feldfugen der Riemchenklinkerfassade eingezeichnet sind. Der AN prüft die Fassadenplanung und passt diese ggf. in Abstimmung mit den Architekten des AG an.
Format und Farbe der Riemchenklinker werden bei der Bemusterung durch den AG festgelegt. Gleiches gilt für die Farbe des Fugenmörtels, sowie für die Körnung und Farbgebung des Außenputzes. Die Fassade soll grundsätzlich einen warmen Erdton, grau-beige, sandfarben sein. Die Fugenfarben sind darauf abzustimmen.

0.2.12  Wie in der Vorposition 0.2.11 oben bereits beschrieben, soll die Fu-
genfarbe auf die Farbe der Riemchenklinker farblich angepasst werden.

0.2.13  Masse und Ausrichtung des Gebäudes sind den Plänen zu entnehmen. Das Gebäude ansich ist ein viereckiger Kubus mit rechten Winkeln.

0.2.14  Das Gebäude befindet sich in der Windzone 01 und liegt in Mitte eines Industriegebiets, umgeben von ähnlich hohen Gebäuden. Die Höhe der Oberkante der Attiken ist bei ca. + 225,20 m üNN, EFH ist + 217,50 m üNN.

0.2.15  Die EPS-Dämmung ist vollflächig auf den Beton und dem KS-Mauer-
werk (Mauerwerk nur im Bereich zweier Wandöffnungen, jeweils ca. 6 qm) aufzukleben, zusätzlich ist eine Dübelung der Dämmung mit ausgeschrieben.

0.2.16  Säubern der neu hergestellten Betonwände, Schaffung eines haftungsfähigen Untergrunds, Beseitigung loser Bestandteile, ggf. Grundierung der Betonwände.

0.2.17  Ein Armierungsputz und das Einlegen von Gewebe ist ausgeschrieben. Gleiches gilt für eine Diagonalarmierung, Armierungspfeile, Sturzeckwinkel und Panzergewebe etc..

0.2.18  Verschiedene Anschluss- und Fugenprofile, sowie Sockel- und Eckprofile etc. sind Bestandteil der Ausschreibug und vom AN fachgerecht einzubauen.

0.2.19  Regenwasser-Fallleitungen neben den 3 Betonvordächern werden in der gedämmten Fassade eingebaut. In der senkrechten Wandaussparung hinter den bauseitigen Rohren muss der AN vor der Rohrmontage dämmen.
Die Leibungen und den Sturz im Bereich der diversen Sektionaltore kann der AN ggf. erst später, als nachgezogene Maßnahme bearbeiten, weil es beim bauseitigen Einbau der Sektionaltore zu terminlichen Verzögerungen kommen kann. Gegenwärtig ist davon auszugehen, dass die Sektionaltore bis zum Beginn der Arbeiten des AN zumindest in den 1. Arbeitsabschnitten komplett eingebaut sind.

0.2.20  Außen an der Fassade werden diverse Strahler bauseits eingebaut. An den betreffenden Stellen legt der bauseitige Elektriker die Kabel durch die Betonwand nach außen. Der AN baut spezielle Dämmkörper (Montagequader) hinter den Strahlern an der Außenwand ein, damit die Strahler später einfach bauseitig mit Schrauben in der Dämmung festgeschraubt werden können.

0.2.21  Der Übergang zwischen Perimeter- und Fassadendämmung soll an der sichtbaren Außenseite der Fassade flächenbündig ohne Versatz erfolgen. Außen auf der Dämmung ist ein Armierungsputz mit Gewebe geplant.
An Übergängen zwischen Putzträgerplatten vor bauseitigen Jalousiekästen und dem Wärmedämmverbundsystem ist ebenfalls ein Armierungsputz geplant, um Rissbildungen am Materialübergang ausschließen und verhindern zu können. Im Weiteren ist der Einbau von Putzträgerplatten vor den Ja-
lousiekästen geplant.

0.2.22  Die Ausführung eines Ausgleichsputzes muss in Teilbereichen der Fassade je nach Anforderung zwischen den Architekten des AG und dem AN festgelegt werden.

0.2.23  Biozide und Algizide sollen hier keine Anwendung finden.

0.2.24  Das Schließen/Dämmen von Aussparungen an den Außenwände (z.B. über und unter Fenstern) wird in den LV-Positionen beschrieben und vergütet. Gleiches gilt für das Schließen von Wandöffnungen um 12 Attikaspeier (Dach-Notentwässerung).

0.2.25  Für die bauseitige Montage von Außenstrahlern an der Fassade wird der Einbau vom Montageblöcken aus sehr druck- und zugstabiler Dämmung ausgeschrieben.
Fensterbänke aus pulverbeschichteten Aluminium-Blechen (Farbton "DB 703") wurden vom Glasfassadenbauer hergestellt und eingebaut. Der AN stellt die 2. Abdichtungsebene unter den Fensterbänken her. Der bauseitige Ein- und Ausbautermin der Fensterbänke ist möglich frühzeitig zwischen dem AN und der bauseitigen Glasfassadenfirma (Fa. ALWICO Hesterberg, Crailsheim) abzustimmen.

0.3  Weitere Ausführungshinweise

0.3.1  Der Bauleiter des AN oder der Polier, der ständig vor Ort ist, muss der deutschen Sprache mächtig sein. Subunternehmer sind beim Bauherren rechtzeitig anzumelden. Der Bauherr behält sich vor, diese abzulehnen, sofern diese seiner Meinung nach nicht für die Arbeiten geeignet sind.

0.3.2  Die vorgegebenen Termine (Bauzeitenplan) sind vom AN verbindlich einzuhalten. Sofern erforderlich, können einzelne Arbeitsgänge vorab mit dem Statiker oder der Bauleitung besprochen werden.
Witterungsbedingte Störungen im Bauablauf, welche der AN nicht zu vertreten hat, sind der Bauleitung unmittelbar anzuzeigen, schriftlich zu dokumentieren und zu begründen.

0.3.3  -

0.3.4  -

0.3.5  Während der Arbeiten stehen keine Hebezeuge bzw. Lasten- und Schrägaufzüge für die Bauarbeiten zur Verfügung.
Falls Hebezeuge für die Arbeiten des AN erforderlich sind, sind diese vom AN eigenverantwortlich zu besorgen und Kosten hierfür zu kalkulieren. Die Eignung der evtl. Hebewerkzeuge ist zuvor auf die örtliche Gegebenheiten vom AN abzustimmen.

0.3.6  Die Zufahrt zur Baustelle erfolgt über die Industrie-, Louis-Schuler- und die Ziegeleistraße.
Aufgrund der benachbarten Industrie- und Handwerkerbetriebe den dadurch relativ stark frequentierten Fußwegen im Süden und Osten des Gebäudes ist auf eine erhöhte Verkehrssicherheit zu achten. Parkplätze auf dem Baugrundstück stehen nur sehr begrenzt während den Arbeiten zur Verfügung.

0.3.7  Sanitärcontainer sind nicht vorhanden. Der AN hat hierfür selbst zu sorgen und die Kosten in der Baustelleneinrichtung (BE) einzukalkulieren.
Gelagertes Material und Werkzeug darf den Baufortschritt anderer Gewerke nicht behindern. Sollte die Bauleitung eine sofortige Räumung von Flächen und Räumen fordern, muss dies unverzüglich und auf Kosten des AN erfolgen. Grundsätzlich sollte die Baustelleneinrichtung und die Lagerflächen des AN vor Beginn der Arbeiten mit der Bauleitung abgestimmt werden.

0.3.8  Bauwasser- und Baustromanschlüsse werden bauseits gestellt. Die Distanz zum Arbeitsplatz muss mit Versorgungsleitungen des AN überbrückt werden. Die Kosten hierfür sind einzukalkulieren. Die anfallenden
Verbrauchskosten trägt der AG (siehe KEV-Formblätter).

0.3.9  Tagesunterkünfte gemäß ArbStättV für die eigene Belegschaft sind von AN herzustellen und nach Abschluss der Arbeiten unmittelbar zu entfernen. Kosten hierfür sind unter Pos. Baustelleneinrichtung einzukalkulieren. Der Aufstellort der Tagesunterkünfte, sofern erforderlich, ist mit der Bauleitung abzustimmen.

0.3.10  Es dürfen nur Geräte eingesetzt werden, die den neuesten technischen Vorschriften hinsichtlich zulässigen Emissionswerten im Stadtbereich/ dicht besiedelten Gebieten entsprechen.

0.3.11  Diebstahlschutz aller Materialien und Werkzeuge ist Sache des AN. Die Baustelle wird nicht durch Drittfirmen überwacht.

0.3.12  Die Baustelle muss während und nach Abschluss der Arbeiten jeweils besenrein vom AN verlassen werden.
Jeglicher Müll und Bauschutt muss umgehend und zeitnah fachgerecht entsorgt und vom Grundstück abgefahren werden. Arbeiten, die zu einer grossen Staubentwicklung führen, sind so auszuführen, dass das restliche Gebäude
nicht betroffen ist. Öffnungen sind ggf. temporär mit Folienschleusen zu versehen. Dies ist vom AN einzukalkulieren. Sollte die Baustelle nach vorangegangener Aufforderung durch die Bauleitung vom AN nicht entsprechend besenrein verlassen werden, behält es sich der Bauherr vor, Dritte mit der Extra-Reinigung zu beauftragen, und die Kosten hierfür mit der Schlussrechnung in Abzug bringen. Während der Arbeiten des AN sind Bereiche, in denen gearbeitet wird, in geeigneter Weise vom ihm zu sichern.

0.3.13  Bestehen seitens des AN Bedenken gegen die Art der Ausführung, sind diese vor Angebotsabgabe schriftlich beim Architekten anzuzeigen. Die Bedenken müssen schriftlich begründet sein. Das Angebot das AN muss sich immer auf eine DIN-gerechte, komplette Leistung beziehen. Sind wesentliche Leistungen und Materialien nicht im LV beschrieben, muss der AN vor der Angebotsabgabe und rechtzeitig vor der Ausführung darauf hinweisen und seinen Angebotspreis auf die komplette Leistung beziehen.

## BEGRIFFSDEFINITION
BEGRIFFSDEFINITION

Sofern der Bieter im LV-Text genannte Wort-Abkürzungen
nicht versteht, muss er dies mit den ausschreibenden
Architekten klären.

Folgende Abkürzungen werden im Text oftmals verwendet:

LV  -> Leistungsverzeichnis
AG  -> Auftraggeber (Bauherr)
AN  -> Auftragnehmer (Bieter / Ausführende Firma)
StB  -> Stahlbeton
OK  -> Oberkante
UK  -> Unterkante oder Unterkonstruktion
VK -> Vorderkante
OKD  -> Oberkante Decke
UKD  -> Unterkante Decke
SWS  -> Senkrechter Wandschlitz
HWS  -> Horizontaler Wandschlitz
DD  -> Deckendurchbruch
WD  -> Wanddurchbruch
SiGeKo  -> Sicherheits- und Gesundheitskoordinator
m  -> Einheit: Meter
lfm  -> Einheit: Laufende Meter
Mo  -> Einheit: Monat
Wo  -> Einheit: Woche
od. glw.  -> oder gleichwertig (-es Produkt)
GOK  -> Geländeoberkante
KS  > Kalksandstein
LRA  -> Landratsamt
Alu  -> Aluminium
DGUV -> Deutsche Gesetzliche-Unfallversicherung
BG -> Berufsgenossenschaft
IHK -> Industrie- und Handelkammer
EG -> Erdgeschoss
HG -> Hanggeschoss
OG -> Obergeschoss
BoPla -> Bodenplatte

## HINWEIS "QUALIFIKATION + NACHWEISE + WERTUNG"
HINWEIS "QUALIFIKATION + NACHWEISE + WERTUNG"

Die im Folgenden beschriebenen Nachweise und Angaben sind von jedem Bieter mit Abgabe des Angebots beim AG einzureichen. Der AG prüft diese. Stellt der AG bei der Prüfung fest, dass die Angaben des jeweiligen Bieters unvollständig, nicht eindeutig oder mangelhaft sind, kann er weitere oder ergänzende Nachweise oder Angaben vom Bieter fordern. Werden diese vom Bieter nicht oder zu spät nachgereicht, kann dies zum Ausschluss des Angebots führen.
Der AG behält es sich vor, dass er seiner Ansicht nach nicht geeignete Bieter von der Wertung ausschließt. Der Bieter, der das rechnerisch günstigste Angebot abgibt, hat nicht automatisch das Anrecht auf eine Beauftragung durch den AG. In die Wertung der Angebote fließen noch weitere Indikatoren ein. Hierzu werden im Folgenden Angaben gemacht.

01. NACHWEISE
Von jedem Bieter werden vor einer etwaigen Vergabe folgende unten angeführte, schriftliche Nachweise explizit gefordert. Werden diese nicht rechtzeitig vorgelegt (spätestens 6 Kalendertage nach einer Ermahnung durch den AG) kann dies zum Ausschluss des Angebots führen.
Es wird den Bietern empfohlen, diese Nachweise unmittelbar zusammen mit dem Angebot abzugeben.
Grundsätzlich gilt, dass alle schriftlichen Nachweise eine Gültigkeit bis zum geplanten Abschluss der Arbeiten des AN haben müssen. Mindestens müssen diese aber Gültigkeit bis zum Datum der Vergabe besitzen. Der AN muss, sofern vom AG nachträglich gefordert, die Gültigkeit der Nachweise auf seine eigenen Kosten verlängern lassen, und dem AG erneut vorlegen.

- Eintrag in die Handwerksrolle
Ausgeschriebene und für die Ausführung erforderliche Arbeiten, die gemäß Handwerkerordnung (HwO) nur von Meister geführten Handwerksbetrieben oder Firmen ausgeführt werden dürfen, machen einen schriftlichen Nachweis hinsichtlich eines Eintrags in die Handwerksrolle bei der für den Bieter zuständigen Handwerkskammer erforderlich.

- Freistellungserklärung des Finanzamts
- Unbedenklichkeitsbescheinigung der Krankenkasse
- Unbedenklichkeitsbescheinigung der Berufsgenossenschaft
- Nachweis der Betriebshaftpflichtversicherung / Versicherungsschutz
 für die Ausführung der erforderlichen Bauleistungen durch den AN. Inkl.  der Nennung der Deckungssummen für Personen-, Sach- und  Vermögenschäden. Angabe der maximalen Deckungssumme pro Jahr.
 Werden die Deckungssummen vom AG als zu gering angesehen, hat der  AN die Möglichkeit diese in Absprache mit seinem Versicherer  entsprechend vor Beginn der Arbeiten anzuheben. Kommt er den  Forderungen des AG nicht nach, kann dies zum Ausschluss führen.

02. WERTUNG
Bei der Prüfung werden die Angebote rechnerisch und fachlich, sowie auf Inhalt geprüft. Im Weiteren fließt in die Wertung ein, ob ein Bieter alle Nachweise rechtzeitig und vollständig erbracht hat, die von ihm gefordert wurden oder für die Ausführung der Arbeiten erforderlich sind, und ob er die Arbeiten in den vorgegebenen Terminen in jeglicher Hinsicht erfüllen kann. Entscheidend hierfür ist die Größe des Betriebs, die Anzahl der für das Bauvorhaben permanent eingeplanten Mitarbeiter vor Ort auf der Baustelle, die Größe der Arbeitsvorbereitung etc.

Für die Eignungsprüfung des Betriebs sind folgende Angaben zu machen:
- Anzahl der gegenwärtig beschäftigten Mitarbeiter auf den Baustellen
-  Anzahl der gegenwärtig beschäftigten Mitarbeiter im Büro
  (Arbeitsvorbereitung / Abrechnung etc.)
- Angaben zu den Umsätzen in den letzten 3 abgeschlossenen
  Geschäftsjahren.

Jeder Bieter ist aufgefordert, mit der Abgabe des Angebots Angaben zu Referenzen zu machen, welche er eigenverantwortlich durchgeführt hat, die die gleichen baulichen Tätigkeiten zur Grundlage hatten und die in der Größe vergleichbar waren.

Für diese Referenzen sind jeweils folgende Angaben zu machen:
- Adresse
- Nennung des Bauherrn (Anschrift) und eines Ansprechpartners, inkl.
  Telefonnummer oder Mailadresse.
- Art der Arbeiten
- Größe / Umfang
- Auftragsvolumen in Euro

Hinweis:
Der Bauherr behält es sich vor, nur Firmen zu beauftragen, die für die Arbeiten qualifiziert sind, entsprechende Referenzen vorweisen können und ausreichend viele Arbeitskräfte (Facharbeiter) zur Verfügung haben, die es dem AN ermöglichen, die vorgegeben Termine einzuhalten.
Plant der AN den Einsatz von Subunternehmer oder Facharbeiter von Zeitarbeitsfirmen, ist dies dem AG mit der Angebotsabgabe bereits schriftlich mitzuteilen. Arbeitsgemeinschaften sind nur mit der Zustimmung des AG zulässig.

## HINWEIS "RAPPORT+ LEITFABRIKAT + BIETEREINTRÄGE"
1. RAPPORTZETTEL
Arbeiten auf Rapport sind vom AN auf Rapportzetteln zu dokumentieren.

Inhalt:
- Datum
- Firma
- Unterschrift des AN
- Art der Arbeiten
- Anzahl der Mitarbeiter
- Anzahl der benötigte Stunden pro Mitarbeiter
- Material
- Werkzeug

Die Rapportzettel sind jeweils spätestens 5 Werktage (1 KW) nach der
jeweiligen Ausführung der Bauleitung des AG zur Unterschrift vorzulegen. Im
Weiteren müssen Sie noch einmal in kompletter Form/Anzahl mit der
Schlussrechnung vom AN bei der Prüfstelle des AG eingereicht werden.
Rapportarbeiten bedingen stets der vorangegangenen Zustimmung und
Freigabe der Bauleitung des AG und des Bauherrn. Werden diese formalen
Vorgaben vom AN nicht befolgt und eingehalten, muss der AN damit rechnen,
dass Rapportarbeiten nicht oder ggf. nur in Teilen vergütet werden.
Zur Wahrung der Kosten-Transparenz ist Folgendes vom AN zu beachten:
Muss die Vergütung von nicht im LV enthaltenen Arbeiten geklärt werden,
muss der AN vor der Ausführung die jeweiligen Kosten und die zugehörige,
vollständige Kalkulation (Material- und Lohnkosten, Arbeitsschritte, Gewinn)
dies betreffend in Schriftform dem AG evtl. Freigabe vorlegen.

2. LEITFABRIKAT
Die ausgeschriebenen Produkte sind Leitfabrikate. Der AN kann Produkte
anderer Hersteller anbieten, muss jedoch die Gleichwertigkeit der von ihm
angebotenen Produkte zum Zeitpunkt der Gebotsabgabe nachweisen.
Datenblätter und Produktbeschreibungen sind, sollten abweichende,
alternative Produkte vom AN angeboten werden, dem Angebot sofort
beizulegen. Sind angebotene Produkte des AN nach Prüfung durch den AG
als nicht gleichwertig einzustufen, sind die ausgeschriebenen Produkte vom
AN zu verwenden und für den AN preisneutral abzurechnen.

3. BIETEREINTRÄGE
Die in den LV-Positionen geforderten "Bietereinträge" und "Bieterangaben"
sind vom AN komplett auszufüllen. Bei unausgefüllten Spalten bietet der AN
automatisch das vorgegebene Leitfabrikat an. Werden Preisangaben
gefordert, sind diese ebenfalls vom AN auszufüllen, um seine Kalkulation
nachvollziehen zu können.

## TERMINE + ZWISCHENTERMINE
TERMINE  &  ZWISCHENTERMINE

Submission:  Siehe KEV-Formblätter

Bindefrist:  Siehe KEV-Formblätter

Ausführungstermine: Beginn:  14.12.2026
  Fertigstellung:  31.03.2027

Zwischentermine: Zwischentermine gemäß den Angaben im Bauzeitenplan sind einzuhalten. Siehe  Terminangaben u.a. unten im Folgenden.

  Der AN hat die einzelnen Gebäudeabschnitte  immer bis zu den unten angeführten Fertigstellungsterminen komplett fertigzustellen,  damit das bauseitige Fassadengerüst in den  fertiggestellten Fassadenbereichen abgebaut  und die bauseitige GaLa-Baufirma mit deren  Arbeiten beginnen kann.
  In der Lageplanskizze unten (Seite 46) sind  die 3 Fassadenabschnitte eingezeichnet.

  Fertigstellung 1. BA Fassadenabschnitt:
  05.02.2027 (GELB)

  Fertigstellung 2. Fassadenabschnitt:
  05.03.2027 (ROSA)

  Fertigstellung 3. Fassadenabschnitt:
  31.03.2027 (BLAU)

  Mängelbeseitigung:
  Ausführung in einzelnen Arbeitsabschnitten
  inbegriffen.

Hinweis:  Der Bauherr behält es sich vor, nur Firmen zu beauftragen, die für die Arbeiten qualifiziert sind, entsprechende Referenzen vorweisen können und  ausreichend viele Arbeitskräfte (Facharbeiter) zur  Verfügung haben, die es dem AN ermöglichen, die  vorgegeben Termine einzuhalten. Plant der AN  den Einsatz von Subunternehmer oder Facharbeiter von Zeitarbeitsfirmen, ist dies dem AG mit  der Angebotsabgabe bereits schriftlich mitzuteilen.
  Arbeitsgemeinschaften sind nur mit der Zustimmung des AG zulässig. Verschiebungen der Termine können sich aufgrund von Verzögerungen im  Bauablauf ergeben. Der AN wird jeweils rechtzeitig  von der Bauleitung des AG informiert.

Lageplan-Skizze:

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
## ANLAGEN ZUM LEISTUNGSVERZEICHNIS
ANLAGEN ZUM LEISTUNGSVERZEICHNIS

ANLAGEN ZUM LEISTUNGSVERZEICHNIS "FASSADENARBEITEN" (als PDF-Dateien)

01.1  KEVM-FORMBLÄTTER
01.1 Kennzettel
01.2 KEVM-Formblätter (Zusammenstellung)

01.2  LV-TEXTE
01.2.1 Leistungsverzeichnis als PDF-Datei
01.2.2 Leistungsverzeichnis als GAEB-Datei

01.3 ÜBERSICHTSPLÄNE
Plan 150_Baustelleneinrichtung (Skizze)
02  ARCHITEKTENPLÄNE

Plan Nr.  Inhalt

02.1  Werkpläne Grundrisse M1:100 / M 1:50
Plan 100 - WP_Fundamente Ost mit Entwässerung M1:50
Plan 101 - WP_Fundamente West mit Entwässerung M1:50
Plan 102 - WP_Grundriss EG Ost_Index D_M1:50
Plan 103 - WP_Grundriss EG West_Index D_M1:50
Plan 104 - WP_Grundriss OG Ost_Index D_M1:50
Plan 105 - WP_Grundriss OG West_Index C_M1:50
Plan 109 - Grundriss EG + OG _M1:100

02.2 Werkpläne Ansichten + Schnitte
Plan 106 - WP_Schnitte Teil 1_M1:50
Plan 107 - WP_Schnitte Teil 2_M1:50
Plan 108 - WP_Ansichten_M1:50

02.3  Werkpläne Fassadenarbeiten
Plan 270_ WP Ansichten Klinkerriemchen
Plan 271_ WP Details  Klinkerriemchen

03  BRANDSCHUTZKONZEPT

Der Leistungsbeschreibung liegen keine ausgedruckten Pläne bei. Alle
Pläne sind als PDF-Dateien abgespeichert. Der AN kann diese Pläne,
sofern er diese in Papierform benötigt, auf eigene Kosten ausplotten /
vervielfältigen. Dies gilt auch für den Bauablauf. Der AN hat keinen An-
spruch auf vom AG ausgeplottetes Planmaterial.

## LEITFABRIKAT
Um eine Basis für die Fassadenplanung und -ausschreibung zu schaffen, wurde in der Planungsfassade das Fassadensystem der Fa. Sto als Leitfabrikat ausgewählt und herangezogen. Es ist jedem Bieter jedoch freigestellt, auch vergleichbare, genauso wertige bzw. gleichwertige Fassadensysteme anzubieten. Der AN muss jedoch mit Abgabe seines Angebotes genau beschreiben, welches System bzw. welches Produkt von welchem Hersteller er konkret anbietet. Wichtig hierbei ist im Weiteren, dass die Produkte lt. Hersteller verträglich miteinander sind, bzw. sollen sie von einem Hersteller stammen, sofern der Fassadenmaterialhersteller dies empfiehlt. Sollte eine Fassadenhersteller begründete Bedenken hinsichtlich der Mischung mit Fremdprodukten haben, muss der AN davon absehen, um Garantieansprüche nicht zu verhindern. Die Anwendung und Durchmischung der Materialien des Fassadenaufbaus bedarf der Zustimmung der Fassadenmaterialherstellers.

Leitfabrikat:
Fassadenprodukte der Fa. Sto oder gleichwertig

Hersteller-Nachweis:
Sto SE & Co. KGaA
Ehrenbachstraße 1
79780 Stühlingen
Tel.:  077 44 / 57-0
Mail: infoservice (infoservice@sto.com)@sto.com (infoservice@sto.com)

Ansprechpartner:
Torsten Ullrich
Projekt-Manager Sto SE & Co. KGaA
Tel:  077 44 / 57 30 26
Mobil: 0170 / 45 71 551
Mail:  t.ullrich@sto.com

Vom Bieter auszufüllen:

Bietereintrag:

'..........................................'
(Angebotenes Produkt)

Bietereintrag (Klinkerriemchen):

Bietereintrag:

'..........................................'
(Angebotenes Klinkerriemchen-Produkt)

## 12 KLINKERRIEMCHEN-FASSADE

### Bereich 01 FASSADEN-DÄMMSYSTEM + BEKLEIDUNG

*Hinweis: ZUSÄTZLICHE TECHNISCHE VERTRAGSBEDINGUNGEN*
ZTV-1. Systembindung an Produkte eines Herstellers

Es dürfen nur Wärmedämm-Verbundsysteme mit einer allgemeinen bauaufsichtlichen Zulassung des Deutschen Instituts für Bautechnik (DIBt) oder glw. europäischer Prüfinstitute, bzw. im WDV-System (Wärmedämmverbundsystem) nur die vorgegebenen Komponenten eines (gleichen) Herstellers, verarbeitet werden, bzw. dürfen nur Materialien verwendet werden, die in der jeweiligen allg. bauaufsichtlichen Zulassung / Prüfzeugnis des Fassadenmaterialherstellers explizit benannt und beschrieben werden.
Ist dies nicht der Fall, kann der AG / Bauherr ggf. umfangreiche Ansprüche geltend machen. Sie reichen von der Einbehaltung fälliger Zahlungen, der Forderung, das System auf Kosten des ausführenden Handwerkers zurückzubauen bis zum Umstand, dass bei Systemmischungen jegliche Gewährleistung gemäß VOB und BGB erlischt. Werden z.B. Klinkerriemchen von einem anderen Hersteller, als von dem des WDVS vom AN verwendet, muss das von der Herstellerfirma des WDVS ausdrücklich genehmigt sein und darf  keinen negativen Einfluss auf die Langlebigkeit und Qualität der Fassade haben.

Zur einwandfreien, fachgerechten Ausführung sind die vom jeweiligen, vom AN angebotenen Systemhersteller angebotenen Werkzeuge und Hilfsmaterialien zu benutzen, sowie die Ausführungshinweise der Technischen Merkblätter des Herstellers zu beachten.

Als gleichwertig anzusehende Alternativ-Systeme, mit Nachweis der geforderten System- und Systemkomponenten-Eigenschaften, sind als komplettes System zulässig. Die Beurteilung der Gleichwertigkeit obliegt rein dem AG.

Der Nachweis der geforderten Eigenschaften muss zusammen mit der Abgabe des Angebotes erbracht werden.
Der Nachweis muss bezüglich der Anwendung (gleiches Anwendungsgebiet) und der Stoffzusammensetzung / Stoffverträglichkeiten (Nachweis durch La-
boranalyse) geführt werden. Auch werden Referenzen vom AN verlangt, bei dem ein gleiches Fassadenprodukt eingebaut und verarbeitet wurde. Hierbei ist es von großer Wichtigkeit, dass die Referenzen schon ein paar Jahre zuvor eingebaut und verarbeitet wurden und bis dato keine Schäden oder Mängel aufweisen.

ZTV-2. Leistungsumfang

Der Bieter hat sich vor Angebotsabgabe über den Umfang der auszuführenden Arbeiten umfassend zu informieren und die örtlichen Gegebenheiten zu berücksichtigen.
Schäden und Behinderungen die erst während der Bauausführung erkennbar werden, sind dem Auftraggeber und seinen Planern schriftlich mitzuteilen. Die weitere Vorgehensweise wird vom AG festgelegt.

ZTV-3. Verarbeitungsbedingungen

Grundsätzlich sind die Ausführungsanweisungen und / oder die Technischen Merkblätter der Herstellers genauestens zu beachten.
Die Mindestverarbeitungstemperaturen der Materialien dürfen in keinem Fall unterschritten werden. Bei Verklebungs- und Beschichtungsarbeiten darf die
Temperatur der Außenluft, der Untergründe und der Materialien bis zur vollständigen Durchhärtung nicht unter + 5 Grad Celsius liegen (Ausnahme:  QS-
Produkte - siehe Technische Merkblätter).

Farbübereinstimmungen und Farbabweichungen gemäß BFS Merkblatt Nr. 25.

ZTV-4. Aufmaß und Abrechnung

Es gelten die Aufmaß- und Abrechnungsvorschiften der VOB / DIN 18345.

*Hinweis: RICHTQUALITÄT "WÄRMEDÄMM-VERBUNDSYSTEME"*
Wärmedämm-Verbundsysteme mit / gemäß allgemeiner bauaufsichtlicher Zu-
lassung des Deutschen Instituts für Bautechnik (DIBt) sowie Herstellerrichtlinien planen, liefern und fachgerecht anbringen.

Leitfabrikat:
Richtqualität:  Sto SE & Co. KGaA, Stühlingen, oder gleichwertig

Z-33.41-116
System: StoTherm Vario oder gleichwertig.
Wärmedämm-Verbundsystem mit angeklebten
EPS-Platten und Putzbeschichtung.

Z-33.46-422
System: StoTherm Vario oder gleichwertig.
Wärmedämm-Verbundsystem mit angeklebten und
angedübelten EPS-Platten und angeklebten Klinkerriemchen.

Vom Bieter auszufüllen:

01  Bieterangabe "Gedämmte Putzfassade + Oberputz + Anstrich":

Bietereintrag:

'..........................................'
(Angebotenes Produkt)

02  Bieterangabe "Gedämmte Putzfassade + Klinkerriemchen":

Bietereintrag:

'..........................................'
(Angebotenes Produkt)

*Hinweis: HINWEIS ZUR FASSADE*
Bei der Angebotsabgabe sind unbedingt die Pläne der Architekten zu beachten. Sie stellen gestalterische Vorgaben dar, die Grundlage für die Angebotsabgabe und dem Angebotsinhalt sind. Diese Planervorgaben sind für die An-
gebotsabgabe bindend. Für die fachlich korrekte und DIN-konforme Ausführung ist der AN in jedem Fall alleine verantwortlich, was er auch in seinem Angebot so berücksichtigen muss.
Der AN ist in jeden Fall dazu verpflichtet eine sach- und fachgerechte Ausführung anzubieten, die zur Angebotsabgabe auf das jeweilig gewählte Fabrikat
abzustimmen ist.
Bei den auf den Plänen und im LV dargestellten Details handelt es sich um Leitdetails die zur sach- und fachgerechten Ausführung ggf. noch angepasst werden können, sofern sie fachlich korrekt und DIN-konform sind. Gestalterisch und optisch dürfen sie jedoch nur marginal von den Leitdetails abweichen. Notwendige Änderungen sind ins Angebot einzukalkulieren, im Angebot bereits kenntlich zu machen und anzuzeigen, sowie im Vorfeld der Ausführung mit den Architekten des AG´s abzustimmen.

Wichtig bei den angebotenen Fabrikaten ist die Schlagresistenz von mind. 60 Joule. Die verstärkte Putz-Armierung hierfür ist bis + 2,50 m über der endgültigen, geplanten, neuen Geländeoberkante auszuführen. Es wird explizit darauf hingewiesen, dass die neuen Gebäude von der Feuerwehr und dem Bauhof genutzt werden. Die Flächen, Ecken, Kanten, Laibungen, etc. innerhalb der Reichweite von Personen müssen so ausgeführt werden, dass durch Tritte oder Schläge in der Regel keine Beschädigungen hervorgerufen werden können.

Bei den ausgeschriebenen Fabrikaten handelt es sich um Leitfabrikate, die durch gleichwertige Fabrikate ersetzt werden können. Der AN muss hierzu in seinem Angebot Angaben machen.

Isometrie Fassadenflächen:

In der Isometrie-Skizze im Folgenden werden die vom AN zu bearbeitenden Fassadenflächen (Klinkerriemchen- und Putzfassade) dargestellt und mit ungefähren Massenangaben hinterlegt.

Abschnittweise Fertigstellung kompletter Fassadenabschnitte:

Es wird darauf hingewiesen, dass Fassadenabschnitte jeweils komplett fertigzustellen zu sind, damit das bauseitige Fassadengerüst abschnittweise komplett und zügig rückgebaut werden kann, damit bauseitige GaLa-Bauarbeiten auf dem Grundstück beginnen und parallel durchgeführt werden können. Der AN muss seine Arbeiten so einplanen, dass er die vorgegebenen Fristen und Zwischentermine einhalten kann. Mit der Auftragserteilung sind die Bemusterungen vom AN unmittelbar durchzuführen, damit das Riemchenklinkermaterial und der Putz bestellt werden können.

Bild unten:  Isometrie-Skizze des Gebäudekörpers

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
#### Abschnitt 01.01 BAUSTELLENEINRICHTUNG

**01.01.1 Baustelleneinrichtung**
*** Pauschalposition
Anliefern, Unterhalten, Vorhaltung und Entfernen aller für die Ausführung der vertraglichen Leistungen erforderlichen Geräte, Maschinen, Werkzeuge etc.. Darin enthalten sind alle Wegezeiten. Inkl. Arbeitsaufwand kalkulieren.
Sofern erforderlich und um den Baufortschritt nicht zu verzögern, baut der AN im Zuge seiner Arbeiten an der Fassade selbständig und dem Baufortschritt entsprechend die Gerüst-Innenausleger aus, und lagert diese sauber an einem Ort auf dem Baustellegelände im Erdgeschoss, so dass das Gerüstmaterial bauseits abgeholt werden kann. Ein Zwischenlagern der Gerüstausleger auf den Gerüstlagen ist wegen der Verkehrsicherheit nicht zulässig.

Bauseitige Leistungen:

- Fassadengerüst der Lastklasse 3
- WC-Container f. männliche Bauarbeiter (WC + Urinale + Dusche + Waschbecken)
- Vorhaltung- und Verbrauchskosten f. Bauwasser + Baustrom
Menge: 1,000 psch

**01.01.2 Planung + Dokumentation der Fassade**
*** Pauschalposition
Aufmaß und Planung des kompletten Fassadenaufbaus hinsichtlich der Statik, der Winddruck- und -sogsicherheit an Ecken und in Randbereichen (Gebäudehöhe bis ca. 7,60 m), sowie Planung der Feldbegrenzungsfugen und allen Fassadendetails. Der AN stimmt sich hier eng mit dem Fassadenmaterialhersteller ab, damit die Planung den Vorgaben der allg. bauaufsichtlichen Zulassung oder dem jeweiligen Prüfzeugnis des gewählten Fassadenaufbaus des Herstellers entspricht und die Planung fachlich korrekt und DIN-konform ist.

Im Weiteren Ermittlung des Gesamt-U-Werts der vom AN eingebauten Fassaden, U-Wert-Berechnung inkl. Stahlbeton- und Mauerwerkswand.

Der AN prüft den Untergrund, legt die Befestigung seiner von ihm einzubauenden Materialien fest, führt den rechnerischen Nachweis und legt dem AG diesen in klar nachvollziehbarer Weise in Schriftform als Bestätigung vor.
Sofern es eine für dieses Gebäude zutreffende Systemstatik des Fassadenmaterialherstellers gibt, kann der AN auch diese in Schriftform vorlegen. Dann sind keine zusätzlichen statischen Berechnungen durch den AN erforderlich. In der Regel besitzen die Fassadenhersteller Zulassungen, wo diese Faktoren bereits für die jeweilige Gebäudehöhe beschrieben und festgelegt werden. In diesen Fällen reicht es, wenn der AN diese Zulassung vorlegt und mit Ab-
schluss der Arbeiten die erbrachte Leistung mit einer Konformitätserklärung schriftlich und mit Unterschrift bestätigt.

Dokumentationsunterlagen:
Im Weiteren sind Materialdatenblätter aller vom AN eingebauten Materialien, Farben, Farbton, Putze, Klinkerriemchen, Mörtelfugen, Kleber, Dämmungen, Abdichtungsmaterialien und sonstiger Produkte vom AN in Schriftform (DIN-
A4-Ordner) zusammenzustellen und in sauberer, geordneter Form an den AG zu übergeben. Im Weiteren sind die Unterlagen parallel auch in digitaler Form (PDF-Dateien) zusammenzustellen und an den AG zu übermitteln.

In den Unterlagen müssen u.a. enthalten sein:
Reinigungs- und Pflegehinweise, Materialbezeichnungen aller Produkte, Farbangaben, genauer Produktbezeichnungen, Artikelnummern, Hersteller, Chargen-Nummern etc., Siehe auch Angaben im LV-Vortext (LV-Seite 18 und Folgende).
Menge: 1,000 psch

**01.01.3 Putz- und Farbmusterfläche**
*** Bezugsbeschreibung
Putz- und Farbmusterfläche liefern und und auf Plattenmaterial herstellen.
Die Muster sind auf die Baustelle zu transportieren, dort zu bemustern und abschließend, nach der Auswahl durch den AG, wieder abzutransportieren und fachgerecht zu entsorgen, sofern der AN diese nicht mehr anderweitig als Muster selber benötigt.
Ausführung wie in den entsprechenden Putz- und Farbbeschichtung-Posi-
tionen unten beschrieben. Farbtöne nach NCS-Farbkarte, Sto-Farbfächer, etc. Der AG wird Körnung und Farbton jedes einzelnen Musters vorgeben.
Die Musterfläche dient als Referenz und muss durch den Bauherrn, dem Architekten bzw. deren Vertreter abgenommen werden.

Bereich:  Aussenfassade
Größe:  ca. 1 x 1 m je Mustertafel

Abrechnung: Nach tatsächlichen Bedarf und Stückzahl
Menge: 5,000 Stk

**01.01.4 Klinkerriemchenfassaden-Musterfläche**
*** wie Position 01.01.3
Muster für die Klinkerriemchen-Fassade liefern und und auf Plattenmaterial herstellen, an- und abtransportieren, sowie, falls der AN für die Muster keine weitere Verwendung hat, entsorgen.
Bei der Bemusterung soll der Gesamteindruck der fertig hergestellten Klinkerriemachenfassade bewertet werden können.
Verschiedene Riemchen-Materialien, Farbigkeiten, Verfugungen, Formate und verschiedene Mauerwerksverbände.
Die konkreten Anforderungen an die diversen, unterschiedlichen Muster werden vor der Bemusterung mit dem AN besprochen.
Die Musterfläche dient als Referenz und muss durch den Bauherrn, dem Architekten bzw. deren Vertreter abgenommen werden. Das ausgesuchte Muster muss bis zu Endabnahme als Vergleichsbeispiel auf der Baustelle im Originalzustand vorgehalten werden.

Bereich:  Aussenfassade
Größe:  ca. 1 x 1 m je Mustertafel

Abrechnung: Nach tatsächlichen Bedarf und Stückzahl
Menge: 5,000 Stk

#### Abschnitt 01.02 VORARBEITEN

*Hinweis: HINWEIS ABDECK- & SCHUTZARBEITEN*
Die Sektionaltore, Fenster, Türen, Metallfensterbänke sowie die Sonnenschutzkästen sind bereits durch den Glasfassadenbauer montiert. Diese sind u.a. während der WDVS-Arbeiten entsprechend zu schützen.

**01.02.1 Abdeckarbeiten, PE-Folie + Klebeband**
Gesamte zu schützende Fenster-, Tür-, Sektionaltore, Sichtbeton, Bleche, Attikaspeier, Abdeckungen, Lüftungsgitter, Sensoren, Antennen und sonstige Bauteile oder Flächen sowie alle weiteren angrenzende Bauteile und Gegenstände mit geeigneter Abdeckfolie und Klebebänder vollflächig abdecken und abkleben. Abdeckmaterialien nach Beendigung der Arbeiten rückstandslos entfernen. Entsorgung gemäß den gesetzlichen Bestimmungen.
Menge: 550,000 m²

**01.02.2 Abdeckarbeiten - Bodenflächen**
Liefern, herstellen, vorhalten, entfernen und entsorgen von Bodenabdeckungen mit rutschhemmenden Filzbahnen oder vergleichbarem, geeignetem Material, einschließlich Abklebearbeiten mit geeignetem Klebeband.
Abdecken von z.B. der Dachabdichtung auf der Dachterrase im OG oder die Oberseite der 3 Sichtbeton-Vordächer.
Entlang von Außenwänden sollte der Boden im direkten Arbeitsfeld bis ca. 1,5 bis 2 Meter von der Wand weg abgedeckt werden, so dass herunterfallender Mörtel, Kleber oder Farbe den Boden oder die Sichtbeton-Vordachoberseiten nicht verschmutzt.
Menge: 185,000 m²

**01.02.3 Ermittlung von Fassadentoleranzen**
*** Pauschalposition
Das Wärmedämm-Verbundsystem mit Klinkerriemchenbekleidung ist flucht- und lotgerecht an der sichtbaren Außenseite herzustellen.
Für eine fluchtgerechte, ebene und saubere Ausführung ist die Fassade bzw. der vom AN zu bearbeitende Untergrund vor Beginn der Arbeiten vom AN in geeigneter Weise einzumessen und zu prüfen.
Vorhandene ggf. zu große, lokale Fassaden-/Untergrundtoleranzen sind zu ermitteln, in geeigneter Weise zu kennzeichnen, so dass der AN diese sauber ausgleichen und nacharbeiten kann. Der Aufwand ist auf das erforderliche, zuvor mit dem AG und dessen Vertreter abgestimmte Minimum zu reduzieren.
Hinweis "separate Leistungen":
In separaten LV-Positionen werden lokale Ausgleichmaßnahmen beschrieben und vergütet, so dass der AN durch geeignete, fachgerechte und DIN-konforme Maßnahmen lokale Unebenheiten fachmännisch auszugleichen kann. Die Ausgleichmaßnahmen können z.B. sein:
Ausgleichputz, Ausgleich durch rückseitiges Ausklinken/Aussparen der Dämmung, dickere Verklebung der Dämmung (hier jedoch max. 20 mm, je nach Hersteller-Zulassung), lokale Mehrstärken bei der Dämmung etc..
Die Maßnahmen müssen vom Hersteller des Fassadensystems in der allgemeinen, bauaufsichtlichen Zulassung oder dem Prüfzeugnis explizit beschrieben und in der jeweiligen Form und im Umfang zugelassen werden.
Menge: 1,000 psch

**01.02.4 Untergrund prüfen**
Der Untergrund ist auf Verwendbarkeit sowie nach den Kriterien der allgemein bauaufsichtlichen Zulassungen und Herstellerrichtlinien zu prüfen. Darüber hinaus ist die DIN 18345 zu berücksichtigen. Inkl. dem Prüfen von Laibungen und Sturzbereichen (z.B. um Fenster, Türen, Sektionaltore etc., Laibungstiefen von ca. bis zu 30 cm, ca. 150 lfm).
Menge: 1450,000 m²

**01.02.5 Untergrund reinigen**
*** Bezugsbeschreibung
Reinigen des Untergrundes von Schmutz, Staub und losen Bestandteilen. Entfernen vorhandener Beton- und Mörtelgrate und haftmindernden Rückständen. Entsorgung von anfallendem Material gemäß den gesetzlichen Bestimmungen. Inkl. dem Reinigen von Laibungen und Sturzbereichen (z.B. um Fenster, Türen, Sektionaltore etc., Laibungstiefen von ca. bis zu 30 cm, ca. 150 lfm).
Menge: 1450,000 m²

**01.02.6 Zulage Untergrund reinigen mit Hochdruckreiniger**
*** Bedarfsposition mit GB
*** wie Position 01.02.5
Zulage zur LV-Vorposition 01.02.5 für das Reinigen des Untergrundes mit einem Hochdruckreiniger.
Schmutz, Staub, lose Bestandteile und haftmindernden Rückständen entfernen. Entsorgung von Schmutzwasser und anfallendem Material gemäß den gesetzlichen Bestimmungen.
Der Verbrauch an Wasser ist auf das erforderliche Minimum zu reduzieren.
Bei Zuwiderhandlung wird dem AN ggf. anteilig der Bauwasserverbrauch in Rechnung gestellt. Ein Bauwasseranschluss auf dem Baugrundstück ist vorhanden. Es ist Sache des AN sich um die für ihn korrekten Schlauch-An-
schlüsse zu kümmern.
In Laibungsbereichen um vom AN mit Folie abgeklebten und gegen Verschmutzung und Beschädigung geschützten Fenstern, Türen, Sektionaltoren und anderen zu schützenden Flächen, ist darauf zu achten, dass der Schutz durch den massiven Wasserstrahl nicht beschädigt wird.

Bedarfsposition:
Kommt nur zur Anwendung, wenn die Fassade massiv verschmutzt sein sollte und die Art der Reinigung für eine fachgerechte Ausführung der Arbeiten zwingenden erforderlich ist. Es besteht kein Anspruch auf Ausführung oder Vergütung.
Menge: 1450,000 m²

**01.02.7 Grundierung + Ausgleichsputz, im Mittel d =10 mm**
*** Bedarfsposition mit GB
Schaffung eins komplett ebenen Untergrunds mit erhöhter Genauigkeit und Ebenheit, geeignet für den Einbau einer Klinkerriemchenfassade, im Bereich von lokalen, örtlich begrenzten Unebenheiten und Rücksprüngen, Abweichungen größer gleich 20 mm. Unebenheiten von bis zu 20 mm können i.d.R. mit der Kleberschicht der Dämmplatten sauber egalisiert und ausgeglichen werden. Die Dämmplatten werden zusätzlich gedübelt, siehe LV-Pos. 01.03.3.

Flächiger Ausgleich von lokalen Unebeneinheiten im Untergrund. Werden vom AN zu große, lokale Unebenheiten im Untergrund festgestellt (siehe LV-Pos. 01.02.3), hat er diese in fachmännischer Weise auszugleichen.

Liefern und Auftragen einer Grundierung (Stahlbeton, Kleinflächen mit KS-Mauerwerk) und eines Ausgleichputzes mit einem Kalkzementmörtel nach DIN EN 998-1, Mörtelklasse CS II. Putz mindestens 14 Tage erhärten lassen.
Schaffung einer besseren Ebenheit, die u.a. besser als die Vorgaben der DIN 18202 ist, dies vor allem, um die Klinkerriemchenfassade später fachgerecht und optisch hochwertig und eben einbauen zu können.

Erforderliche Stichmaße:

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
Erhöhte Anforderungen an die Ebenheit des Untergrunds:
Die Bautoleranzen, die in der DIN 18202 beschrieben sind und gefordert werden, sind hier unzureichend. Bei Verwendung von von keramischen
Bekleidungen mit einer Seitenlange = 49 cm darf die Ebenheit der Oberfläche des ausgehärteten Unterputzes ein Stichmaß von 2 mm bezogen auf die maximale Kantenlänge der anzusetzenden Bekleidung nicht überschreiten.
Erhöhte Anforderungen an die oberflächenfertige Leistung gemäß
DIN 18202 Tab.3.3 Zeile 6 und höher, somit ist hier eine besondere Leistung des AN erforderlich, die in dieser LV-Position gesondert vergütet wird.

Schichtdicke:  im Mittel 10 mm

Material:  Mineralische Ausgleichputz, inkl. Grundierung

Untergrund:  Stahlbeton, Mauerwerk

Bietereintrag:

'..........................................'
(Angebotenes Produkte Grundierung + Putz)
Menge: 500,000 m²

**01.02.8 Mehrmasse Ausgleichsputz, pro 10 mm**
*** Bedarfsposition mit GB
Mehrpreis zur LV-Position 01.02.7, je 10 mm Schichtdicke. Der Mehraufwand ist vom AN vor der Ausführung bei der Bauleitung des AG anzumelden und zu begründen.
Auftrag vom Mehrputz in Teilbereichen der Fassade um ggf. größere Maßabweichungen ausgleichen zu können. Wird im Mittel z.B. nur 5 mm Mehrputz erforderlich, wird der Preis entsprechend interpoliert.

Bedarfsposition:
Kommt nur zur Anwendung, wenn die Fassade deutlich unebenen sein sollte und der Mehrauftrag an Putz für eine fachgerechte Ausführung der Arbeiten zwingenden erforderlich ist. Es besteht kein Anspruch auf Ausführung oder Vergütung.
Menge: 500,000 m²

#### Abschnitt 01.03 DÄMMUNG+ ARMIERUNG + ARMIERUNGSPUTZ

**01.03.1 EPS-Hartschaum WLS 034 verkleben, D=16 cm, Bereich: Wandflächen mit Klinkerriemchen**
*** Bezugsbeschreibung
Fassadendämmung fachgerecht herstellen.
EPS-Hartschaum WLS 034 passgenau zuschneiden und eben auf dem Untergrund fachgerecht und gemäß den Herstellervorschriften verkleben, inkl. Grundierung des Untergrunds.
Um lokale Unebenheiten im Untergrund ausgleichen zu können, sind gemäß Fassadenhersteller bis zu 20 mm Kleberschichten zwischen Untergrund und gedübelter Dämmplatte möglich und einzukalkulieren.

Bereich:  Wandflächen mit Klinkerriemchen

Dämmplatten aus Polystyrol-Hartschaum nach EN 13163,
Bemessungswert der Wärmeleitfähigkeit 0,034 W/(m*K),
Brandklasse E gemäß EN 13501-1, den Richtlinien des
Herstellers entsprechend, mit einem vergüteten,
mineralischen Klebemörtel auf tragfähigen Untergrund
liefern und verkleben.
Platten im Verband planeben und press gestoßen
verlegen. Offene Fugen mit Füllschaum ausschäumen.
Unebenheiten mit einem Schleifbrett abschleifen.

Klebeflächenanteil: mind. 60 %
Kleberschichtstärke: bis max. 20 mm, bei gedübelter Dämmplatte
Untergrund:  Stahlbeton + Kalkstandsteinmauerwerk
Plattendicke:  16 cm

Leitfabrikat:  StoLevell Uni +
  Sto-Polystyrol-Hartschaumplatte PS15 SE 034
  oder gleichwertig

Bietereintrag:

'..........................................'
(Angebotenes Produkt)
Menge: 1030,000 m²

**01.03.2 Mehrmasse Dämmstärke EPS-Hartschaum WLS 034 pro 10 mm**
*** Bedarfsposition mit GB
Zulage zur LV-Vorposition 01.03.1 und 01.03.4 für eine größere Dämmstärke bei der vorbeschriebenen EPS-Hartschaum-Dämmung WLS 034.
Sollte lokal eine größere Dämmstärke erforderlich sein, ist dies im Vorfeld der Arbeiten mit den Architekten des AG abzustimmen.

Abrechnung: Pro 10 mm Mehrstärke
Menge: 1450,000 m²

**01.03.3 Zulage / Mehrpreis EPS-Hartschaum verdübeln Bereich: Wandflächen mit Klinkerriemchen**
*** Bezugsbeschreibung
Zulage zur LV-Vorposition 01.03.1  für das fachgerechte Verdübeln der EPS-
Hartschaum-Dämmung.

Bereich:  Wandflächen mit Klinkerriemchen

Verdübelung der EPS-Dämmplatten durch das Gewebe mit bauaufsichtlich zugelassenen, flächenbündig zu setzenden Thermodübeln entsprechend Zulassung und Verarbeitungsrichtlinie liefern und anbringen.

Untergrund:  Stahlbeton, kleine Bereiche mit  Kalksandsteinmauerwerk
Dämmstoffdicke:  16 cm
Windzone:  1

Anzahl der Dübel sowie Typ und Länge gemäß Zulassung,
Windzone, Windlast, Untergrund und Dämmstoffdicke.

Leitfabrikat:  Sto-Thermodübel II UEZ 8/60 +
  Sto-Thermodübel RPS
  oder gleichwertig

Bietereintrag:

'..........................................'
(Angebotenes Produkt)
Menge: 1030,000 m²

**01.03.4 EPS-Hartschaum WLS 034 verkleben, D=16 cm. Bereich: Fassadenflächen mit Putzbeschichtung**
*** wie Position 01.03.1
EPS-Hartschaum WLS 034 passgenau zuschneiden und eben auf dem Untergrund verkleben.

Bereich:
Fassadenflächen mit Putzbeschichtung, z.B. Gebäuderücksprünge zwischen der FW-Fahrzeughalle und der Bauhof-Schreinerei (Erdgeschoss) oder im Bereich der Dachterrasse der Feuerwehr (Obergeschoss).
Menge: 420,000 m²

**01.03.5 Zulage / Mehrpreis EPS-Hartschaum verdübeln Bereich: Wandflächen mit WDVS-Fassade**
*** wie Position 01.03.3
Zulage zur LV-Vorposition 01.03.4  für das fachgerechte Verdübeln der EPS-
Hartschaum-Dämmung. Dübel versenken, mit Rondell-Abdeckung.

Bereich:  Wandflächen mit gestrichener WDVS-Fassade
Menge: 420,000 m²

**01.03.6 Dämmung über in Aussparung über + unter Fensterrahmen, D=80 mm**
Dämmen der bauseitigen Wandaussparung mit vorgenannter Dämmung (siehe LV-Pos. 01.03.1) oberhalb und unterhalb der bauseitigen Metalfenster- und Türrahmen. Einzukalkulieren ist das saubere Anpassen und Ausklinken der Dämmung, u.a. im Bereich von bauseitig bereits montierten Befestigungsmetallwinkel (ca. alle 60 cm), Schrauben und Muttern, sowie im Bereich von Elektro-Leitungen für Außenjalousien. Hier muss die EPS-Dämmung vom AN an diversen Stellen auf der Rückseite passgenau ausgespart werden. Hohlräume sind komplett mit der Dämmung zu verfüllen, Stöße und sonstige Schlitze mit Schaum zu schließen. Die Dämmung ist fachgerecht auf dem Untergrund zu befestigen, bzw. zu verkleben. Überstehender Schaum ist sauber abzuarbeiten, aufzunehmen und zu entsorgen. Einbau in Streifenform, Abrechnung nach Laufmeter horizontal eingebauter Dämmungsstreifen über und unter den Fenstern / Türen. Die bauseitig eingebaute Abdichtung (siehe Bild unten, Abdichtungsklebeband in "Schwarz") sowie bauseitig bereits montierte Strom- und Steuerungsleitungen für die Außenjalousien (Sonnenschutz) darf nicht beschädigt oder perforiert werden.

Bauseitige Fensterabdichtung außen:
SIGA Fentrim IS2, schwarz

Abrechnung:
Die Abrechnung erfolgt nach "Laufmeter", bzw. Breite der Wandaussparung über Fenster- und Türöffnungen, sowie unter Fensteröffnungen in den Außenwänden.

Dämm-Material: EPS, D=80 mm, WLG 034
Dämmungsstreifenhöhe: verschiedene Höhen bis 25 cm

Schnitt-Skizze:

Fensteranschluss oben:

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
Fensteranschluss unten:

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
Beisspielbild d. Einbausituation:

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
Hinweis:  Kabel werden noch mit Kabelhaltern am Beton fixiert.

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Menge: 148,000 m

**01.03.7 Dämmen um Attikaspeier**
Dämmen von Wandöffnungen in den Attiken rund um das Gebäude. Nach dem bauseitigen Einbau der viereckigen Attikaspeier aus Metallrohr, muss die Wandöffnung rund um das Vierkant-Rohr über die komplette Wandtiefe mit EPS-Dämmung und Schaum komplett und lückenlos verfüllt werden. Der Bearbeitungsbereich ist vom AN fachgerecht zu reinigen. Die EPS-Dämmung ist passgenau zuzuschneiden und mit dem Untergrund zu verkleben. Der Verschnitt ist unmittelbar aufzunehmen und fachgerecht zu entsorgen. Überstehendes Dämmmaterial muss flächenbündig mit der Vorderkante der Stahlbetonwand abgeschnitten werden, so dass die Fassadendämmplatten später sauber und lückenlos außen an der Wand rundherum um die dann gedämmte und verfüllte Wandöffnung  eingebaut werden können. Durch die Dämmung des AN wird das Rohr in der Lage fixiert. Es soll sauber horizontal ausgerichtet sein.

Untergrund: Stahlbeton-Halbfertigteile
Wandstärke: 20 cm
Wandöffnung: 25 x 65 cm (HxB)
Metall-Rohrprofil: 10 x 50 cm, Aluminium blank (bauseits)
Dämmung: EPS, mind. WLG 035

Schnitt-Skizze:

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
Beispielbild:

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Menge: 12,000 Stk

**01.03.8 Sockeldämmplatten WLS 035 verkleben, D = 16 cm, Höhe 65 cm Streifenform**
Hochdruckstabile, feuchtigkeitsunempfindliche Sockeldämmplatten WLS 035 auf bauseitiger Bitumen-Dickbeschichtung verkleben und im Sockel- bzw. Spritzwasserbereich DIN-konform einbauen.
Freilegen und Säubern der Arbeitsflächen. Dämmplatten aus expandiertem Polystyrol-Hartschaum nach EN 13163, Anwendungstyp WAS, PW nach DIN V 4108-10, Bemessungswert der Wärmeleitfähigkeit 0,035 W/(m*K), Brandklasse E nach EN 13501-1, mit zementverträglichem Dispersionsspachtel StoFlexyl / StoFlexyl Zement (od. glw.) CEM II B/LL = 1,0 : 1,0 Gew.-Teile gemischt auf tragfähigen, vorbehandelten Untergrund liefern und verkleben.
Die Sockeldämmung ist im Spritzwasserbereich ca. 30 cm über Geländeoberkante und auf die zu dämmende Fläche im Erdreich, ca. 35 cm (je nach Einbausituation) unter Geländeoberkante auszuführen. Bauseits wurde die Perimeterdämmung in der Regel bis Unterkante Bodenplatte nach oben geführt. Ab da baut der AN die Perimeterdämmug nach oben ein.
Wegen der bauseitigen Arbeitsraumverfüllung ist derzeit die bauseits eingebaute Noppenbahn durchgängig mit an die Außenwand geschraubten Holzlatten nach oben geheftet. Der AN nimmt die Noppenbahn vorsichtig ab und entsorgt die Holzlatten und deren Befestigung in bauseitige Bauschutt-Container. Am unteren Ende der Außenwand, wo sie auf dem Fundamentbalken aufsitzt, ist eine 45° Abkantung/Phasung eingebaut. Deshalb muss der AN die Sockeldämmplatte an der Unterkante schräg und passgenau, im Winkel ca. 45° abphasen.
Die Außenkante der Perimeterdämmung soll flächenbündig mit der Außenkante der oberirdischen, vorbeschriebenen EPS-Wanddämmung abschließen.
Inkl. aller passgenauen Zuschnitte, Eckzuschnitte und Aussparungen.
Einbau in Streifenform.

Untergrund:  Stahlbeton
Abdichtung:  Bauseitig auf den Stahlbeton aufgespritze  Bitumen-Dickbeschichtung
Höhe:  65 cm, mind. 30 cm über geplante  Geländeoberkante
Plattendicke:  16 cm

Leitfabrikat:  StoFlexyl +
  StoFlexyl Cement +
  Sto-Sockelplatte PS30SE 035
  oder gleichwertig
Bietereintrag:

'..........................................'
(Angebotenes Produkt)

Bild unten:
Noppenbahn nach oben geschlagen und mit Holzlatten und Schraub-Dübel-
Verbindungen auf dem Stahlbeton befestigt. Dahinter befindet sich der mit Bitumendickbeschichtung vom Rohbauer (Fa. Züblin) abgedichtete, untere Sockelbereich (Übergang: Fundamentballen, Bodenplatte, Außenwand)

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Menge: 197,000 m

**01.03.9 Mehrmasse Sockeldämmplatte WLS 035 pro 10 mm**
*** Bedarfsposition mit GB
Mehrpreis zur LV-Vorposition 01.03.08 für eine größere Dämmstärke bei der vorbeschriebenen EPS-Hartschaum-Sockel-Dämmung WLS 035.
Sollte lokal eine größere oder kleinere Dämmstärke erforderlich sein, ist dies im Vorfeld der Arbeiten mit den Architekten des AG abzustimmen.
Sollte es aufgrund von lokalen Unebenheiten bzw. Vorsprüngen erforderlich sein, ggf. geringere Dämmstärken zu verwenden, wird die Mindermasse an Dämmstärke gemäß dem hier angebotenen Einheitspreis (EP) auf die jeweils tatsächlich erforderliche Dämmstärke heruntergerechnet, interpoliert und bei der Abrechnung als Minderpreis in Abzug gebracht.  Inkl. ggf. erforderlichen Zuschnitt und mineralischen Kleber zur Fixierung der Dämmplatten auf dem Untergrund.

Abrechnung:  Mehrpreis pro 10 mm Mehrstärke
Höhe DÄ-Platte: 65 cm

Bild unten:
Ungenauigkeit / Versprung am Übergang Bodenplatte Wand im Sockelbereich an der Nordfassade.

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Menge: 50,000 m

**01.03.10 Mehraufwand für Ausklinken und Anpassen der Sockeldämmplatte, Ausgleich von lokalen Unebenheiten bis 50 mm im Untergrund**
Mehraufwand für das lokale, passgenaue Ausklinken auf der Rückseiten der Sockeldämmplatten, um lokale Unebenheiten und Vorsprünge (Überschreitung der Bautoleranzen gemäß DIN 18202 im Bereich des Rohbaus) der StB-
Bodenplatte und der Stahlbetonaußenwand im Sockelbereich sauber und fachgerecht ausgleichen zu können, damit die Vorderseite der Sockeldämmplatte auf der kompletten Fassadenfläche eben und flächenbündig (lot- und fluchtrecht) zur sonstigen Fassadendämmung durchlaufen kann. Die augeklinkten Sockeldämmplatten sind mit mineralischen Kleber gut zu unterfüttern und flächig auf dem Untergrund festzukleben. Abrechnung nach Laufmeter Sockeldämmplatte im Grundriss.

Position: Nordfassade im Sockelbereich
Lokale Grate/Unebenheiten: bis 21-50 mm
Höhe DÄ-Platte: 65 cm
Menge: 50,000 lfm

**01.03.11 Anpassung an bauseitige Blitzschutzleitungen, D bis 20 mm**
Sauberes, passgenaues Anarbeiten der Fassaden- und Sockeldämmung an
die bauseitig außen auf der Außenwand vom Sockel aus nach oben zur Attika verlegten, ummantelten Blitzschutzleitungen. Alle Hohlräume müssen mit Dämmung oder Schaum verfüllt sein.
Inkl. Messarbeiten, Zuschnitt, Materialverschnitt und Entsorgung des überschüssigen Dämmmaterials.

Blitzschutzleitung: D= ca. 12 mm

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Menge: 187,500 m

**01.03.12 Dämmen hinter und um bauseitige Regenwasser-Fallrohre, Wandaussparung 20 x 10 cm, bauseitiges RW-Rohr DN 70**
*** Bedarfsposition mit GB
Passgenaues, terminlich vorgezogenes Dämmen um bauseitige Regenwasserfallrohe (DN 70) im Bereich von senkrechten Wandaussparungen auf der Wandaußenseite. Vor dem bauseitigen Einbau der Regenwasser-Falleitungen muss der AN die komplette, viereckige Wandaussparung bis Vorderkante der Betonaußenwand dämmen. Nach dem bauseitigen Einbau der RW-Leitungen muss der AN die Fassadendämmung an das bauseitige, senkrechte, runde Rohr lückenlos und sauber anpassen. Der Verschnitt ist umgehend aufzunehmen und fachgerecht zu entsorgen.

Lage: Im Bereich der 3 Betonvordächer an der Ost-  und Nordfassade
Aussparungsabmessungen: 20 x 10 cm
Rohrdimension: DN 70

Ausschnitt Grundriss:

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Menge: 15,000 m

**01.03.13 Überdeckung Rollladen-/Jalousienkasten - Putzträgerplatte frei auskragend**
Überdeckung Rollladen-/Jalousienkasten Putzträgerplatte frei auskragend in Streifenform herstellen. Schaffung eines überputzbaren Untergrunds vor bauseitigen Jalousiekästen aus pulverbeschichtetem Blech.

Liefern, Ausmessen, Zuschneiden und Befestigen von Putzträgerplatten, Dicke:  bis 20 mm,
Brandverhalten gemäß EN 13501-1: A2-s1,d0, als Blende und Putzträger vor bauseitig eingebautem, pulverbeschichtetem Jalousienkästen.
Verhältnis freie Auskragung zu Einbindung in die Dämmebene:  ca. 1/3 zu 2/3. Plattenstöße bei Bedarf zusätzlich mit Blechen / Profilen hinterlegen und aussteifen. Die Befestigungsmittel und Aussteifungen sind einzurechnen.

Die Putzträgerplatten werden seitlich ca. 30 cm sowie oben in die zuvor ausgeklinkte oder reduzierte Dämmung um Putzträgerplattenstärke eingelassen und mit einem vergüteten, mineralischen Kleber vollflächig verklebt. Der Klebeuntergrund ist entsprechend vorzubereiten.

Eine zusätzliche mechanische Befestigung der Putzträgerplatten im Bereich der Dämmung erfolgt mit bauaufsichtlich zugelassenen, flächenbündigen
Tellerdübeln in den Untergrund. Dübel in vorab einzufräsende Vertiefung versenken. Anbringen der Kantenschutzprofile an ungeschützte Stirnkanten der Putzträgerplatten.

Verdübelungsbild gemäß Verarbeitungsrichtlinien (vgl. Sto-Detail GEN-0629 und GEN-0633 und 0632).

Inkl. dem Voranstrich der Putzträgerplatte mit geeignetem Material. Liefern und auftragen eines gefüllten, pigmentierten Voranstrichs für nachfolgenden mineralischen Armierungsmörtel. Ausführung in Streifenform (bis ca. 75 cm Höhe).

Plattenhöhe:  bis 65 cm
Plattendicke:  bis 20 mm
Länge:  Verschiedene Längen, siehe  Gebäudeansichten

Leitfabrikat:  StoColl KM +
  Sto-Kantenschutzprofil +
  StoCarrier Aero, 20 mm +
  StoCarrier Hydro, 15 mm +
  EJOT Dichtschraube JZ-S-6,3xl +
  Sto-Thermodübel II UEZ 8/60 +
  Sto-Fugendichtband Lento
  oder gleichwertig

Bietereintrag:

'..........................................'
(Angebotene Produkte)

Beispielhafte Darstellung des Fassadenherstellers:

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Menge: 80,000 m

**01.03.14 Mineralischer Armierungsmörtel / Unterputz Bereich: Wandflächen mit Klinkerriemchen**
Mineralischer Armierungsmörtel / Unterputz
Bereich: Wandflächen mit Klinkerriemchen

Armierungsmörtel auf Wärmedämmplatten volldeckend
auftragen, alkalibeständiges Glasfasergewebe eindrücken
und planspachteln. Gewebestöße 10 cm überlappen.

Produkt: *StoLevell Uni oder glw.
 *Sto-Glasfasergewebe G oder glw.

Bietereintrag:

'..........................................'
(Angebotenes Produkt)
Menge: 1030,000 m²

**01.03.15 Dübelköpfe überspachteln / Ausgleichspachtelung**
Dübelköpfe überspachteln / Ausgleichspachtelung
Bereich: Wandflächen mit Klinkerriemchen

Liefern und Auftragen der zweiten Lage Armierungsmasse wie in Pos. 01.03.14 beschrieben, jedoch als Ausgleichspachtelung nach der
Verdübelung durch das Gewebe.
Menge: 1030,000 m²

**01.03.16 Mineralischer Armierungsmörtel / Unterputz Bereich: Wandflächen mit Putzbeschichtung**
Mineralischer Armierungsmörtel / Unterputz
Bereich: Wandflächen mit Putzbeschichtung

Armierungsmörtel auf Wärmedämmplatten volldeckend
auftragen, alkalibeständiges Glasfasergewebe eindrücken
und planspachteln. Gewebestöße 10 cm überlappen.

Produkt: *StoLevell Uni oder glw.
 *Sto-Glasfasergewebe oder glw.

Bietereintrag:

'..........................................'
(Angebotenes Produkt)
Menge: 420,000 m²

**01.03.17 Armierung/Unterputz - Laibungen und Sturz**
Armierung/Unterputz wie in Pos. 01.03.14 beschrieben, jedoch an Laibungen und Sturz.

Leibungstiefe:  ca. 30 cm
Menge: 270,000 m

**01.03.18 Diagonalarmierung - Pfeil**
Diagonalarmierung an Ecken von Gebäudeöffnungen liefern und fachgerecht anbringen.
Armierungspfeil 40 x 33 cm aus Glasfasergewebe als zusätzliche Verstärkung unter der normalen Armierung.

Produkt: *Sto-Armierungspfeil oder glw.

Bietereintrag:

'..........................................'
(Angebotenes Produkt)
Menge: 110,000 Stk

**01.03.19 Zulage für zusätzliche Unterputz-Sockelabdichtung**
*** Bedarfsposition mit GB
Im Sockel-Anschlussbereich des Fassaden-Dämmsystems an den Außenbelag wird aufgrund möglicher Staunässe ein erhöhter Feuchteschutz eingeplant.
Hier ist eine zusätzliche Flüssigkunststoffabdichtung auf Basis Polyurethanharz auf der bewehrte Unterputzlage einschließlich der erforderlichen Grundierung und Vlieseinlage im Eckbereich horizontal / vertikal in Streifenform einzubauen. Abdichtung bis ca. 15 cm über geplant Geländeoberkante, Unten bis ca. 10 cm unter das untere Ende des Unterputzes

Streifenbreite:  ca. 35 cm
Menge: 197,000 m

**01.03.20 Außenecken - Gewebewinkel**
*** Bedarfsposition mit GB
Außenecken - Gewebewinkel

Kantenprofil aus Kunststoff mit Glasfasergewebe zur Eckausbildung bei Fassaden-Dämmsysteme liefern und anbringen. Vor der vollflächigen Armierung, Armierungsmörtel auftragen und Gewebewinkel einbetten.
Flächenarmierungsgewebe bis zur Eckkante führen und 10 cm überlappen.

Hinweis "Bedarfsposition":
Im LV-Titel 07 "DETAILAUSBILDUNG" sind bereits Eck-Gewebewinkel beschrieben und enthalten. Diese LV-Position kommt nur zur Abrechnung, wenn ggf. zusätzliche Gewebewinkel benötigt und eingebaut werden müssen. Es besteht kein Anspruch auf Ausführung und Vergütung der LV-Position, sollte sie nicht zur Ausführung kommen müssen.

Produkt: *Sto-Gewebewinkel Standard oder glw.
 *Sto-Rolleckwinkel Ideal 10 x 15 cm oder glw.

Bietereintrag:

'..........................................'
(Angebotenes Produkt)
Menge: 30,000 m

**01.03.21 Innenecken - Gewebewinkel**
*** Bedarfsposition mit GB
Innenecken - Gewebewinkel

An Gebäudeinnenecken Gewebewinkel gemäß Systemzulassung liefern und anbringen. Vor der vollflächigen Armierung, Armierungsmörtel auftragen und Gewebewinkel einbetten. Flächenarmierungsgewebe bis zur Eckkante führen
und 10 cm überlappen.

Hinweis "Bedarfsposition":
Im LV-Titel 07 "DETAILAUSBILDUNG" sind bereits Eck-Gewebewinkel beschrieben und enthalten. Diese LV-Position kommt nur zur Abrechnung, wenn ggf. zusätzliche Gewebewinkel benötigt und eingebaut werden müssen. Es besteht kein Anspruch auf Ausführung und Vergütung der LV-Position, sollte sie nicht zur Ausführung kommen müssen.

Produkt: *Sto-Gewebewinkel Standard oder glw.
 *Sto-Panzerwinkel oder glw.

Bietereintrag:

'..........................................'
(Angebotenes Produkt)
Menge: 30,000 m

**01.03.22 Putzabschlussprofil**
*** Bedarfsposition mit GB
Putzabschlussprofil

Liefern und Einbauen eines Putzabschlussprofils,
als gelochte Kunststoffleiste mit Putzanschlag und
Glasfasergewebestreifen.

Hinweis "Bedarfsposition":
Im LV-Titel 07 "DETAILAUSBILDUNG" sind bereits Putzabschlussprofile beschrieben und enthalten. Diese LV-Position kommt nur zur Abrechnung, wenn ggf. zusätzliche Putzabschlussprofile benötigt und eingebaut werden müssen. Es besteht kein Anspruch auf Ausführung und Vergütung der LV-Position, sollte sie nicht zur Ausführung kommen müssen.

Leitfabrikat: *Sto-Putzabschlussprofil oder glw.

Bietereintrag:

'..........................................'
(Angebotenes Produkt)
Menge: 30,000 m

#### Abschnitt 01.04 KLINKERRIEMCHEN + FUGENAUSBILDUNG

*Hinweis: REFERNZEN "KLINKERRIEMCHEN-FASSADEN"*
Von jedem Bieter werden Referenzen für bereits fertiggestellte gedämmten Klinkerriemchen-Fassaden verlangt, die in der Art der Ausführung der hier ausgeschriebenen Leistung nahekommen.

Der AN muss folgende Angaben zu den von ihm ausgeführten Referenz-
Projekten mit Abgabe seines Angebotes machen:

- Verwendete Fassaden-/ Klinker-Produkte
- Größe der Fassade
- Abrechnungssumme brutto in Euro
- Anschrift der Baustelle
- Ansprechpartner des damaligen Bauherrn (Name, Telefon-Nummer + Anschrift)
- Damaliger Bauleiter / Architekten des Bauherrn (Name, Telefon-Nummer + Anschrift)

Sofern der AN keine Angaben zu Referenz-Projekten macht oder machen kann, muss er ggf. damit rechnen, dass der Zuschlag an geeignete und leistungsstarke Mitbewerber erteilt wird.

Bietereintrag:

Referenz-Projekt Nr. 01:

Fassaden-/ Klinker-Produkte:  . . . . . . . . . . . . . . . . . . . . . . . . . . . . . . . . . . . . . .
Größe der Fassade in "m²":  . . . . . . . . . . . . . . . . . . . . . . . . . . . . . . . . . . . . . . .
Abrechnungssumme brutto in "Euro":  . . . . . . . . . . . . . . . . . . . . . . . . . . . . . . . .
Anschrift der Baustelle:  . . . . . . . . . . . . . . . . . . . . . . . . . . . . . . . . . . . . . . . . . . .
Ansprechpartner d. Bauherrn:  . . . . . . . . . . . . . . . . . . . . . . . . . . . . . . . . . . . . . .
Damaliger Bauleiter / Architekt d. Bauherrn:  . . . . . . . . . . . . . . . . . . . . . . . . . . .

Referenz-Projekt Nr. 02:

Fassaden-/ Klinker-Produkte:  . . . . . . . . . . . . . . . . . . . . . . . . . . . . . . . . . . . . . .
Größe der Fassade in "m²":  . . . . . . . . . . . . . . . . . . . . . . . . . . . . . . . . . . . . . . .
Abrechnungssumme brutto in "Euro":  . . . . . . . . . . . . . . . . . . . . . . . . . . . . . . . .
Anschrift der Baustelle:  . . . . . . . . . . . . . . . . . . . . . . . . . . . . . . . . . . . . . . . . . . .
Ansprechpartner d. Bauherrn:  . . . . . . . . . . . . . . . . . . . . . . . . . . . . . . . . . . . . . .
Damaliger Bauleiter / Architekt d. Bauherrn:  . . . . . . . . . . . . . . . . . . . . . . . . . . .

*Hinweis: HINWEIS Klinkerriemchen*
Die keramischen Bekleidungen auf der Fassade sollten folgende, unten in der Tabelle beschriebene Eigenschaften besitzen. Sollte das vom AN angebotene Produkt diese nicht oder nur teilweise erfüllen, muss ggf. im Detail geprüft werden, ob dies negative Auswirkungen auf die Einhaltung der allg. bauaufsichtlichen Zulassung der WDVS-Fassade mit Bekleidung hat, was grundweg vermieden und ausgeschlossen werden muss.

01 Eigenschaften des Klinkerriemchen-Materials:

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
02  Dehnungs-, Anschluss- und Feldbegrenzungsfugen:
Bei der Überbrückung von Dehnungsfugen in Außenwandflächen und bei der Ausführung von Feldbegrenzungsfugen sind die Vorgaben aus Planung und Bemessung des Herstellers zu berücksichtigen.
Dehnungsfugen  zwischen Gebäudeteilen  müssen  mit  Dehnungsprofilen  im  WDVS  berücksichtigt werden. Anschlussfugen an bestehende Bauteile sind schlagregensicher zu schließen. Die Anforderungen nach DIN 18515-1 sind zu beachten.
Die Fugeneinteilung ist zu prüfen und auf die örtlichen Gegebenheiten anzupassen.
Unbedingt zu beachten sind die Verarbeitungsrichtlinien und Vorgaben der
unterschiedlichen Fliesenhersteller.
Die Fugenanordnung muss insgesamt bei Gebäudefassaden in Abhängigkeit von den Himmelsrichtungen und den Öffnungen in der Fassade geplant und ausgeführt werden. Zu beachten wäre, dass bei Rücksprüngen, Versätzen oder Verengungen durch Öffnungen, usw. in der Fassade zusätzliche Fugen empfehlenswert sind und angeordnet werden sollen. Im Untergrund befindliche Gebäudedehnfugen sind in der Fugenplanung der Fassade zu übernehmen.
Alle Regeldetailserien fordern bei Anschluss- und Feldbegrenzungsfugen (FBF) stets ein vollständiges Ausdämmen hinter der Fugenschlaufe, dies insbesondere wegen möglicher Kondensatbildung durch unkontrollierten Lufteintritt.
Die Fugenbreiten sind auf die maximale Ausdehnungen der Klinkerflächen und dengewählten Dichtstoff abzustimmen. Mörtel- und Anschlussfugen werden in der DIN18515- 1 geregelt.

Bei einer Ausführung mit Dichtstoff wird die Breite über die Qualität des Dichtstoffes geregelt, weshalb bei FBF eine Mindestbreite von 16 mm empfohlen wird. Die Ausführung der Fugen wird in DIN 18540 und IVD- Merkblatt Nr. 7 geregelt.

Zulässige Gesamtverformung (Bewegungsvermögen):

Die zulässige Gesamtverformung (ZGV) beschreibt das Bewegungsvermögen eines Dichtstoffs (vor allem in Bezug auf Dehnung, Stauchung und Scherung) innerhalb dessen der Dichtstoff seine Funktionsfähigkeit beibehält und seine Aufgabe zu dauerhaften Abdichtung erfüllen kann. Die ZGV eines Dichtstoffs wird in Prozent angegeben.

Weist ein Dichtstoff eine ZGV von 25% auf, so bedeutet das, dass der Dichtstoff, von der spannungsfreien Nulllage aus gesehen, im Laufe der Einbauzeit um z. B. +12,5% gedehnt und um -12,5% gestaucht werden darf, d. h. Fugenbewegung +/- 2 mm => Fugenbreite = 8 x 2 mm = 16 mm (bei ZGV = 25%).

03  Weitere Hinweise:
Als unterer Abschluss der WDVS muss ein Sockelprofil befestigt werden, sofern nicht ein vorspringender Sockel oder ein Übergang zu einer Sockeldämmung vorliegt. Die Anwendung im Spritzwasserbereich (Höhe ca. 300 mm über geplanter Geländeoberkante) bedarf besonderer Abdichtungsmaßnahmen.
Die Fensterbänke müssen schlagregensicher z. B. mit Hilfe von eingeputzten U-Profilen ohne Behinderung der Dehnung eingepasst werden.
Der obere Abschluss der WDVS muss gegen Witterungseinflüsse abgedeckt werden.

04  Allgemeine Grundlagen:
Es werden nur bauaufsichtlich zugelassene und der o.g. Zulassung entsprechende Materialien verwendet. Die Übereinstimmung der
verwendeten Materialien ist mit den dieser Berechnung zugrunde liegenden
Materialien zu überprüfen und sicherzustellen. Die Dämmplatten müssen
gemäß Zulassung verarbeitet werden. Dies bedeutet insbesondere die
Sicherstellung eines tragfähigen Untergrunds.

Allgemeine Voraussetzungen gemäß Zulassung

Die Oberfläche der Wand darf höchstens die zweifache Ausgleichsfeuchte
besitzen.

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
Ausgleichsfeuchte nach DIN 4108-4, Tabelle A.1 "Praktische Feuchtegehalte von Baustoffen" - Auszug aus der Tabelle

Dehnungsfugen aus dem Untergrund müssen im Dämmsystem
aufgenommen werden. Fugen in WDVS mit Keramik sind durch das gesamte
Putzsystem zu führen. An allen Gebäudeaußenecken ist eine vertikale Fuge
auszubilden. Der Abstand Fuge zu Ecke sollte der Schenkellänge des
Eckriemchens entsprechen. An allen Gebäudeinnenecken ist eine vertikale
Fuge auszuführen. Alle Fugen sind senkrecht auszubilden. Fugen entlang
des Verbandes sind nicht erlaubt. Im Übergangsbereich Keramik zu Putz ist
eine Fuge anzuordnen.
Für die Klinkerriemchen gelten die Anforderungen der abZ Z-33.46-422.

05  Festlegung der erforderlichen Fugen:
In den Zeichnungen sind Fugen in den Feldern eingezeichnet. Darüber
hinaus gelten die Festlegungen der Grundlagen unter Punkt 04 dieser
Fugenplanung. Die Anschlüsse an Fenster, Putzfassaden, Betonfertigteile
etc. sind gemäß den Sto-Standarddetails auszuführen. Bei Unstimmigkeiten
ist die Detailausbildung mit dem zuständigen Sto-Außendienstmitarbeiter
abzustimmen.

06  Übersicht der Fugenfesstellung:
Nachfolgend sind die Übersichten der Fugenplanungen dargestellt.
Die Eintragung der Fugen erfolgte händisch, somit ist eine Maßgenauigkeit
nicht gegeben. Die Anwendbarkeit und Vollständigkeit ist an dem jeweiligen Bauvorhaben eigenverantwortlich durch den Verarbeiter zu prüfen.

Ansicht-Skizzen:

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
07  Nachweis des geeigneten Untergrunds:
Die Eignung des Untergrunds sowie die fachgerechte Ausführung muss
durch den Verarbeiter geprüft und schriftlich bestätigt werden. Eine entsprechende Bestätigung ist durch den Verarbeiter schriftlich an den Bauherrn zu übergeben. Die Kontrolle der zulassungsgerechten Ausbildung der Fugen ist von ihm zu dokumentieren (inkl. Bildern) und zusammen mit den Messprotokollen der unter Punkt 04 genannten allgemeinen Voraussetzungen sind anzufertigen und ebenfalls dem Bauherrn zu übergeben.

08  Fugenmaß (Stoß- und Lagerfuge):
Die Breite der Fugen muss dem Format der Bekleidung, der Kantenbeschaffenheit, Oberflächenstruktur, Maßgenauigkeit und der thermischen Beanspruchung entsprechend bemessen werden.
Bei WDVS-Fassaden sollte der Fugenanteil mindestens 6 % der Belagsfläche betragen. Abweichende Fugenbreiten sind durch den AN als Nachweis der langfristigen Tauwasserfreiheit mithilfe eines Berechnungsverfahrens (DIN EN ISO 13788) zu erbringen. Die Fugenbreiten werden ohne Fase gemessen.

09  Verband:
Abhängig von den Formaten der Bekleidung muss der AN den Verband in Abstimmung mit den Architekten des AG festlegen und mithilfe eines exakten Aufmaßes vor Ort auf Umsetzbarkeit prüfen. Die Gebäudeecken und -öffnun-
gen sind dabei zu berücksichtigen. Bei der Herstellung der Klinkerriemchenfassade sind Mauerwerksverbände zu realisieren.

**01.04.1 Klinkerriemchen DF 240 x 52 x 12 mm - verlegen und verfugen**
*** Bezugsbeschreibung
Liefern und Anbringen einer Fassadenbekleidung mit Klinkerriemchen nach DIN EN 14411, Dünnformat, inkl. der Verfugung und Herstellen der Mauerwerkfugen.

-Frostbeständig nach DIN EN ISO 10545-12
-Porenvolumen nach DIN 66133 > 20 mm³/g
-Porenradienmaximum nach DIN 66133 > 0,2 µm
-Wasseraufnahme nach DIN EN ISO 10545-3 < 25%
  gemäß allgemeiner bauaufsichtlicher Zulassung und Herstellerrichtlinien.

Fassadenflächen einmessen. Klinkerriemchen mit strukturierter und besandeter Oberfläche von verschiedenen Paletten untereinander mischen und auf vorbereiteten Untergrund im Floating-Buttering-Verfahren anbringen, inkl. erforderliche Zuschnitte und Anarbeitungen an angrenzende Bauteile,
Durchdringungen, etc.
Die horizontalen Fugenverläufe sind mit Hilfe von Laser-Nivelliergeräten und ggf. Richtschnüren auf dem Untergrund anzuzeichnen, damit die Klinkerriemchen exakt horizontal und in gleichen Abständen eingebaut werden können.

Hinweis:
Bei Riemchen, als Spaltplatten produziert, ist das Brechen an der Baustelle im Preis einzukalkulieren.

Nachträgliche Verfugung gemäß Herstellerrichtlinie. Ausführung als Kellenfuge.

Fabrikat:  StoBrick oder glw.
Format:  DF 240 x 52 x 12 mm
Modelreihe: StoBrick 3100 - 3299
Farbton:  sandig / beige
Verband: Freier Verband
Fugenfarbton:  Passend zum Klinker, ggf. hellgrau nach Rücksprache mit  dem Architekten

Produkt: *StoBrick oder glw.
 *StoColl KM oder glw.
 *StoColl FM-K oder glw.
Bietereintrag:

'..........................................'
(Angebotenes Produkt)
Menge: 1030,000 m²

**01.04.2 Zulage Klinkerriemchen LF 440 x 52 x 12 mm**
*** Bedarfsposition mit GB
Zulage / reiner Mehrpreis gegenüber der LV-Vorposition.

Klinkerriemchen LF 440 x 52 x 12 mm, Langformat, Ausführung als Zulage zur LV-Vorposition 01.04.1.

Zulage für Klinkerriemchen wie in Pos. 01.04.1 beschrieben,
jedoch im Langformat 440 x 52 mm.

Bietereintrag:

'..........................................'
(Angebotenes Produkt)

Hinweis:
Der AG behält sich vor, diese Bedarfsposition ggf. nicht zu beauftragen. Die Beauftragung ist abhängig von der Gesamt-Angebotssumme.
Menge: 1030,000 m²

**01.04.3 Klinkerriemchen - Laibungen**
Klinkerriemchen - Laibungen

Klinkerriemchen verlegen und verfugen wie in LV-Pos. 01.04.1 und 01.04.2 beschrieben, jedoch im Bereich von Laibungen.
Der Aufwand für den den Einbau im Bereich von Laibungen  sowie erforderliche Zuschnitte und Anarbeitungen an Fensterrahmen, schlagregendichte, optisch saubere Anschlüsse werden im LV-Titel 07 "Detailausbildung" beschrieben und vergütet.

Leibungstiefe:  bis ca. 30 cm
Menge: 120,000 m

**01.04.4 Klinkerriemchen - Eckausbildung, Formteile 90°-Winkel.**
Klinkerriemchen - Eckausbildung, Formteile 90°-Winkel.

Klinkerriemchen verlegen und verfugen wie in LV-Pos. 01.04.1 und 01.04.2 beschrieben, jedoch als Winkelriemchen an z.B. Gebäudeaußenecken, Fenster- und Türlaibungen, etc..
Der Aufwand für den den Einbau im Bereich von Gebäudeaußenecken, Laibungen und Sturzbereichen sowie erforderliche Zuschnitte und Anarbeitungen an z.B. Fensterrahmen, schlagregendichte, optisch saubere Anschlüsse werden im LV-Titel 07 "Detailausbildung" beschrieben und vergütet.

Format:  __ x __ x __ mm, passend zur Klinkerriemchen-Steinformat  an der Fassade
Menge: 260,000 m

**01.04.5 Klinkerriemchen - Sturzwinkel**
Klinkerriemchen - Sturzwinkel.

Klinkerriemchen verlegen und verfugen wie in LV-Pos. 01.04.1 und 01.04.2 beschrieben, jedoch als Sturzwinkel an Stürzen von Öffnungen.
Der Aufwand für den den Einbau in Sturzbereichen sowie erforderliche Zu-
schnitte und Anarbeitungen an Fenster-, Tür- oder Sektionaltorrahmen, schlagregendichte, optisch saubere Anschlüsse werden im LV-Titel 07 "Detailausbildung" beschrieben und vergütet.

Format:  __ x __ x __ mm, passend zur Klinkerriemchen-Steinformat  an der Fassade

Leibungstiefe:  bis ca. 30 cm
Menge: 75,000 m

**01.04.6 Feldbegrenzungsfugen**
Feldbegrenzungsfugen, Planung und Ausführung durch den AN.
[s. Detail GEN-RC-0200 und GEN-RC-210]

Fugeneinteilung und Fugenbreite gemäß Vorgabe des Architekten, inkl. fachlicher Überprüfung, Planung und ggf. Anpassung durch den AN.

Leistung des AN:

- Planung + Abstimmung mit den Architekten des AG
- Ausführung
- Schriftliche Bestätigung der fachgerechten Ausführung in Abstimmung mit dem Materialhersteller
- Dokumentation der baulichen Umsetzung in Schriftform + Bilder

Nach Anbringen der Fassadenbekleidung und Aushärtung des Fugenmörtels, das Dämmmaterial in der Feldbegrenzungsfuge an beiden Flanken bis zur Hälfte einschneiden. Armierungsgewebe abziehen und das eingeschnittene Dämmmaterial rückstandslos herauskratzen. Fugenflanken von allen losen und trennend wirkenden Substanzen säubern.

Vor dem einlegen des Hinterfüllprofils den Hohlraum mit Steinwolle ausfüllen.

Hinterlegen des Fugenraumes mit einem geeigneten, geschlossenzelligem Hinterfüllprofil zur Verhinderung einer Dreiflankenhaftung.

Fugen abkleben, vorbereiten der Fugenflanken mit einem systemzugehörigen Primer und ausreichend ablüften lassen.

Geeigneter Fugendichtstoff (z.B. OTTOSEAL) entsprechend den Herstellerangaben sowie IVD-Merkblätter blasenfrei in den Fugenraum einbringen und ausbilden. Mit systemzugehörigem Glättmittel glätten.

Klebeband rückstandslos entfernen und Randbereiche nachglätten.

Fugenfarbton:  Auf Klinkerfarbe abstimmen, Farbe nach Wahl des AG
Fugenbreite:  10-12 mm (gem. Fugenplan), in Abstimmung mit den  Architekten

Leit-Details:

Bild unten:  GEN-RC-0200

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
Bild unten:  GEN-RC-0210
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
Produkt: *Sto-Hinterfüllprofil oder glw.
 *OTTO Primer 1216 oder glw.
 *OTTOSEAL S70 oder glw.
 *StoDivers GLM oder glw.

Bietereintrag:

'..........................................'
(Angebotenes Produkt)
Menge: 130,000 m

**01.04.7 Feld- und Anschlussfugen absanden**
Mehrpreis für zusätzliches Absanden von Feld- und Anschlussfugen. Zu berücksichtigen sind Abklebearbeiten und das Schützen angrenzender Flächen.
Menge: 130,000 m

**01.04.8 Reinigen der Klinkerflächen**
*** Bedarfsposition mit GB
Reinigen der Klinkerflächen

Klinkerfläche und Fugen trocken vorreinigen/abbürsten. Lose Mörtelresten und grobe Verschmutzungen mit Spatel oder Holzbrettchen entfernen.
Klinkerfläche von oben nach unten vorzunässen. Reinigen der Klinkerflkächen mit Wasser und Bürste, evtl. unter Zusatz von Detergentien und Enthärtern.
Bei starker Verschmutzung kann die vorgereinigte und vorgenässte Fassadenfläche mit speziellen Reinigungsmitteln behandelt werden.
Die Fassade mit fließendem und klarem Wasser direkt nach dem Abwaschen nachzuspülen.

Vor Beginn der Reinigungsarbeiten Prüfung an Testflächen durchführen.

Abwasser ist umweltgerecht gemäß den örtlich geltenden gesetzlichen Bestimmungen zu entsorgen.
Menge: 1030,000 m²

**01.04.9 Feuchteschutz auf Klinkerriemchen, Sockelabdichtung**
Feuchteschutz auf Klinkerriemchen:

[s. Detail GEN-RC-100 und GEN-RC-105]

Liefern und 2-fach vollflächiges Auftragen eines zusätzlichen Feuchteschutzes auf Klinkerriemchen unterhalb der GOK mit einem zementverträglichem Dispersionsspachtel 1:1 gemischt mit Zement Typ CEM II B-LL 42,5 und ca. 10 % Wasser verdünnt, gemäß Herstellerrichtlinie und Angabe der Bauleitung. Inkl. Anzeichnen und Abkleben der Sockellinie, sowie der fachgerechten und rückstandslosen Entfernung und Entsorgung des Schutzes nach Abschluss der Arbeiten.
Abdichtungsoberkante bis ca. 5 cm über geplante Geländeoberkante führen.
Die später sichtbare Abdichtung ist sauber, am oberen Abschluss sauber linear herzustellen. Abdichtung in Streifenform.

Höhe:  35 cm

Leitfabrikat: *StoFlexyl oder glw.
 *StoFlexyl Cement oder glw.

Bietereintrag:

'..........................................'
(Angebotenes Produkt)
Menge: 130,000 m

**01.04.10 Gerüst-Dübel- und Ankerlöcher schließen - Bereich: Klinkerriemchen**
Dübel- und Ankerlöcher schließen.

Dübellöcher, Ankerlöcher schliessen. Hohlraum mit Dämmstoff auffüllen. Ankerlöcher mit Verschlussstopfen aus imprägniertem Weichschaumstoff zum Abdichten von Gerüstankerlöchern schließen. Klinkerriemchen einpassen
und verfugen.

Abrechnung nach tatsächlichem Bedarf und Anzahl der bauseitigen Gerüstanker.

Leitfabrikat:  *Sto-Gerüstankerverschluss oder glw.

Bereich:  Klinkerriemchen
Menge: 90,000 Stk

**01.04.11 Reserve-Material - Klinkerriemchen DF 240 x 52 x 12 mm - liefern**
*** Bedarfsposition mit GB
*** wie Position 01.04.1
Produktion und Lieferung von Restmaterial für die bauseitige Einlagerung vor Ort auf der Baustelle. Das Restmaterial der gleichen Herstellungscharge soll für ggf. später einmal erforderliche Ausbesserungsarbeiten genutzt werden können.
Das Klinkerriemchen-Material muss originalverpackt auf Euro-Paletten geliefert und an den AG übergeben werden. Die Quantität des vom Bauherrn gewünschten Ausbesserungsmaterials wird im Zuge der Materialbestellung mit dem AG abgestimmt.

Material:  Klinkerriemchen DF 240 x 52 x 12 mm
Menge: 50,000 m²

**01.04.12 Zulage / Mehrpreis Reserve-Material - Klinkerriemchen DF 440 x 52 x 12 mm - liefern**
*** Bedarfsposition mit GB
*** wie Position 01.04.1
Zulage / Mehrpreis zur LV-Vorposition 01.04.13.

Herstellung und Lieferung von Restmaterial für die bauseitige Einlagerung vor Ort auf der Baustelle. Das Restmaterial der gleichen Herstellungscharge soll für ggf. später einmal erforderliche Ausbesserungsarbeiten genutzt werden können.
Das Klinkerriemchen-Material muss originalverpackt auf Euro-Paletten geliefert und an den AG übergeben werden. Die Quantität des vom Bauherrn gewünschten Ausbesserungsmaterials wird im Zuge der Materialbestellung mit dem AG abgestimmt.

Material:  Klinkerriemchen DF 440 x 52 x 12 mm
Menge: 50,000 m²

#### Abschnitt 01.05 PUTZGRUND + OBERPUTZ (WDVS)

**01.05.1 Putzgrund auf mineralischem Armierungsmörtel**
Putzgrund für nachfolgende Putzbeschichtung auf mineralischem Armierungsmörtel liefern und fachgerecht auftragen.

Produkt: *StoPrep Miral oder glw.
 *Sto-Putzgrund oder glw.

Bietereintrag:

'..........................................'
(Angebotenes Produkt)
Menge: 420,000 m²

**01.05.2 Putzgrund - Laibungen und Sturz, Tiefe bis 25 cm**
Putzgrund wie in LV-Vorposition 01.05.1  beschrieben,
jedoch an Laibungen und Sturz.

Laibungstiefe:  ca. bis 25 cm
Menge: 80,000 m

**01.05.3 Putzgrund - Laibungen und Sturz, Tiefe bis 45 cm**
Putzgrund wie in LV-Vorposition 01.05.1  beschrieben,
jedoch an Laibungen und Sturz.

Laibungstiefe:  ca. bis 45 cm
Menge: 40,000 m

**01.05.4 Putzgrund - Streifenform, Breite 46-50 cm**
Putzgrund wie in LV-Vorposition 01.05.1  beschrieben,
jedoch Putzgrund in Streifenform.

Streifenbreite:  ca. 46-50 cm
Menge: 12,000 m

**01.05.5 Putzgrund - Streifenform, Breite 51-61 cm**
Putzgrund wie in LV-Vorposition 01.05.1  beschrieben,
jedoch Putzgrund in Streifenform.

Streifenbreite:  ca. 51-61 cm
Menge: 5,000 m

**01.05.6 Putzgrund - Streifenform, Breite 62-100 cm**
Putzgrund wie in LV-Vorposition 01.05.1  beschrieben,
jedoch Putzgrund in Streifenform.

Streifenbreite:  ca. 62-100 cm
Menge: 28,000 m

**01.05.7 Putzgrund - Streifenform, Breite 101-130 cm**
Putzgrund wie in LV-Vorposition 01.05.1  beschrieben,
jedoch Putzgrund in Streifenform.

Streifenbreite:  ca. 101-130 cm
Menge: 15,500 m

**01.05.8 Organischer Oberputz in Kratzputzstruktur**
Organischer Oberputz in Kratzputzstruktur, mit verkapseltem Filmschutz, auf mineralischem oder organischem Unterputz, liefern, auftragen und strukturieren.

Produkteigenschaften:
- höchste Sicherheit in Verarbeitung, Werterhalt, Farbton und Stabilität
- A2-s1, d0 gemäß EN 13501-1
- mit verkapseltem Filmschutz
- hoch wasserdampfdurchlässig
- hoch wasserabweisend
- witterungsbeständig

Struktur:  Kratzputz
Korn:  3,0
Farbton:
 (Hellbezugswert > 20 %)

Leitfabrikat: Stolit® K oder gleichwertig

Bietereintrag:

'..........................................'
(Angebotenes Produkt)
Menge: 420,000 m²

**01.05.9 Organischer Oberputz - Laibungen und Sturz, Tiefe bis 25 cm**
Durchgefärbter Oberputz wie in Pos. 01.05.4 + 01.05.7 beschrieben, jedoch an Laibungen und Sturz.

Laibungstiefe: ca. 25 cm
Menge: 80,000 m

**01.05.10 Organischer Oberputz - Laibungen und Sturz, Tiefe bis 45 cm**
Durchgefärbter Oberputz wie in Pos. 01.05.4 + 01.05.7 beschrieben, jedoch an Laibungen und Sturz.

Laibungstiefe: ca. 45 cm
Menge: 40,000 m

**01.05.11 Organischer Oberputz - Streifenform, Breite 46-50 cm**
Durchgefärbter Oberputz wie in Pos. 01.05.4 + 01.05.7 beschrieben, jedoch an Oberputz in Streifenform.

Streifenbreite: ca. 46-50 cm
Menge: 12,000 m

**01.05.12 Organischer Oberputz - Streifenform, Breite 51-61 cm**
Durchgefärbter Oberputz wie in Pos. 01.05.4 + 01.05.7 beschrieben, jedoch an Oberputz in Streifenform.

Streifenbreite: ca. 51-61 cm
Menge: 5,000 m

**01.05.13 Organischer Oberputz - Streifenform, Breite 62-100 cm**
Durchgefärbter Oberputz wie in Pos. 01.05.4 + 01.05.7 beschrieben, jedoch an Oberputz in Streifenform.

Streifenbreite: ca. 62-100 cm
Menge: 28,000 m

**01.05.14 Organischer Oberputz - Streifenform, Breite 101-130 cm**
Durchgefärbter Oberputz wie in Pos. 01.05.4 + 01.05.7 beschrieben, jedoch an Oberputz in Streifenform.

Streifenbreite: ca. 101-130 cm
Menge: 15,500 m

**01.05.15 Zulage "Duchgefärbter Oberputz"**
Zulage zur LV-Vorpositionen 01.05.8 bis 01.05.14 für die Ausführung mit durchgefärbtem Oberputz. Der Putzfarbton muss mit dem Farbton der abschließenden Farbbeschichtung identisch sein.
Menge: 515,200 m²

#### Abschnitt 01.06 FARBBESCHICHTUNG

**01.06.1 Fassadenfarbe mit Lotus-Effect® Technology**
*** Bezugsbeschreibung
Fassadenfarbe mit Lotus-Effect® Technology, als Zwischen- und Schlussbeschichtung liefern und auftragen.
Hier ist der 2-fache (Zwischen- und Schlussbeschichtung Farbauftrag pro m² einzukalkulieren. Der Anstrich wird somit nur einmal abgerechnet und nicht doppelt.

Produkteigenschaften:

- Hoch hydrophobe und mikrostrukturierte, bimodale Oberfläche -
  Lotus-Effect®.
- Reduzierte Haftung von Schmutzpartileln und unterstützt die Selbstreinigung  bei Beregnung. Schmutz kann mit dem Regen abperlen.
- Strukturerhaltend
- spannungsarm
- wasserdampfdurchlässig.
- mit zusätzlichem nicht persistenten, verkapselten Filmschutz für eine
  verzögernde und vorbeugende Wirkung gegen Algen- und/oder Pilzbefall der  Beschichtung

Farbton:  Nach Wahl des AG, NCS-Farbfächer oder Farbkarte des  Farbenherstellers
 (begrenzte Farbtonauswahl, Hellbezugswert > 20 %)

Produkt: *Lotusan® G oder glw.

Bietereintrag:

'..........................................'
(Angebotenes Produkt)
Menge: 420,000 m²

**01.06.2 Farbbeschichtung - Laibungen und Sturz, bis 45 cm**
*** wie Position 01.06.1
Farbbeschichtung wie in LV-Vorposition 01.06.1 beschrieben,
jedoch an Laibungen und Sturz.

Laibungstiefe:  bis ca. 45 cm
Menge: 120,000 m

**01.06.3 Farbbeschichtung - Streifenform, bis 46-130 cm**
*** wie Position 01.06.1
Farbbeschichtung wie in LV-Vorposition 01.06.1 beschrieben,
jedoch an Laibungen und Sturz.

Streifenbreiten:  46 - 130 cm
Menge: 60,500 m

**01.06.4 Feuchteschutz - WDVS-Sockelabdichtung**
Liefern und 2-fach vollflächiges Auftragen eines zusätzlichen Feuchteschutzes im Sockelbereich gemäß Herstellerdetail.
Die erdberührte Putz- und Armierungsfläche bis 5 cm über die spätere Geländeoberkante mit zementverträglichem Dispersionsspachtel
1:1 gemischt mit Zement Typ CEM II B-LL 42,5 und ca. 10 % Wasser verdünnt, gemäß Herstellerrichtlinie und Angabe der Bauleitung streichen bzw. schlämmen.
Inkl. Anzeichnen und Abkleben der Sockellinie. Nach Erdanpassung auf dem Feuchteschutz den Farbanstrich ergänzen.

Höhe:  30 cm

Produkt: *StoFlexyl oder glw.
 *StoFlexyl Cement oder glw.

Bietereintrag:

'..........................................'
(Angebotenes Produkt)
Menge: 35,000 m

**01.06.5 Dübel- und Ankerlöcher schließen - Bereich: WDVS**
Dübellöcher, Ankerlöcher schliessen. Hohlraum mit Dämmstoff auffüllen. Ankerlöcher mit Verschlussstopfen aus imprägniertem Weichschaumstoff zum Abdichten von Gerüstankerlöchern schließen. Oberputz sauber ergänzen, Oberflächenstruktur angleichen mit Putz und Farbe, durchgefärbter Putz Fassadenfarbton, Egalisierungsanstrich mit vorbeschriebener Fassadenfarbe.

Abrechnung nach tatsächlichem Bedarf und Anzahl der bauseitigen Gerüstanker.

Leitfabrikat:  *Sto-Gerüstankerverschluss oder glw.

Bereich:  WDVS, gestrichene Putzfassade
Menge: 40,000 Stk

#### Abschnitt 01.07 DETAILAUSBILDUNGEN

**01.07.1 Klinkerriemchen Detail "D1" - Fensteranschluss mit Jalousie oben**
*** Bezugsbeschreibung
Fachgerechtes, DIN-gerechtes Herstellen eines sauberen, oberen Glasfassadenanschlusses gemäß den gestalterischen Vorgaben der Architekten und gemäß dem Leitdetail des Fassadenmaterialherstellers. Der Aufwand der Herstellung sowie das erforderliche Material ist hier einzukalkulieren.
Die Details sind so vom AN herzustellen, dass eine lange, mängelfreie  Le-
bensdauer garantiert werden kann. Der AN muss hier auf eine geeignete  Zusammenstellung der Materialien und der Materialgüten/-qualitäten und gute Verarbeitung im Detail achten.
Die Einbauhinweise des Fassadenmaterialherstellers sind zu beachten.

Bild:
Das Bild zeigt den pulverbeschichteten Jalousiekasten, die Wandaussparung oberhalb der Fensteröffnung und die schwarze, überputzbare Abdichtungfolie
der Fenster. In Abständen von 50-60 cm sind auch die Metallwinkel, mit denen das Fenster oben am Beton befestigt wurde, mit schwarzer Dichtbahn überklebt.
Die Abdichtung der bauseitigen, pulverbeschichteten Metallfenster und Türen wird mit folgenden, schwarzen Dichtungsklebebändern (überputzbar) hergestellt:  SIGA Fentrim IS 2.

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
Architektenplan: PL 271
Detailbezeichnung: D1

Schnitt-Skizze: Die Höhen und Abmessungen der  Jalousiekästen und Fensterrahmen können im  Einzelfall abweichen.
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
Leitdetail: STO "GEN-RC-0629" oder glw.
 Rollladen/Jalousie (Vertikalschnitt):
 Anschluss einer auskragenden
 Jalousieverblendung mit StoCarrier
 Hydro 15 mm mit Kantenschutzprofil.

Hinweis: Anders als im Leitdetail unten dargestellt,  wird der bauseitige Jalousiekasten direkt auf  dem Fensterrahmenprofil befestigt, siehe  Schnitt der Architekten oben.

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
Leistung des AN, einzukalkulieren ist:

01  Vorbereitung + Dämmung:
Säubern des Untergrunds. Zuschneiden und Einkleben der EPS-Dämmung in der durchgängigen Wandaussparung (bis 25 x 8 cm, Höhe x Tiefe, Vergütung der Dämmung in den Wandaussparungen werden in der LV-Pos. 01.03.6 gesondert vergütet) oberhalb der jeweiligen Fensteröffnung. Die Dämmung in der Wandaussparung soll außen flächenbündig mit der Außenkante der Stahlbetonwand abschließen. Ungenauigkeiten von +/- 2 cm sind vom AN mit dieser Dämmung an der Rückseite (Kontaktfläche zum Beton) auszugleichen.
Dämmplatten (gleiches Produkt/Material wie in LV-Pos. 01.03.1) lückenlos, dicht gestoßen einbauen und festkleben. EPS-Dämmung, d = 80 mm WLG 034 in die Wandaussparung über dem Fenster einbauen. Im Bereich der Fensterbefestigungswinkel ist die Dämmung auf der Rückseite vom AN passgenau auszuklinken. Die Befestigungswinkel der Jalousien und Fensterrahmen sind in ca. 50-60 cm Abständen bauseits eingebaut worden.
Oberhalb des bauseitigen Jalousiekastens ist dann die Fassadendämmplatte,
Höhe bis ca. 58 cm (gleiches Produkt/Material wie in LV-Pos. 01.03.1) einzubauen und auf der massiven Betonwand mit geeignetem Kleber flächig aufzukleben. Wegen dem Einbau der ca. 15-20 mm starken und bis 75 cm hohen Putzträgerplatte vor dem Jalousiekasten ist die Dämmplatte auf der Außenseite bis Oberkante Putzträgerplatte entsprechend auszuklinken (Dämmstärke ca. 140 mm) und in leicht schwächerer Dämmstärke als auf den sonstigen Außenwänden einzubauen, damit die spätere, äussere Putz- bzw. Klinkerriemchenschicht flächenbündig mit der Außenfassade abschließen kann.

02  Putzträgerplatte + Voranstrich + Unterputz:
Die bis zu 65 cm hohe und ca. 15-20 mm starke Putzträgerplatte (Vergütung der Putzträgerplatte in LV-Pos. 01.03.13) ist außen vor dem Jalousiekasten eben mit der Fassadendämmungsaußenkante gemäß den Herstellervorschriften einzubauen. Das Verhältnis der Auskragungslänge zur Einbindelänge in die Dämmung sollte mind. 1/3 zu 2/3 betragen. Am unteren Ende soll sie mit der Unterkante des Jalousiekastens sauber und eben abschließen, bzw. ist als unterster Abschluss ein Abschluss-/Tropfkantenprofil durchgängig einzubauen, z.B. Sto Profile Edge C-15 oder glw.
Die Putzträgerplatte ist auf der zuvor eingebauten Dämmplatte vollflächig mit geeignetem Kleber festzukleben und im weiteren oberhalb der Wandaussparung in 2 übereinanderliegenden Dübelreihen zusätzlich an der Betonwand mechanisch zu befestigen (das vom Fassadenhersteller vorgegebene Dübelbild ist zu beachten). Die Dübelteller sind in zuvor hergestellte Fräsungen in der Dämmung flächenbündig zu versenken.
Auf die vorbeschriebene Putzträgerplatte ist ein geeigneter Voranstrich aufzubringen, auf den wiederum der armierte / bewehrte Unterputz (Vergütung Un-
terputz, armiert, siehe LV-Pos. 01.03.14) aufgebracht wird.
Die Klinklerriemchen-Verkleidung (Vergütung Klinkerriemchen siehe LV-Pos. 01.04.1 oder 01.04.2) wird dann im Floating-Buttering-Verfahren gemäß DIN EN 12004 mit mineralischem, flexiblem Verlegemörtel aufgeklebt.
Menge: 70,000 m

**01.07.2 Klinkerriemchen Detail "D2" - Fensteranschluss unten**
*** wie Position 01.07.1
Fachgerechtes, DIN-gerechtes Herstellen eines sauberen, unteren Glasfassadenanschlusses gemäß den gestalterischen Vorgaben der Architekten und gemäß dem Leitdetail des Fassadenmaterialherstellers. Die pulverbeschichtete Aluminium-Fensterbank wird / wurde bauseits montiert.

Hinweis "2. Abdichtungsebene unter der Fensterbank":
Der AN soll direkt unter die Fensterbank eine 2. Dichtungsebene einbauen, da-
mit Niederschlagswasser, sollte die Fensterbank einmal lokal undicht werden, nicht hinter oder in die Dämmebene laufen kann, bzw. direkt unter der Fensterbank nach vorne an die Fassadenvorderkante abgeführt wird und dort entweichen kann. Das Herstellen der 2. Abdichtungsebene wird in der Folgeposition LV-Pos. 01.07.3 beschrieben und abgerechnet.

Bild:
Blick unter die Fensterbank mit Befestigungswinkeln.

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
Bild unten:
Bild zeigt die Wandaussparung unterhalb der Fensteröffnung und die durchgängige Metallwinkelschiene, auf dem das Fenster steht. Zum Zeitpunkt der Aufnahme war die Abdichtung und die Fensterbank noch nicht montiert.

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
Architektenplan: PL 271
Detailbezeichnung: D2

Schnitt-Skizze:

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
Leitdetail: STO "GEN-RC-0501" oder glw.
 Fensterbank (Vertikalschnitt):
 Anschluss der pulverbeschichteten  Aluminium-Fensterbank mit  Fugendichtstoff + Fugendichtband

Hinweis: Anders als im Leitdetail unten dargestellt,  wurden bauseits herkömmliche,  pulverbeschichtete Aluminium Fensterbänke  (keine Produkte der Fa. Sto) eingebaut.
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
Leistung des AN, einzukalkulieren ist:

01  Vorbereitung + Dämmung:
Säubern des Untergrunds. Zuschneiden und Einkleben der EPS-Dämmung in der durchgängigen Wandaussparung (bis 12 x 8 cm, Höhe x Tiefe, Vergütung der Dämmung in den Wandaussparungen werden in der LV-Pos. 01.03.6 gesondert vergütet) unterhalb der jeweiligen Fensteröffnung. Die Dämmung in der Wandaussparung soll außen flächenbündig mit der Außenkante der Stahlbetonwand abschließen. Ungenauigkeiten von +/- 2 cm sind vom AN mit dieser Dämmung an der Rückseite (Kontaktfläche zum Beton) auszugleichen.
Dämmplatten (gleiches Produkt/Material wie in LV-Pos. 01.03.1) lückenlos, dicht gestoßen einbauen und festkleben. EPS-Dämmung, d = 80 mm WLG 034 in die Wandaussparung über dem Fenster einbauen.
Passgenaues Zuschneiden der Fassadendämmplatten (d=16 cm) unterhalb der Fensterbank, inkl. leichtem Gefälle nach außen, angepasst an das Gefälle der bauseitigen Fensterbank. Passgenaues Ausklinken um die Metallwinkel, die die Fensterbank mit der StB-Wand dahinter verbinden (Abstand der Winkel ca. 50 -60 cm).
Dämmplatten, EPS-Dämmung, d = 160 mm WLG 034 (gleiches Produkt / Material wie in LV-Pos. 01.03.1) lückenlos, dicht gestoßen einbauen, festkleben und dübeln.
Um die Fensterbank herum ist an der Kontaktstelle (unter der Fensterbank und seitlich auf den Aufkantungen der Fensterbank jeweils am Übergang zwischen Dämmungsaußenkante und armiertem Unterputz) zum Metall ein durchgängiges Fugendichtband (Abdichten gegen Schlagregen etc.) fachgerecht einzubauen, Schaffung eines wasserdichten Abschlusses inkl. aller hierfür erforderlichen Arbeiten und Materialien, inkl. dem Abdichten der Ecken.

02  Unterputz / Riemchenklinker:
Die dauerhaft schlagregendichte, elastische Anschlussfuge des armierten Unterputzes und der Riemchenklinkerverkleidung an die pulverbeschichtete Aluminium-Fensterbank ist mit einem dauerelastischen Fugendichtstoff und einem Sto-Vorlegeband (oder glw.) herzustellen, Ausführung gemäß IVD-Merkblatt (Industrieverband Dichtstoffe e.V.).
Menge: 70,000 m

**01.07.3 Herstellen 2. Abdichtungsebene unter bauseitigen Aluminium-Fensterbänken**
Fachgerechtes Herstellen einer dauerhaft dichten und dehnbaren 2. Abdichtungsebene unter bauseitige eingebauten, pulverbeschichteten Aluminium-
Fensterbänke, inkl. allen Eckabdichtungen. Bestehend aus einer auf Maß gefertigten EPDM-Dichtwanne.
Der AN nimmt die bereits am Fensterrahmen angeschraubten  bauseits montierten Fensterbänke vorsichtig ab, und lagert diese sicher bis zur Wiedermontage. Nach dem fachgerechten Einbau und dem Einkleben der 2. Dichtungsgebene montiert der AN die Fensterbänke wieder fachgerecht, ggf. sind die bereits montierten Metallwinkel unter der Fensterbank in der Höhe leicht nach unten zu setzen, um die Materialstärke der Dichtungswanne leicht auszugleichen.
Die Fensterbänke sind teils in der Breite gestoßen und an den Fensterrahmen festgeschraubt. Zusätzlich werden sie an der Unterseite mit zusätzlichen Me-
tallwinkeln unterstützt und von diesen gehalten. Die Metallwinkel, die die Fensterbänke an der Unterseite unterstützen wurden in Abständen von 50-60 cm nebeneinander montiert.
Der AN misst die Fensteröffnungen vor Ort eigenverantwortlich auf, bestellt die Wannen in den unterschiedlichen Längen und montiert sie fachgerecht. Inkl. allen Vorarbeiten, dem passgenauen Zuschnitt vor Ort und allen Materialien wie u.a. geeignetem Kleber (ISO-TOP FLEXKLEBER XP oder glw. zur Verklebung am Fenster)etc., die zur Herstellung der 2. Dichtebene erforderlich sind.
Die Dichtungswannen sind am bauseitigen Fensterrahmen so zu montieren, dass die Entwässerungsschlitze der Fensterrahmenprofile frei bleiben.
Die Breiten der Einzelfenster sind den Werkplänen (Grundrisse) der Architekten zu entnehmen.

Bild:
Blick unter die Fensterbank

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
Wannetiefe: ca. 20 cm

Breite: unterschiedlich, abhängig von der  Fensterbreite, siehe Werkpläne der
 Architekten

Aufkantungshöhe: ca. 5 cm, 3-seitig (hinten am Festerrahmen  und seitlich)

Leitfabrikat:
- ISO-CONNECT EPDM-Dichtwanne oder glw.
- ISO-TOP FLEXKLEBER XP oder glw.

Liefernachweis:
ISO-Chemie GmbH
Röntgenstraße 12
73431 Aalen

Fon:  07361 / 94900
Mail:  info@iso-chemie.de

Materialinformationen:
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
Bietereintrag:

'..........................................'
(Angebotenes Produkt)
Menge: 70,000 lfm

**01.07.4 Klinkerriemchen Detail "D3" - Fensteranschluss seitlich**
*** wie Position 01.07.1
Fachgerechtes, DIN-gerechtes Herstellen eines sauberen, seitlichen Glasfassadenanschlusses gemäß den gestalterischen Vorgaben der Architekten und gemäß dem Leitdetail des Fassadenmaterialherstellers. Außen an den Fensterrahmen ist bauseits die schwarze Abdichtungsbahn der Glasfassadenfirma eingebaut. Der AN hat dafür Sorge zu tragen, einen dauerhaft schlagregendichten Anschluss an den pulverbeschichteten Aluminium-Fensterrahmen zu schaffen.

Hinweis Klinkerriemchen-Formteile:
Die Klinkerriemchen-Formsteine (90°-Ecken) werden separat in der LV-Pos. 01.04.3 ausgeschrieben und vergütet.

Architektenplan: PL 271
Detailbezeichnung: D3

Schnitt-Skizze:

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
Leitdetail: Ähnlich STO "GEN-RC-0435-01" oder glw.
 (Horizontalschnitt):
 Anschluss im Laibungsbereich eines Fensters  mit Dämmung über dem Fensterrahmen

.
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
Leistung des AN, einzukalkulieren ist:

01  Vorbereitung + Dämmung:
Säubern des Untergrunds. Passgenaues Zuschneiden der Fassadendämmplatten im seitlichen Laibungsbereich der Fenster.
Dämmplatten, EPS-Dämmung, d = 160 mm WLG 034 (gleiches Produkt / Material wie in LV-Pos. 01.03.1) lückenlos, dicht gestoßen einbauen, festkleben und dübeln. Das nach außen dampfdiffusionsoffene Dichtband ist bauseits als Verbindung zwischen Fensterrahmen und Betonwand eingebaut. Der AN klebt die Dämmung darüber.
An der äusseren Laibungskante der Dämmung ist an der Kontaktstelle (Übergang zwischen Dämmungsaußenkante und armiertem Unterputz) zum Metall ein durchgängiges Fugendichtband (Abdichten gegen Schlagregen etc.) fachgerecht einzubauen, Schaffung eines wasserdichten Abschlusses inkl. aller hierfür erforderlichen Arbeiten und Materialien, inkl. dem Abdichten der Ecken.

02  Unterputz / Riemchenklinker:
Die dauerhaft schlagregendichte, elastische Anschlussfuge des armierten Unterputzes und der Riemchenklinkerverkleidung an die pulverbeschichteten Aluminium-Fensterrahmenprofile sind mit einem dauerelastischen Fugendichtstoff und einem Sto-Vorlegeband (oder glw.) herzustellen, Ausführung gemäß IVD-Merkblatt (Industrieverband Dichtstoffe e.V.).
Entlang der 90°-Außenecke, am Übergang der Fassadenfläche zur Laibungsfläche, ist im armierten Unterputz zusätzlich ein Kantenschutzprofile mit beidseitigen Gewebeanschlüssen einzubauen, um den Unterputz an den Außenkanten zu verstärken. An den Außenecken sind abgewinkelte Riemchenklinker passgenau einzubauen.
Menge: 40,000 m

**01.07.5 Klinkerriemchen Detail "D4" - Sockeldetail**
*** wie Position 01.07.1
Fachgerechtes, DIN-gerechtes Herstellen eines sauberen Sockelfassadenanschlusses gemäß den gestalterischen Vorgaben der Architekten und gemäß dem Leitdetail des Fassadenmaterialherstellers.
Bauseits wurde auf dem Beton eine Bitumendickbeschichtung aufgespritzt und ca. 30 cm über spätere Geländeoberkante geführt. Am Übergang zwischen dem nach außen leicht auskragenden Fundamentbalken und der StB-Boden-
platte ist eine 45°-Phase eingebaut. Hier ist die wasserresistente Sockeldämmplatte (Vergütung der Sockeldämmplatte siehe LV-Pos. 01.03.11) an der Unterseite entsprechend passgenau zuzuschneiden. Bauseits ist die Perimeterdämmung nur bis Oberkante der Fundamantbalken geführt.
Die Noppenbahn ist bauseits nach oben geschlagen und mit Holzlatten und Schrauben an der Betonwand befestigt. Die Noppenbahn ist vom AN zu lösen und für deren Arbeiten nach außen zu klappen. Da die Noppenbahn im Zuge der bauseitigen Außenanlagenarbeiten weiterhin genutzt und eingebaut werden soll, sollte sie vom AN nicht beschädigt oder verschmutzt werden.

Architektenplan: PL 271
Detailbezeichnung: D4

Schnitt-Skizze:

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
Leitdetail: Ähnlich STO "GEN-RC-0105" oder glw.
 (Vertikalschnitt):
 Anschluss an einen Sockel mit harten  Bekleidungen

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.
Leistung des AN, einzukalkulieren ist:

01  Vorbereitung + Dämmung:
Säubern des Untergrunds. Passgenaues Zuschneiden der Sockeldämmplatten von Unterkante Bodenplatte bis 30 cm über spätere Geländeoberkante.
Dämmplatten aus expandiertem Polystyrol-Hartschaum nach EN 13163, Anwendungstyp WAS, PW nach DIN V 4108-10, Bemessungswert der Wärmeleitfähigkeit 0,035 W/(m*K) (Vergütung siehe LV-Pos. 01.03.8) lückenlos, dicht gestoßen auf bauseitiger Bitumendickbeschichtung fachgerecht einbauen, festkleben.

02  Unterputz / Riemchenklinker:
Die verklinkerte Fassade ist bis unter die spätere Geländeoberkante zu führen und an der Außenseite fachgerecht und sauber abzudichten. Die Abdichtung ist ca. 50 mm über die spätere Geländeoberkante nach oben zu führen. Abdichtung inkl. aller hierfür erforderlichen Vorarbeiten und Materialien. Abdichtung mit StoFlexyl (oder glw.) als Dichtschlämme, 2- fach auftragen (Vergütung der Abdichtung der Klinkerriemchen siehe LV-Pos. 01.04.9).
Menge: 135,000 m

**01.07.6 Klinkerriemchen Detail "D5" - Übergang Klinkerriemchen- zur WDVS-Fassade**
*** wie Position 01.07.1
Fachgerechtes, DIN-gerechtes Herstellen eines sauberen Übergangs an einer 90°-Außenecke zwischen Klinkerriemchen- und WDVS-Fassade gemäß den gestalterischen Vorgaben der Architekten und gemäß dem Leitdetail des Fassadenmaterialherstellers.
Die Majorität der Gebäudefassade wird mit Riemchenklinker verkleidet, kleinere Fassadenbereiche / Gebäuderücksprünge (z.B. auf der Südseite der DRK-Garage und der Waschhalle, sowie auf der Nordseite im Obergeschoss im Bereich der Dachterrasse) werden nur gedämmt, verputzt und gestrichen (WDVS). In dieser LV-Position wird der Aufwand für die fachgerechte Herstellung des Übergangs (entlang der 90°-Außenecken) der beiden Fassadenarten vergütet, inkl. aller hierfür erforderlichen Arbeiten und Materialien.  Der Übergang an der Außenecke muss sauber, exakt, stoßfest und schlagregendicht hergestellt werden.
Nach Anbringen der Fassadenbekleidung und Aushärtung des Fugenmörtels die Anschlussfuge sowie die Fugenflanken von allen losen und trennend wirkenden Substanzen säubern. Hinterlegen des Fugenraumes mit einem geeigneten, geschlossenzelligem Hinterfüllprofil zur Verhinderung einer Dreiflankenhaftung. Fugen abkleben, Primern der Fugenflanken mit einem systemzugehörigen Primer und ausreichend ablüften lassen.
Geeigneter Fugendichtstoff (z.B. OTTOSEAL oder glw.) entsprechend den Herstellerangeben sowie IVD-Merkblätter blasenfrei in den Fugenraum einbringen und ausbilden. Mit systemzugehörigem Glättmittel glätten. Klebeband rückstandslos entfernen und Randbereiche nachglätten.

Fugenfarbton:  Zur Farbe der Klinkerriemchen passend, Farbe nach Wahl des  AG
Fugenbreite:  10-15 mm mm (gem. Fugenplan)

Leitfabiktat: *Sto-Hinterfüllprofil oder glw.
 *OTTO Primer 1216 oder glw.
 *OTTOSEAL S70 oder glw.
 *StoDivers GLM oder glw.

Bietereintrag:

'..........................................'
(Angebotenes Produkt)

Architektenplan: PL 271
Detailbezeichnung: D5

Schnitt-Skizze:

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
Leitdetail: Ähnlich STO "GEN-RC-0217" oder glw.
 (Horizontalschnitt):
 Außenwand/Systemübergang: Anschluss einer  Außenecke, Übergang zwischen einer  Putzbeschichtung und einer harten Bekleidung

.
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
Leistung des AN, einzukalkulieren ist:

01  Vorbereitung + Dämmung:
Säubern des Untergrunds. Passgenaues Zuschneiden der Fassadendämmplatten an der Außenecke. Dämmplatten, EPS-Dämmung, d = 160 mm WLG 034 (gleiches Produkt / Material wie in LV-Pos. 01.03.1) lückenlos, dicht gestoßen über Eck einbauen, festkleben und dübeln.

02  Unterputz / Riemchenklinker / Oberputz:
Die dauerhaft schlagregendichte, elastische Anschlussfuge des armierten Unterputzes, der Riemchenklinkerverkleidung und dem Oberputz ist mit einem dauerelastischen Fugendichtstoff und einem Sto-Hinterfüllband (oder glw.) herzustellen, Ausführung gemäß IVD-Merkblatt (Industrieverband Dichtstoffe e.V.).
Entlang der 90°-Außenecke ist im armierten Unterputz zusätzlich ein Kantenschutzprofile mit beidseitigen Gewebeanschlüssen einzubauen, um den Unterputz an den Außenkanten zu verstärken.
Menge: 24,000 m

**01.07.7 Klinkerriemchen Detail "D6.1" - Sektionaltoranschluss seitlich, DÄ 13 cm**
*** wie Position 01.07.1
Fachgerechtes, DIN-gerechtes Herstellen eines sauberen, seitlichen Fassadenanschluss im Laibungsbereich an die Zargen der Sektionaltore, inkl. dem Herstellen der 90°-Außenecke als Übergang zwischen Laibung und Fassadenfläche.
Herstellen der gedämmten und verklinkerten Laibung und des Laibungsanschlusses an die Metallzarge der Sektionaltore gemäß den gestalterischen Vorgaben der Architekten und gemäß dem Leitdetail des Fassadenmaterialherstellers.
In dieser LV-Position wird der Aufwand für die fachgerechte Herstellung des beschriebenen Details vergütet, inkl. aller hierfür erforderlichen Arbeiten und Materialien.  Die Außenecke und der Anschluss an die Sektionaltorzarge muss sauber, exakt, stoßfest und schlagregendicht hergestellt werden.
Inkl. Fugendichtband StoProfile Seal Bravo S oder glw. und 13 cm starker Laibungsdämmung.

Hinweis Klinkerriemchen-Formteile:
Die Klinkerriemchen-Formsteine (90°-Ecken) werden separat in der LV-Pos. 01.04.3 ausgeschrieben und vergütet.

Architektenplan: PL 271
Detailbezeichnung: D6.1

Laibungstiefe: bis ca. 46 cm

Leitdetail: Ähnlich STO "GEN-RC-0435-01" oder glw.
 (Horizontalschnitt):
 Anschluss im Laibungsbereich eines  Sektionaltors mit 13 cm Laibungsdämmung

Schnitt-Skizze:

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
Leistung des AN, einzukalkulieren ist:

01  Vorbereitung + Dämmung:
Säubern des Untergrunds. Passgenaues Zuschneiden der Fassadendämmplatten im seitlichen Laibungsbereich der Fenster, Dämmstärke 13 cm.
Dämmplatten, EPS-Dämmung, d = 130 mm WLG 034 (gleiches Produkt / Material wie in LV-Pos. 01.03.1) lückenlos, dicht gestoßen in der Laibung einbauen, festkleben. Die Laibungsdämmung ist in diese LV-Pos. mit einzukalkulieren.
Am äusseren Anschluss der Laibungsdämmung an die Sektionaltorzarge (Übergang zwischen Dämmungsaußenkante und armiertem Unterputz) ist ein durchgängiges Fugendichtband (Abdichten gegen Schlagregen etc.) fachgerecht einzubauen, Schaffung eines wasserdichten Abschlusses inkl. aller hierfür erforderlichen Arbeiten und Materialien, inkl. dem Abdichten der Ecken.

02  Unterputz / Riemchenklinker:
Die dauerhaft schlagregendichte, elastische Anschlussfuge des armierten Unterputzes und der Riemchenklinkerverkleidung an die feuerverzinkte Sektionaltorzarge ist mit einem dauerelastischen Fugendichtstoff und einem Sto-Vorlegeband (oder glw.) herzustellen, Ausführung gemäß IVD-Merkblatt (Industrieverband Dichtstoffe e.V.).
Entlang der 90°-Außenecke, am Übergang der Fassadenfläche zur Laibungsfläche, ist im armierten Unterputz zusätzlich ein Kantenschutzprofile mit beidseitigen Gewebeanschlüssen einzubauen, um den Unterputz an den Außenkanten zu verstärken. An den Außenecken sind abgewinkelte Riemchenklinker passgenau einzubauen.

Hinweis "Metallwinkel" zum Schließen eines Luftspalts:
In der LV-Position 01.07.29 wird eine Metallwinkel ausgeschrieben mit Hilfe dessen herstellungsbedingte Hohlräume zwischen der Sektionaltorzarge und der Stahlbetonlaibung komplett verschlossen werden können.
Menge: 10,000 m

**01.07.8 Klinkerriemchen Detail "D6.2" - Sektionaltoranschluss seitlich, DÄ 8 cm**
*** wie Position 01.07.1
Ausführung wie in der LV-Vorposition 01.07.7 beschrieben, hier jedoch mit nur 8 cm Laibungsdämmung, statt der zuvor beschriebenen 13 cm. Die Laibungsdämmung ist in diese LV-Pos. mit einzukalkulieren.

Fachgerechtes, DIN-gerechtes Herstellen eines sauberen, seitlichen Fassadenanschluss im Laibungsbereich an die Zargen der Sektionaltore, inkl. dem Herstellen der 90°-Außenecke als Übergang zwischen Laibung und Fassadenfläche.
Herstellen der gedämmten und verklinkerten Laibung und des Laibungsanschlusses an die Metallzarge der Sektionaltore gemäß den gestalterischen Vorgaben der Architekten und gemäß dem Leitdetail des Fassadenmaterialherstellers.
In dieser LV-Position wird der Aufwand für die fachgerechte Herstellung des beschriebenen Details vergütet, inkl. aller hierfür erforderlichen Arbeiten und Materialien.  Die Außenecke und der Anschluss an die Sektionaltorzarge muss sauber, exakt, stoßfest und schlagregendicht hergestellt werden.
Inkl. Fugendichtband StoProfile Seal Bravo S oder glw. und 8 cm starker Laibungsdämmung.

Hinweis Klinkerriemchen-Formteile:
Die Klinkerriemchen-Formsteine (90°-Ecken) werden separat in der LV-Pos. 01.04.3 ausgeschrieben und vergütet.

Architektenplan: PL 271
Detailbezeichnung: D6.2

Laibungstiefe: bis ca. 46 cm

Schnitt-Skizze:

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
Leitdetail: Ähnlich STO "GEN-RC-0435-01" oder glw.
 (Horizontalschnitt):
 Anschluss im Laibungsbereich eines  Sektionaltors mit 8 cm Laibungsdämmung

Leistung des AN, einzukalkulieren ist:

01  Vorbereitung + Dämmung:
Säubern des Untergrunds. Passgenaues Zuschneiden der Fassadendämmplatten im seitlichen Laibungsbereich der Fenster, Dämmstärke 8 cm.
Dämmplatten, EPS-Dämmung, d = 80 mm WLG 034 (gleiches Produkt / Material wie in LV-Pos. 01.03.1) lückenlos, dicht gestoßen in der Laibung einbauen, festkleben.
Am äusseren Anschluss der Laibungsdämmung an die Sektionaltorzarge (Übergang zwischen Dämmungsaußenkante und armiertem Unterputz) ist ein durchgängiges Fugendichtband (Abdichten gegen Schlagregen etc.) fachgerecht einzubauen, Schaffung eines wasserdichten Abschlusses inkl. aller hierfür erforderlichen Arbeiten und Materialien, inkl. dem Abdichten der Ecken.

02  Unterputz / Riemchenklinker:
Die dauerhaft schlagregendichte, elastische Anschlussfuge des armierten Unterputzes und der Riemchenklinkerverkleidung an die feuerverzinkte Sektionaltorzarge ist mit einem dauerelastischen Fugendichtstoff und einem Sto-Vorlegeband (oder glw.) herzustellen, Ausführung gemäß IVD-Merkblatt (Industrieverband Dichtstoffe e.V.).
Entlang der 90°-Außenecke, am Übergang der Fassadenfläche zur Laibungsfläche, ist im armierten Unterputz zusätzlich ein Kantenschutzprofile mit beidseitigen Gewebeanschlüssen einzubauen, um den Unterputz an den Außenkanten zu verstärken. An den Außenecken sind abgewinkelte Riemchenklinker passgenau einzubauen.

Hinweis "Metallwinkel" zum Schließen eines Luftspalts:
In der LV-Position 01.07.29 wird eine Metallwinkel ausgeschrieben mit Hilfe dessen herstellungsbedingte Hohlräume zwischen der Sektionaltorzarge und der Stahlbetonlaibung komplett verschlossen werden können.
Menge: 28,000 m

**01.07.9 Klinkerriemchen Detail "D7" - Sektionaltoranschluss seitlich, DÄ 12 cm**
*** wie Position 01.07.1
Ausführung wie in der LV-Vorposition 01.07.8 beschrieben, hier jedoch mit nur 12 cm Laibungsdämmung, statt der zuvor beschriebenen 13 cm. Die Laibungsdämmung ist in diese LV-Pos. mit einzukalkulieren.

Fachgerechtes, DIN-gerechtes Herstellen eines sauberen, seitlichen Fassadenanschluss im Laibungsbereich an die Zargen der Sektionaltore, inkl. dem Herstellen der 90°-Außenecke als Übergang zwischen Laibung und Fassadenfläche.
Herstellen der gedämmten und verklinkerten Laibung und des Laibungsanschlusses an die Metallzarge der Sektionaltore gemäß den gestalterischen Vorgaben der Architekten und gemäß dem Leitdetail des Fassadenmaterialherstellers.
In dieser LV-Position wird der Aufwand für die fachgerechte Herstellung des beschriebenen Details vergütet, inkl. aller hierfür erforderlichen Arbeiten und Materialien.  Die Außenecke und der Anschluss an die Sektionaltorzarge muss sauber, exakt, stoßfest und schlagregendicht hergestellt werden.
Inkl. Fugendichtband StoProfile Seal Bravo S oder glw. und 12 cm starker Laibungsdämmung.

Hinweis Klinkerriemchen-Formteile:
Die Klinkerriemchen-Formsteine (90°-Ecken) werden separat in der LV-Pos. 01.04.3 ausgeschrieben und vergütet.

Architektenplan: PL 271
Detailbezeichnung: D7

Laibungstiefe: bis ca. 46 cm

Schnitt-Skizze:

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
Leitdetail: Ähnlich STO "GEN-RC-0435-01" oder glw.
 (Horizontalschnitt):
 Anschluss im Laibungsbereich eines  Sektionaltors mit 12 cm Laibungsdämmung

Leistung des AN, einzukalkulieren ist:

01  Vorbereitung + Dämmung:
Säubern des Untergrunds. Passgenaues Zuschneiden der Fassadendämmplatten im seitlichen Laibungsbereich der Fenster, Dämmstärke 12 cm.
Dämmplatten, EPS-Dämmung, d = 120 mm WLG 034 (gleiches Produkt / Material wie in LV-Pos. 01.03.1) lückenlos, dicht gestoßen in der Laibung einbauen, festkleben.
Am äusseren Anschluss der Laibungsdämmung an die Sektionaltorzarge (Übergang zwischen Dämmungsaußenkante und armiertem Unterputz) ist ein durchgängiges Fugendichtband (Abdichten gegen Schlagregen etc.) fachgerecht einzubauen, Schaffung eines wasserdichten Abschlusses inkl. aller hierfür erforderlichen Arbeiten und Materialien, inkl. dem Abdichten der Ecken.

02  Unterputz / Riemchenklinker:
Die dauerhaft schlagregendichte, elastische Anschlussfuge des armierten Unterputzes und der Riemchenklinkerverkleidung an die feuerverzinkte Sektionaltorzarge ist mit einem dauerelastischen Fugendichtstoff und einem Sto-Vorlegeband (oder glw.) herzustellen, Ausführung gemäß IVD-Merkblatt (Industrieverband Dichtstoffe e.V.).
Entlang der 90°-Außenecke, am Übergang der Fassadenfläche zur Laibungsfläche, ist im armierten Unterputz zusätzlich ein Kantenschutzprofile mit beidseitigen Gewebeanschlüssen einzubauen, um den Unterputz an den Außenkanten zu verstärken. An den Außenecken sind abgewinkelte Riemchenklinker passgenau einzubauen.

Hinweis "Metallwinkel" zum Schließen eines Luftspalts:
In der LV-Position 01.07.34 wird eine Metallwinkel ausgeschrieben mit Hilfe dessen herstellungsbedingte Hohlräume zwischen der Sektionaltorzarge und der Stahlbetonlaibung komplett verschlossen werden können.
Menge: 10,000 m

**01.07.10 Klinkerriemchen Detail "D8" - Sektionaltoranschluss im Sturzbereich, DÄ 12 cm**
*** wie Position 01.07.1
Ausführung wie in der LV-Vorposition 01.07.09 beschrieben, hier jedoch für das Herstellen des verklinkerten, gedämmten Fassadenanschlusses mit 12 cm Laibungsdämmung im Sturzbereich der Sektionaltore. Die Laibungsdämmung im Sturzbereich ist in diese LV-Pos. wie im Schnitt dargestellt mit einzukalkulieren.
Fachgerechtes, DIN-gerechtes Herstellen eines sauberen, seitlichen Fassadenanschluss im Laibungs-/Sturzbereich an die horizontale Zargen der Sektionaltore, inkl. dem Herstellen der 90°-Außenecke als Übergang zwischen horizontaler Laibung und vertikaler Fassadenfläche.
Herstellen der gedämmten und verklinkerten Laibung und des Laibungsanschlusses an die Metallzarge der Sektionaltore im Sturzbereich gemäß den gestalterischen Vorgaben der Architekten und gemäß dem Leitdetail des Fassadenmaterialherstellers.
In dieser LV-Position wird der Aufwand für die fachgerechte Herstellung des beschriebenen Details vergütet, inkl. aller hierfür erforderlichen Arbeiten und Materialien.  Die Außenecke und der Anschluss an die Sektionaltorzarge muss sauber, exakt, stoßfest und schlagregendicht hergestellt werden.
Inkl. Fugendichtband und 12 cm starker Laibungsdämmung.

Inkl. der Bearbeitung von 8 Vor-/Rücksprüngen, wo der Anschluss des Sektionaltors im Sturzbereich jeweils auf einer Breite von ca. 90 cm um ca. 25 cm nach vorne zur Fassadenvorderkante verspringt, weil die 4 Festelemente zwischen den 5 Sektionaltoren eine Ebene vor diesen und nicht in der gleichen Ebene wie die Tore eingebaut werden.

Hinweis Klinkerriemchen-Formteile:
Die Klinkerriemchen-Formsteine (90°-Ecken) werden separat in der LV-Pos. 01.04.5 ausgeschrieben und vergütet.

Architektenplan: PL 271
Detailbezeichnung: D8

Laibungstiefe: bis ca. 46 cm

Schnitt-Skizze:
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
Leitdetail: Ähnlich STO "GEN-RC-0435-01" oder glw.
 (Horizontalschnitt):
 Anschluss im Laibungsbereich eines  Sektionaltors mit 12 cm Laibungsdämmung

Leistung des AN, einzukalkulieren ist:

01  Vorbereitung + Dämmung:
Säubern des Untergrunds. Passgenaues Zuschneiden der Fassadendämmplatten im seitlichen Laibungsbereich der Fenster, Dämmstärke 12 cm.
Dämmplatten, EPS-Dämmung, d = 120 mm WLG 034 (gleiches Produkt / Material wie in LV-Pos. 01.03.1) lückenlos, dicht gestoßen in der Laibung einbauen, festkleben.
Am äusseren Anschluss der Laibungsdämmung an die Sektionaltorzarge (Übergang zwischen Dämmungsaußenkante und armiertem Unterputz) ist ein durchgängiges Fugendichtband (Abdichten gegen Schlagregen etc.) fachgerecht einzubauen, Schaffung eines wasserdichten Abschlusses inkl. aller hierfür erforderlichen Arbeiten und Materialien, inkl. dem Abdichten der Ecken.

02  Unterputz / Riemchenklinker:
Die dauerhaft schlagregendichte, elastische Anschlussfuge des armierten Unterputzes und der Riemchenklinkerverkleidung an die feuerverzinkte Sektionaltorzarge ist mit einem dauerelastischen Fugendichtstoff und einem Sto-Vorlegeband (oder glw.) herzustellen, Ausführung gemäß IVD-Merkblatt (Industrieverband Dichtstoffe e.V.).
Entlang der 90°-Außenecke, am Übergang der Fassadenfläche zur Laibungsfläche, ist im armierten Unterputz zusätzlich ein Kantenschutzprofile mit beidseitigen Gewebeanschlüssen einzubauen, um den Unterputz an den Außenkanten zu verstärken. An den Außenecken sind abgewinkelte Riemchenklinker passgenau einzubauen.

Hinweis "Metallwinkel" zum Schließen eines Luftspalts:
In der LV-Position 01.07.34 wird eine Metallwinkel ausgeschrieben mit Hilfe dessen herstellungsbedingte Hohlräume zwischen der Sektionaltorzarge und der Stahlbetonlaibung komplett verschlossen werden können.
Menge: 55,000 m

**01.07.11 Klinkerriemchen Detail "D10" - Anschluss an Sichtbeton-Vordach, oben, seitlich, unten**
*** wie Position 01.07.1
Fachgerechtes, DIN-gerechtes Herstellen eines sauberen Klinkerriemchen-
Fassadenanschlusses an die 3 Sichtbetonvordächer, seitlich, ober- und unterhalb der Vordächer gemäß den gestalterischen Vorgaben der Architekten und gemäß dem Leitdetail des Fassadenmaterialherstellers.
Die gedämmte Riemchenklinkerfassade soll an das Sichtbetonvordach annähernd direkt herangeführt werden. Um marginale Bewegungen in der Konstruktion ausgleichen zu können, ist zwischen der Fassade und dem Vordach rundum eine ca. 10-15 mm breite, dauerhaft schlagregendichte Fuge mit einem vorkomprimierten Dichtband vom AN herzustellen.
Die Fuge soll an der Außenseite mit dauerelastischem Fugenmaterial sauber verschlossen werden. Der Farbton der Dichtungsmasse soll der Fugenmörtelfarbe entsprechen. Dahinter ist ein Abdichtungsprofil in der Ebene des armierten Unterputzes einzubauen.
Das Sichtbetonvordach wird an der Oberseite bauseitig mit Flüssigabdichtung und Vlies abgedichtet. Die Abdichtung wird an der Betonaußenwand ca. 30 cm nach oben geführt.

Architektenplan: PL 271
Detailbezeichnung: D10

Schnitt-Skizze:

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
Leistung des AN, einzukalkulieren ist:

01  Vorbereitung + Dämmung:
Säubern des Untergrunds. Passgenaues Zuschneiden der wasserunempfindlichen Sockeldämmplatten und Einbau ab der Vordachaufkantung entlang der Außenwand bis in 30 cm Höhe.
Dämmplatten aus expandiertem Polystyrol-Hartschaum nach EN 13163, d=160 mm, Anwendungstyp WAS, PW nach DIN V 4108-10, Bemessungswert der Wärmeleitfähigkeit 0,035 W/(m*K) (Vergütung siehe LV-Pos. 01.03.8) lückenlos, dicht gestoßen auf bauseitiger Kunststoff-Flüssigabdichtung fachgerecht einbauen, festkleben und dübeln.

02  Unterputz / Riemchenklinker:
Die verklinkerte Fassade ist von oben bis knapp an das Sichtbetonvordach heranzuführen. Am Anschluss oberhalb des Vordach ist der Riemchenklinker an der Außenseite ggf. ca. 5-10 cm hoch (ab Oberkante Vordachaufkantung) mit der Sockelabdichtungsschlämme sauber abzudichten. Dies ist jedoch vorab mit den Architekten des AG abzustimmen. Der Anschluss muss optisch sauber hergestellt werden, da er sichtbar bleibt. Abdichtung mit StoFlexyl (oder glw.) als Dichtschlämme, 2- fach auftragen (Vergütung der Abdichtung der Klinkerriemchen siehe LV-Pos. 01.04.9).
Die seitlichen, so wie der Anschluss der Riemchenklinkerfassade unterhalb des Sichtbeton-Vordachs muss nicht extra abgedichtet werden. Hier wird jeweils nur die dauerelastische, schlagregendichte Fuge hergestellt.
Menge: 35,000 m

**01.07.12 Klinkerriemchen Detail "D12" - Attikaanschluss**
*** wie Position 01.07.1
Wie in der LV-Vorposition beschrieben, jedoch Attikaanschluss der gedämmten Klinkerriemchenfassade.

Fachgerechtes, DIN-gerechtes Herstellen eines sauberen, oberen Klinkerriemchen-Fassadenanschlusses an die Attika gemäß den gestalterischen Vorgaben der Architekten und gemäß dem Leitdetail des Fassadenmaterialherstellers. Das pulverbeschichtete Aluminium-Attikablech wird nach Ab-
schluss des Fassadenarbeiten des AN bauseits montiert.
Die gedämmte Klinkerriemchenfassade des AN soll von unten her bis an die Unterseite des bauseitigen Attikabretts (OSB-Platte) geführt werden.

Bild:
Blick von der Seite außen auf die bauseits gedämmte Attikakrone. Das Attika-
Brett hat ein leichtes Gefälle in Richtung Dachfläche nach innen. Zwischen der Stahlbetonattikaaufkantung und dem Attika-Brett ist PUR-Dämmung (ca. 12 cm Höhe) eingebaut. Der AN muss die Dämmplatten hier ggf. oben noch zusätzlich am Attikabrett mechanisch befestigen. Im Bereich der Betonwand, ist die Dämmung auf den Untergrund (Betonwand) zu kleben und zu festzudübeln.

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
Architektenplan: PL 271
Detailbezeichnung: 12

Leitdetail: STO "GEN-RC-0331" oder glw.
 Dach (Vertikalschnitt):
 Anschluss an eine Attika mit Dämmstoffstreifen  aus Mineralwolle und Dehnfugenband.

Hinweis: Anders als im Leitdetail unten dargestellt,  ist das Attikabrett (OSB-Platte) nicht waagrecht,  sondern mit Gefälle nach innen eingebaut. Das  bauseitige Attikablech wird erst nach den  Fassadenarbeiten des AN bauseits eingebaut.

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
Leistung des AN, einzukalkulieren ist:

01  Vorbereitung + Dämmung:
Säubern des Untergrunds. Zuschneiden und Einkleben der EPS-Dämmung auf der Betonaußenwand. Ungenauigkeiten von teilweise +/- 4 cm im Bereich der bauseitig eingebauten PUR-Dämmung über der Beton-Attika sind vom AN mit Dämmung auszugleichen. Die Dämmplatten sind oben am bauseitigen Attikabrett noch zusätzlich mechanisch zu befestigen.
Als oberer Abschluss der EPS-Fassadendämmplatten zum bauseitig eingebauten Attikabretts ist eine Trennlage aus Mineralwolle (Dämmstofffuge) einzubauen, wie im Detail oben dargestellt. Außen daneben ist der armierte Unterputz und die Klinkerriemchenfassade mit einem Sto-Dehnfugenband (oder glw.) vom Attikabrett abzutrennen und abzudichten.
Passgenaues Zuschneiden der Fassadendämmplatten (d=16 cm) unterhalb des Attikabretts, inkl. leichtem Gefälle nach innen, angepasst an das Gefälle der bauseitigen Attikabretts. Fehl- und Hohlstellen in der Dämmebene  sind ggf. mit Dämmschaum komplett zu verfüllen.
Dämmplatten, EPS-Dämmung, d = 160 mm WLG 034 (Vergütung der DÄ in LV-Pos. 01.03.1) lückenlos, dicht gestoßen einbauen, festkleben und dübeln.
An der Kontaktstelle der Fassadendämmung und des Attikabretts ist an der Außenseite am Übergang zum armiertem Unterputz ein durchgängiges Dichtband (Abdichten gegen Schlagregen etc.) fachgerecht einzubauen, Schaffung eines wasserdichten Abschlusses inkl. aller hierfür erforderlichen Arbeiten und Materialien.

02  Unterputz / Riemchenklinker:
Die dauerhaft schlagregendichte, elastische Anschlussfuge des armierten Unterputzes und der Riemchenklinkerverkleidung an das bauseitige Attikabrett ist oben bereits beschrieben. Die Klinkerriemchenfassade verläuft nach oben bis knapp unter das Attikabrett. Der obere Fasadenabschluss wird später durch das bauseitige Attikablech abgedeckt und geschützt.

Folgende Blechübereckungsmaße werden (siehe Detailschnitt oben) bauseits hergestellt:

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Menge: 175,000 m

**01.07.13 Klinkerriemchen Detail "D13" - Außenecken 90°**
*** wie Position 01.07.1
Fachgerechtes, DIN-gerechtes Herstellen einer sauberen 90°-Außenecke der Klinkerriemchenfassade gemäß den gestalterischen Vorgaben der Architekten und gemäß dem Leitdetail des Fassadenmaterialherstellers. Die Herstellung von Feldfugen und deren Absanden wird separat vergütet (siehe LV-Pos. 01.04.6 + 01.04.7). Das Klinkerriemchenmaterial (90°-Formstücke, siehe LV-Pos. 01.04.4) werden wie die 16 cm starke Fassadendämmung (siehe LV-Pos. 01.03.1) separat vergütet. Alle weiteren, für diese Detailausführung erforderlichen Materialien und Arbeiten sind hier einzukalkulieren. Dies gilt im Speziellen auch für den an Außenecken erforderlichen, halben Trennschnitt (ca. 9 cm tief) in der Dämmebene und deren Abdichtung mit Fugendichtstoff und Sto-Hinterfüllprofil (oder glw.), siehe Schnittskizze unten. Die Dämmstofffuge ist mit Mineralwolle auszudämmen.

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
Architektenplan: PL 271
Detailbezeichnung: 13

Leitdetail: STO "GEN-RC-0210" oder glw.
 Aussenwand/Systemübergang  (Horizontalschnitt):
 Anschluss einer Außenecke mit bis zur Hälfte  eingeschnittener Dämmplatte und  Fugendichtstoff

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
Leistung des AN, einzukalkulieren ist:

01  Vorbereitung + Dämmung:
Säubern des Untergrunds. Zuschneiden und Einkleben der EPS-Dämmung an der 90°-Außenecke auf der Stahlbeton-Außenwand, inkl. Dübelung der Dämmung.
Dämmplatten, EPS-Dämmung, d = 160 mm WLG 034 (Vergütung der DÄ in LV-Pos. 01.03.1) lückenlos, dicht gestoßen einbauen, festkleben und dübeln.
Das Herstellen der Dehnfuge im Bereich der Ecke ist oben beschrieben. Einschnitt ca. 1 cm breit und ca. 9 cm tief. Ausdämmen der Dämmfuge mit Mineralwolle.

02  Unterputz / Riemchenklinker:
Einbau eines Sto-Gewebewinkels Standard (oder glw.) mit beidseitigem Gewebe im armierten Unterputz zur Verstärkung der Außeneckenkonstruktion. Dauerhaft schlagregendichte, elastische Abdichtung der oben beschriebenen Dehnfuge neben der Außenecke mit dauerelastischen Fugendichtstoff und Sto-Hinterfüllband (oder glw.), Ausführung gemäß IVD-Merkblatt. Die Farbe des Fugendichtstoffs muss dem der Mauerwerksfugen entsprechen.
Das Klinkerriemchenmaterial an den Ecken (90°-Formstücke, siehe LV-Pos. 01.04.4) wird separat vergütet.
Menge: 32,000 m

**01.07.14 Klinkerriemchen Detail "D14" - Türenanschluss seitlich**
*** wie Position 01.07.1
Fachgerechtes, DIN-gerechtes Herstellen eines sauberen, seitlichen Türfassadenanschlusses gemäß den gestalterischen Vorgaben der Architekten und gemäß dem Leitdetail des Fassadenmaterialherstellers. Die bauseitig eingebauten Metall-Türen sind außen vor der Stahlbetonwand in der Dämmebene eingebaut und mit Metallwinkeln (Abstand der Winkel ca. 50 - 60 cm) an der Stahlbetonwand befestigt. Der AN muss die Dämmung hier entsprechend an das Türrahmenprofil und die Metall-Befestigungswinkel anpassen und entsprechend passgenau ausklinken.
Außen an den pulverbeschichteten Aluminium-Türrahmenprofilen ist bauseits die schwarze Abdichtungsbahn der Glasfassadenfirma eingebaut. Der AN hat dafür Sorge zu tragen, einen dauerhaft schlagregendichten Anschluss an den pulverbeschichteten Aluminium-Türrahmen zu schaffen.
Inkl. Fugendichtband.

Die Abdichtung der bauseitigen, pulverbeschichteten Metallfenster und Türen wird mit folgenden, schwarzen Dichtungsklebebändern (überputzbar) hergestellt:  SIGA Fentrim IS 2.

Hinweis Klinkerriemchen-Formteile:
Die Klinkerriemchen-Formsteine (90°-Ecken) werden separat in der LV-Pos. 01.04.3 ausgeschrieben und vergütet.

Architektenplan: PL 271
Detailbezeichnung: D14

Schnitt-Skizze:

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
Leitdetail: Ähnlich STO "GEN-RC-0435-01" oder glw.
 (Horizontalschnitt):
 Anschluss im Laibungsbereich einer Tür  mit Dämmung über dem Türrahmen
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
Leistung des AN, einzukalkulieren ist:

01  Vorbereitung + Dämmung:
Säubern des Untergrunds. Passgenaues Zuschneiden der Fassadendämmplatten im seitlichen Laibungsbereich der Türen, passgenaues Ausklinken der Dämmplatten.
Dämmplatten, EPS-Dämmung, d = 160 mm WLG 034 (gleiches Produkt / Material wie in LV-Pos. 01.03.1) lückenlos, dicht gestoßen einbauen, festkleben und dübeln. Das nach außen dampfdiffusionsoffene Dichtband ist bauseits als Verbindung zwischen Türrahmen und Betonwand eingebaut. Der AN klebt die Dämmung darüber.
An der äusseren Laibungskante der Dämmung ist an der Kontaktstelle (Übergang zwischen Dämmungsaußenkante und armiertem Unterputz) zum Metall ein durchgängiges Fugendichtband (Abdichten gegen Schlagregen etc.) fachgerecht einzubauen, Schaffung eines wasserdichten Abschlusses inkl. aller hierfür erforderlichen Arbeiten und Materialien, inkl. dem Abdichten der Ecken.

02  Unterputz / Riemchenklinker:
Die dauerhaft schlagregendichte, elastische Anschlussfuge des armierten Unterputzes und der Riemchenklinkerverkleidung an die pulverbeschichteten Aluminium-Türrahmenprofile sind mit einem dauerelastischen Fugendichtstoff und einem Sto-Vorlegeband (oder glw.) herzustellen, Ausführung gemäß IVD-Merkblatt (Industrieverband Dichtstoffe e.V.).
Entlang der 90°-Außenecke, am Übergang der Fassadenfläche zur Laibungsfläche, ist im armierten Unterputz zusätzlich ein Kantenschutzprofile mit beidseitigen Gewebeanschlüssen einzubauen, um den Unterputz an den Außenkanten zu verstärken. An den Außenecken sind abgewinkelte Riemchenklinker passgenau einzubauen
Menge: 28,000 m

**01.07.15 Klinkerriemchen Detail "D15" - Türenanschluss oben, Sturzbereich**
*** wie Position 01.07.1
Fachgerechtes, DIN-gerechtes Herstellen eines sauberen, oberen Türfassadenanschlusses (Sturzbereich) gemäß den gestalterischen Vorgaben der Architekten und gemäß dem Leitdetail des Fassadenmaterialherstellers. Die bauseitig eingebauten Metall-Türen sind außen vor der Stahlbetonwand in der Dämmebene eingebaut und mit Metallwinkeln (Abstand der Winkel ca. 50 - 60 cm) an der Stahlbetonwand befestigt. Der AN muss die Dämmung hier entsprechend an das Türrahmenprofil und die Metall-Befestigungswinkel anpassen und entsprechend passgenau ausklinken.
Außen an den pulverbeschichteten Aluminium-Türrahmenprofilen ist bauseits die schwarze Abdichtungsbahn der Glasfassadenfirma eingebaut. Der AN hat dafür Sorge zu tragen, einen dauerhaft schlagregendichten Anschluss an den pulverbeschichteten Aluminium-Türrahmen zu schaffen.
Inkl. Fugendichtband StoProfile Seal Bravo S oder glw.

Die Abdichtung der bauseitigen, pulverbeschichteten Metallfenster und Türen wird mit folgenden, schwarzen Dichtungsklebebändern (überputzbar) hergestellt:  SIGA Fentrim IS 2.

Hinweis Klinkerriemchen-Formteile:
Die Klinkerriemchen-Formsteine (Sturzformteile) werden separat in der LV-Pos. 01.04.4 und 01.04.5 ausgeschrieben und vergütet.

Architektenplan: PL 271
Detailbezeichnung: D15

Schnitt-Skizze:

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
Leitdetail: Ähnlich STO "GEN-RC-0435-01" oder glw.
 (Horizontalschnitt):
 Anschluss im Laibungsbereich einer Tür  mit Dämmung über dem Türrahmen
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
Leistung des AN, einzukalkulieren ist:

01  Vorbereitung + Dämmung:
Säubern des Untergrunds. Passgenaues Zuschneiden der Fassadendämmplatten im oberen Laibungsbereich der Türen.
Dämmplatten, EPS-Dämmung, d = 160 mm WLG 034 (gleiches Produkt / Material wie in LV-Pos. 01.03.1) lückenlos, dicht gestoßen einbauen, festkleben und dübeln. Das nach außen dampfdiffusionsoffene Dichtband ist bauseits als Verbindung zwischen Türrahmen und Betonwand eingebaut. Der AN klebt die Dämmung darüber.
An der äusseren Laibungskante der Dämmung ist an der Kontaktstelle (Übergang zwischen Dämmungsaußenkante und armiertem Unterputz) zum Metall ein durchgängiges Fugendichtband (Abdichten gegen Schlagregen etc.) fachgerecht einzubauen, Schaffung eines wasserdichten Abschlusses inkl. aller hierfür erforderlichen Arbeiten und Materialien, inkl. dem Abdichten der Ecken.

02  Unterputz / Riemchenklinker:
Die dauerhaft schlagregendichte, elastische Anschlussfuge des armierten Unterputzes und der Riemchenklinkerverkleidung an die pulverbeschichteten Aluminium-Türrahmenprofile sind mit einem dauerelastischen Fugendichtstoff und einem Sto-Vorlegeband (oder glw.) herzustellen, Ausführung gemäß IVD-
Merkblatt (Industrieverband Dichtstoffe e.V.).
Entlang der 90°-Außenecke, am Übergang der Fassadenfläche zur Laibungsfläche, ist im armierten Unterputz zusätzlich ein Kantenschutzprofile mit beidseitigen Gewebeanschlüssen einzubauen, um den Unterputz an den Außenkanten zu verstärken. An den Außenecken sind abgewinkelte Riemchenklinker passgenau einzubauen.
Menge: 10,000 m

**01.07.16 Klinkerriemchen-Anschlussfugen an Fassaden-Durchdringungen, bis 15 x 15 cm, Schlüsseltresor + Schüsselschalter + Treppenkonsolen**
*** Bezugsbeschreibung
Ausbilden von Anschlussfugen an kleinere Durchdringungen in der Fassade, wie z.B. an einen zylinderförmiger Schlüsseltresor, Treppenkonsolen oder Schlüsselschalter der Sektionaltore.

Einzukalkulieren ist der komplette Aufwand, inkl. aller Arbeiten und Materialien, den Fassadenaufbau auf die jeweiligen Einbauteile anzupassen, inkl. schlagregendichter, optisch sauberer Anschlussfugen.

Durchdringungaabmessungen:  bis 15 x 15 cm

Fugeneinteilung und Fugenbreite gemäß Vorgabe des Architekten.

Nach Anbringen der Fassadenbekleidung und Aushärtung des Fugenmörtels, die Anschlussfugen bis zur Armierungsschicht ausräumen. Fugenflanken
von allen losen und trennend wirkenden Substanzen säubern. Hinterlegen des Fugenraumes mit einem geeigneten, nicht wassersaugenden Vorlegeband zur Verhinderung einer Dreiflankenhaftung.

Fugen abkleben, vorbereiten der Fugenflanken mit einem systemzugehörigen Primer und ausreichend ablüften lassen.

Geeigneter Fugendichtstoff (z.B. OTTOSEAL oder glw.) entsprechend den Herstellerangeben sowie IVD-Merkblätter blasenfrei in den Fugenraum einbringen und ausbilden. Mit systemzugehörigem Glättmittel glätten.

Klebeband rückstandslos entfernen und Randbereiche nachglätten.

Hinweis zur Abrechnung:
Anschlussfugen u.a. an Fenster, Türen, Sektionaltore oder Vordächer werden im LV-Titel 07 "Detailausbildungen" separat beschrieben und vergütet. Die dort beschriebenen Details, inkl. dem dafür benötigten Materialien, werden nicht in hier in dieser LV-Position abgerechnet.
Fugenfarbton:  Auf Klinkerfarbe abstimmen, Farbe nach Wahl des AG
Fugenbreite:  10-12 mm (gem. Fugenplan), in Abstimmung mit den  Architekten

Leitdetail:  Sto GEN-RC-0420 oder GEN-RC-0420-02 oder glw.

Produkt: *Sto-Vorlegeband Keramik Typ 12/2 oder glw.
 *OTTO Primer 1216 oder glw.
 *OTTOSEAL S70 oder glw.
 *StoDivers GLM oder glw.

Bietereintrag:

'..........................................'
(Angebotenes Produkt)
Menge: 12,000 Stk

**01.07.17 Klinkerriemchen-Anschlussfugen an Fassaden-Durchdringungen, bis 10 x 50 cm, Attikaspeier-Rohr**
*** wie Position 01.07.16
Aufwand für das Anarbeiten der gedämmten Riemchenklinker-Fassade an viereckige Attikaspeierrohre aus Aluminium. Schaffung eines schlagregendichten, sauberen und fachgerechten Fassadenanschlusses, inkl. aller hierfür erforderlichen Arbeiten und Materialien.
Für die Arbeiten ist das Speierrohr mit Folie und Klebeband gegen Verschmutzung zu schützen. Nach Abschluss der Arbeiten ist der Schutz vom AN rückstandslos zu entfernen und fachgerecht zu entsorgen.

Rohr-Abmessung: ca. 10 x 50 cm
Material: Aluminium, natur
Menge: 12,000 Stk

**01.07.18 Klinkerriemchen-Anschlussfugen an Fassaden-Durchdringungen, bis 50 x 120 cm, Lüftungsgitter**
*** wie Position 01.07.16
Aufwand für das Anarbeiten der gedämmten Riemchenklinker-Fassade an viereckige Lüftungskanäle und Lüftungsgitter aus pulverbeschichtetem Aluminium. Schaffung eines schlagregendichten, sauberen und fachgerechten Fassadenanschlusses, inkl. aller hierfür erforderlichen Arbeiten und Materialien.
Für die Arbeiten ist das Lüftungsrohr und das Lüftungsgitter mit Folie und Klebeband gegen Verschmutzung zu schützen. Nach Abschluss der Arbeiten ist der Schutz vom AN rückstandslos zu entfernen und fachgerecht zu entsorgen.

Abmessung: bis ca. 50 x 120 cm
Material: Aluminium, pulverbeschichtet
Menge: 1,000 Stk

**01.07.19 WDVS Detail "D9" - Dachterrassen-Sockeldetail**
*** wie Position 01.07.1
Fachgerechtes, DIN-gerechtes Herstellen eines sauberen Sockelfassadenanschlusses der gedämmten,verputzten Fassade (WDVS) gemäß den gestalterischen Vorgaben der Architekten und gemäß dem Leitdetail des Fassadenmaterialherstellers.
Bauseits wurde die Dachterrasse und die aufgehende Wand gedämmt und mit einer beschieferten Bitumenbahn abgedichtet. Die bauseitige Sockeldämmung und Bitumenabdichtung wurde ca. 30 cm an der Wand nach oben geführt. Der obere Abschluss der Bitumenbahn wurde zusätzlich mit Flüssigabdichtung und Vlies auf der Betonwand befestigt und abgedichtet.
Im Weiteren soll bauseits ein Aluminium-Z-Profil als oberer Abschluss der bauseitigen Leistung eingebaut, auf der der AN seinen Sockelanschluss gemäß Leitdetail herstellt, inkl. allen Arbeiten, Zuschnitten und Materialien wie Dichtprofilen, Gewebewinkel, Tropfkantenprofilen, Kleber, Dübel, Dämmung, Sockelprofil etc.

Fugendichtband aus vollimprägniertem Weichschaumstoff, schlagregendicht nach DIN 18542 BG1 liefern und auf die Abkantung (Breite mind. 15 mm) des Abdeckblechs vorkleben.
Das Fugendichtband muss vollflächig aufliegen. Dämmplatten mit Kunststoff-
Sockelprofil auf das Fugendichtband aufsetzen. Das integrierte Glasfasergewebe in die Armierungsmasse einbetten. Flächenarmierungsgewebe bis zur Innenkante der Tropfnase führen und einbetten. Verbindung der Sockelprofile mittels Sockelleistenverbinder.
Einbau in passgenauen, verschiedenen Einzellängen.

Fugendichtband Typ 15/5-12:  5 mm
nach Ausdehnung:  max. 12 mm

Produkt:  *Sto-Fugendichtband Lento  oder glw.
  *Sto-Sockelprofil PH oder glw.
  *Sto-Sockelleistenverbinder L  oder glw.

Sockelprofil PH - Eckausbildung, liefern und fachgerecht einbauen. Einbau in passgenauen, verschiedenen Einzellängen.

Produkt:  *Sto-Sockelprofil PH Außenecke oder  glw.
  *Sto-Sockelprofil PH Innenecke oder  glw.
  *Sto-Sockelleistenverbinder L oder  glw.
  *StoSeal F 100 oder glw.

Architektenplan: PL 271
Detailbezeichnung: D9

Bild:
Das Bild unten zeigt den bauseits bereits hergestellten, gedämmten und abgedichteten Wandsockelnanschluss. An der Wand und der Terrassenbrüstung ist und wird das Sockeldetail identisch hergestellt. Als oberer Abschluss wird nun noch bauseits ein Z-Winkel-Profil eingebaut werden.

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
Leitdetail: Ähnlich STO "GEN-0705" oder glw.
 Dachterrasse (Vertikalschnitt):
 Anschluss an eine Terrasse mit Verblechung

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
Leistung des AN, einzukalkulieren ist:

01  Vorbereitung + Dämmung:
Säubern des Untergrunds. Zuschneiden der Dämmplatten (gleiches Produkt / Material wie in LV-Pos. 01.03.1).
Dämmplatten, EPS-Dämmung, d = 160 mm WLG 034 (gleiches Produkt / Material wie in LV-Pos. 01.03.1) lückenlos, dicht gestoßen einbauen, festkleben und dübeln.
An der Kontaktfläche / Fuge zwischen Dämmung, armiertem Unterputz und bauseitigen Z-Profil-Blechwinkel ist ein durchgängiges Fugendichtband (Abdichten gegen Schlagregen etc.) fachgerecht an der Vorderkante des bauseitigen Z-Blechprofils einzubauen. Schaffung eines wasserdichten Abschlusses inkl. aller hierfür erforderlichen Arbeiten und Materialien. Hinter dem Fugendichtband ist auf der Oberseite des Z-Blechprofils bis zur Wand eine wasserunempfindliche, dämmende Trennlage als Höhenausgleichschicht einzubauen, auf der dann die Fassadenplatten dicht gestoßen aufgestellt werden.

02  Armierter Unterputz / durchgefärbter Oberputz / Anstrich:
Herstellund des dauerhaft schlagregendichten, unteren Fassadenabschlusses des armierten Unterputzes und des gestrichenen und durchgefärbten Oberputzes an das bauseitige, pulverbeschichtete Aluminium-Z-Profil, inkl. dem Einbau eines Sockelabschlussprofils mit Tropfkante (Sto-Sockelprofil PH oder glw.)
Menge: 42,000 m

**01.07.20 WDVS Aluminium-Z-Profil, pulverbeschichtet, Farbton "DB 703"**
*** Bedarfsposition mit GB
Aufmaß, Planung, Herstellung, Lieferung und fachgerechter, sauberer Einbau eines pulverbeschichteten Z-Profils als unterer Fassadenabschluss im Be-
reich der Dachterrasse, 3-fach gekantet, aus 2 mm starkem Aluminiumblech, pulverbeschichtet, Farbton matt "DB 703".
Das Z-Profil ist am oberen Abschluss mit Schraub-Dübel-Verbindungen auf der Stahlbetonwand zu befestigen, Befestigungspunkte alle ca. 50 cm, Langloch, damit eine thermische Längenausdehnung des Blechs möglich bleibt. Zwischen Stahlbetonwand und Blechwinkel ist eine thermische Trennung einzubauen. Das Z-Profil soll unterhalb der Putzfassade die bauseitige Sockelabdichtung sauber in der Vertikalen abdecken und verdecken, um somit einen optisch sauberen, unteren Abschluss der WDVS-Fassade zu schaffen. Stöße mit Blech hinterlegt.

Inkl. der Herstellung von 4 Innen- und 2 Außenecken, jeweils 90°-Ecken.
Ecken sind sauber zu kanten und zu verschweißen.

Material:  Aluminiumblech
Dicke:  2 mm
Abwicklungslänge: 65 cm
Oberfläche:  Pulverbeschichtung
Farbton:  "DB 703, matt, Eisenglimmer
Blechlängen:  3-5 m, möglichst lange Bauteile, einheitliches,  homogene Einteilung der Bleche, je nach Geometrie  des Gebäudes
Schnitt-Skizze:

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
Bedarfsposition:
Sollte die bauseitige Leistung des Z-Blechprofils fehlen, behält sich der Bauherr vor, den AN mit dem Einbau dieses Blechs zu beauftragen. Der AN hat keinen Anspruch auf die Ausführung oder Vergütung dieser LV-Position, sollte sie nicht zu Ausführung kommen.
Menge: 42,000 m

**01.07.21 WDVS Detail "D11" - Attikaanschluss**
*** wie Position 01.07.1
Fachgerechtes, DIN-gerechtes Herstellen eines sauberen, oberen WDVS-Fas-
sadenanschlusses an die Attika gemäß den gestalterischen Vorgaben der Architekten und gemäß dem Leitdetail des Fassadenmaterialherstellers. Das pulverbeschichtete Aluminium-Attikablech wird nach Abschluss des Fassadenarbeiten des AN bauseits montiert.
Die gedämmte, verputzte und gestrichene WDVS-Fassade des AN soll von unten her bis an die Unterseite des bauseitigen Attikabretts (OSB-Platte) geführt werden.

Bild:
Blick von der Seite außen auf die bauseits gedämmte Attikakrone. Das Attika-Brett hat ein leichtes Gefälle in Richtung Dachfläche nach innen. Zwischen der Stahlbetonattikaaufkantung und dem Attika-Brett ist PUR-
Dämmung (ca. 12 cm Höhe) eingebaut. Der AN muss die Dämmplatten hier ggf. oben noch zusätzlich am Attikabrett mechanisch befestigen. Im Bereich der Betonwand, ist die Dämmung auf den Untergrund (Betonwand) zu kleben und zu festzudübeln.

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
Architektenplan: PL 271
Detailbezeichnung: 11

Leitdetail: STO "GEN-330-01" oder glw.
 Dach (Vertikalschnitt):
 Anschluss einer Attika mit Sto-Attikaprofil oder  glw.

Hinweis: Anders als im Leitdetail unten dargestellt,  ist das Attikabrett (OSB-Platte) nicht waagrecht,  sondern mit Gefälle nach innen eingebaut. Das  bauseitige Attikablech wird erst nach den  Fassadenarbeiten des AN bauseits eingebaut.

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
Leistung des AN, einzukalkulieren ist:

01  Vorbereitung + Dämmung:
Säubern des Untergrunds. Zuschneiden und Einkleben der EPS-Dämmung auf der Betonaußenwand. Ungenauigkeiten von teilweise +/- 4 cm im Bereich der bauseitig eingebauten PUR-Dämmung über der Beton-Attika sind vom AN mit Dämmung auszugleichen. Die Dämmplatten sind oben am bauseitigen Attikabrett noch zusätzlich mechanisch zu befestigen.
Passgenaues Zuschneiden der Fassadendämmplatten (d=16 cm) unterhalb des Attikabretts, inkl. leichtem Gefälle nach innen, angepasst an das Gefälle der bauseitigen Attikabretts. Fehl- und Hohlstellen in der Dämmebene  sind ggf. mit Dämmschaum komplett zu verfüllen.
Dämmplatten, EPS-Dämmung, d = 160 mm WLG 034 (Vergütung der DÄ in LV-Pos. 01.03.1) lückenlos, dicht gestoßen einbauen, festkleben und dübeln.
An der Kontaktstelle der Fassadendämmung und des Attikabretts ist an der Außenseite am Übergang zum armiertem Unterputz ein durchgängiges Fugendichtband (Abdichten gegen Schlagregen etc.) fachgerecht einzubauen, Schaffung eines wasserdichten Abschlusses inkl. aller hierfür erforderlichen Arbeiten und Materialien.

02  Armierter Unterputz / durchgefärbter Oberputz / Anstrich:
Die dauerhaft schlagregendichte, elastische Anschlussfuge des armierten Unterputzes an das OSB-Attikabrett ist mit einem dauerelastischen Sto-Fugen-
dichtband (oder glw.) herzustellen, bzw. einem Sto-Attikaprofil oder glw.
Wird kein Attikaprofil an Anschluss zum OSB-Brett verwendet, ist der Putz durch einen sauberen Trennschnitt oder einem Trennband vom Holz abzutrennen.
Menge: 82,000 m

**01.07.22 WDVS Detail "D16" - Sockeldetail**
*** wie Position 01.07.1
Fachgerechtes, DIN-gerechtes Herstellen eines sauberen Sockelfassadenanschlusses gemäß den gestalterischen Vorgaben der Architekten und gemäß dem Leitdetail des Fassadenmaterialherstellers.
Bauseits wurde auf dem Beton eine Bitumendickbeschichtung aufgespritzt und ca. 30 cm über spätere Geländeoberkante geführt. Am Übergang zwischen dem nach außen leicht auskragenden Fundamentbalken und der StB-Boden-
platte ist eine 45°-Phase eingebaut. Hier ist die wasserresistente Sockeldämmplatte (Vergütung der Sockeldämmplatte siehe LV-Pos. 01.03.08) an der Unterseite entsprechend passgenau zuzuschneiden. Bauseits ist die Perimeterdämmung nur bis Oberkante der Fundamantbalken geführt.
Die Noppenbahn ist bauseits nach oben geschlagen und mit Holzlatten und Schrauben an der Betonwand befestigt. Die Noppenbahn ist vom AN zu lösen und für deren Arbeiten nach außen zu klappen. Da die Noppenbahn im Zuge der bauseitigen Außenanlagenarbeiten weiterhin genutzt und eingebaut werden soll, sollte sie vom AN nicht beschädigt oder verschmutzt werden.

Leitdetail: Ähnlich STO "GEN-RC-0105" oder glw.
 (Vertikalschnitt):
 Anschluss an einen Sockel mit harten  Bekleidungen

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
Leistung des AN, einzukalkulieren ist:

01  Vorbereitung + Dämmung:
Säubern des Untergrunds. Passgenaues Zuschneiden der Sockeldämmplatten von Unterkante Bodenplatte bis 30 cm über spätere Geländeoberkante.
Dämmplatten aus expandiertem Polystyrol-Hartschaum nach EN 13163, Anwendungstyp WAS, PW nach DIN V 4108-10, Bemessungswert der Wärmeleitfähigkeit 0,035 W/(m*K) (Vergütung siehe LV-Pos. 01.03.08) lückenlos, dicht gestoßen auf bauseitiger Bitumendickbeschichtung fachgerecht einbauen, festkleben.

02  Armierter Unterputz / durchgefärbter Oberputz / Anstrich:
Herstellung des dauerhaft dichten, unteren Fassadensockelabschlusses. Der armierten Unterputz und der gestrichene und durchgefärbte Oberputzes reicht bis unter die geplante Geländeoberkante.
Abdichtung inkl. aller hierfür erforderlichen Vorarbeiten und Materialien. Abdichtung mit StoFlexyl (oder glw.) als Dichtschlämme, 2- fach auftragen (Vergütung der Abdichtung der gestrichenen WDVS-Fassade siehe LV-Pos. 01.06.4).
Menge: 35,000 m

**01.07.23 WDVS Detail "D17" - Innenecke 90°**
*** wie Position 01.07.1
Fachgerechtes, DIN-gerechtes Herstellen einer sauberen WDVS-Innenecke gemäß den gestalterischen Vorgaben der Architekten und gemäß dem Leitdetail des Fassadenmaterialherstellers.

Leitdetail: Ähnlich STO "GEN-0210" oder glw.
 (Horizontalschnitt):
 Anschluss in einer Innenecke

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
Leistung des AN, einzukalkulieren ist:

01  Vorbereitung + Dämmung:
Säubern des Untergrunds. Passgenaues Zuschneiden der vorbeschriebenen 16 cm starken Fassaden- und Sockeldämmplatten, inkl. verzahntem Einbau in der Ecke.

02  Armierter Unterputz / durchgefärbter Oberputz / Anstrich:
Herstellung des dauerhaft dichten WDVS-Innenecke (90°). Im Sockelbereich sind der armierten Unterputz und der gestrichene und durchgefärbte Oberputzes bis unter die geplante Geländeoberkante zur führen und fachgerecht abzudichten.
Abdichtung inkl. aller hierfür erforderlichen Vorarbeiten und Materialien. Abdichtung mit StoFlexyl (oder glw.) als Dichtschlämme, 2- fach auftragen (Vergütung der Abdichtung der gestrichenen WDVS-Fassade siehe LV-Pos. 01.06.4).
Menge: 22,000 m

**01.07.24 WDVS Detail "D18" - Fensteranschluss seitlich**
*** wie Position 01.07.1
Fachgerechtes, DIN-gerechtes Herstellen eines sauberen, seitlichen Glasfassadenanschlusses an eine gedämmte und verputzte Fassade (WDVS) gemäß den gestalterischen Vorgaben der Architekten und gemäß dem Leitdetail des Fassadenmaterialherstellers im Laibungsbereich. Außen an den pulverbeschichteten Aluminium-Fensterrahmen ist bauseits die schwarze Abdichtungsbahn der Glasfassadenfirma eingebaut. Der AN hat dafür Sorge zu tragen, einen dauerhaft schlagregendichten Anschluss an den pulverbeschichteten Aluminium-Fenster-/Türrahmen zu schaffen.

WDVS-Anschluss an pulverbeschichtete Fenster- und Türprofile aus Aluminium. Einbau in passgenauen, verschiedenen Einzellängen.
Anputzleiste mit Schattenfuge zur Aufnahme von dreidimensionalen Bewegungen liefern und anbringen. Ausbilden einer wind- und schlagregendichten, bewegungsfähigen Systemanschlussfuge mit
Anputzleiste, bestehend aus:

- PUR-Fugendichtband zur Aufnahme von dreidimensionalen
  Bewegungen
- mit integriertem Glasfasergewebe (160 g/m²)
- mit Schattenfuge
- mit selbstklebender Schutzlasche zur Befestigung von
  Abdeckfolien

Klasse A gemäß VPDM-Merkblatt.

Anwendungsbereich: Fenstergröße = 15 m2
  Dämmstoffdicke = 400 mm

Farbton:  Anthrazit

Produkt: *StoProfile Seal Bravo S oder glw.

Laibungstiefe: ca. 20 cm

Leitdetail: Ähnlich STO "GEN-0420" oder glw.
 (Horizontalschnitt):
 Anschluss der Laibung an ein  außenwandbündiges Fenster

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
Leistung des AN, einzukalkulieren ist:

01  Vorbereitung + Dämmung:
Säubern des Untergrunds. Passgenaues Zuschneiden der Fassadendämmplatten im seitlichen Laibungsbereich der Fenster.
Dämmplatten, EPS-Dämmung, d = 160 mm WLG 034 (gleiches Produkt / Material wie in LV-Pos. 01.03.1) lückenlos, dicht gestoßen einbauen, festkleben und dübeln. Das nach außen dampfdiffusionsoffene Dichtband ist bauseits als Verbindung zwischen Fensterrahmen und Betonwand eingebaut. Der AN klebt die Dämmung darüber.
An der äusseren Laibungskante der Dämmung ist an der Kontaktstelle (Übergang zwischen Dämmungsaußenkante und armiertem Unterputz) zum Metall ein durchgängiges Fugendichtband (Abdichten gegen Schlagregen etc.) fachgerecht einzubauen, Schaffung eines wasserdichten Abschlusses inkl. aller hierfür erforderlichen Arbeiten und Materialien, inkl. dem Abdichten der Ecken.

02  Armierter Unterputz / durchgefärbter Oberputz / Anstrich:
Herstellung des dauerhaft dichten WDVS-Anschlussfuge an Fenster- und Türprofile, inkl. Sto-Anputzleiste (oder glw.) und Sto-Gewebewinkel Standard (oder glw.) an der Außenecke am Übergang zwischen Laibung und WDVS-
Fassadenfläche. Inkl. aller für den Fassadenanschluss im Laibungsbereich erforderlichen Arbeiten und Materialien.
Menge: 12,000 m

**01.07.25 WDVS Detail "D19" - Fensteranschluss unten**
*** wie Position 01.07.1
Fensteranschluss unten wie unter LV-Vorposition 01.07.2 beschrieben. Jedoch Fassadendetail in einer WDVS-Fassade.

Fachgerechtes, DIN-gerechtes Herstellen eines sauberen, unteren Glasfassadenanschlusses in einer WDVS-Fassade gemäß den gestalterischen Vorgaben der Architekten und gemäß dem Leitdetail des Fassadenmaterialherstellers. Die pulverbeschichtete Aluminium-Fensterbank wird / wurde bauseits montiert.

Hinweis "2. Abdichtungsebene unter der Fensterbank":
Der AN soll direkt unter die Fensterbank eine 2. Dichtungsebene einbauen, da-
mit Niederschlagswasser, sollte die Fensterbank einmal lokal undicht werden, nicht hinter oder in die Dämmebene laufen kann, bzw. direkt unter der Fensterbank nach vorne an die Fassadenvorderkante abgeführt wird und dort entweichen kann. Das Herstellen der 2. Abdichtungsebene wird in der LV-Pos. 01.07.10 beschrieben und abgerechnet.

Bild:
Blick unter die Fensterbank mit Befestigungswinkeln.

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
Leitdetail: STO "GEN-0505" oder glw.
 Fensterbank (Vertikalschnitt):
 Anschluss der pulverbeschichteten  Aluminium-Fensterbank mit  Fugendichtstoff + Fugendichtband

Hinweis: Anders als im Leitdetail unten dargestellt,  wurden bauseits herkömmliche,  pulverbeschichtete Aluminium Fensterbänke  (keine Produkte der Fa. Sto) eingebaut.
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
Leistung des AN, einzukalkulieren ist:

01  Vorbereitung + Dämmung:
Säubern des Untergrunds. Zuschneiden und Einkleben der EPS-Dämmung in der durchgängigen Wandaussparung (bis 12 x 8 cm, Höhe x Tiefe, Vergütung der Dämmung in den Wandaussparungen werden in der LV-Pos. 01.03.6 gesondert vergütet) unterhalb der jeweiligen Fensteröffnung. Die Dämmung in der Wandaussparung soll außen flächenbündig mit der Außenkante der Stahlbetonwand abschließen. Ungenauigkeiten von +/- 2 cm sind vom AN mit dieser Dämmung an der Rückseite (Kontaktfläche zum Beton) auszugleichen.
Dämmplatten (gleiches Produkt/Material wie in LV-Pos. 01.03.1) lückenlos, dicht gestoßen einbauen und festkleben. EPS-Dämmung, d = 80 mm WLG 034 in die Wandaussparung über dem Fenster einbauen.
Passgenaues Zuschneiden der Fassadendämmplatten (d=16 cm) unterhalb der Fensterbank, inkl. leichtem Gefälle nach außen, angepasst an das Gefälle der bauseitigen Fensterbank. Passgenaues Ausklinken um die Metallwinkel, die die Fensterbank mit der StB-Wand dahinter verbinden (Abstand der Winkel ca. 50 -60 cm).
Dämmplatten, EPS-Dämmung, d = 160 mm WLG 034 (gleiches Produkt / Material wie in LV-Pos. 01.03.1) lückenlos, dicht gestoßen einbauen, festkleben und dübeln.
Um die Fensterbank herum ist an der Kontaktstelle (unter der Fensterbank und seitlich auf den Aufkantungen der Fensterbank jeweils am Übergang zwischen Dämmungsaußenkante und armiertem Unterputz) zum Metall ein durchgängiges Fugendichtband (Abdichten gegen Schlagregen etc.) fachgerecht einzubauen, Schaffung eines wasserdichten Abschlusses inkl. aller hierfür erforderlichen Arbeiten und Materialien, inkl. dem Abdichten der Ecken.

02  Armierter Unterputz / durchgefärbter Oberputz / Anstrich:
Die dauerhaft schlagregendichte, elastische Anschlussfuge des armierten Unterputzes und des Oberputzes an die pulverbeschichtete Aluminium-
Fensterbank ist mit einem Anputzprofil und einem dauerelastischen Fugendichtstoff und einem Sto-Vorlegeband (oder glw.) herzustellen, Ausführung gemäß IVD-Merkblatt (Industrieverband Dichtstoffe e.V.). Die  Fugenfarbe soll der Fassadenfarbe entsprechen.
Menge: 5,000 m

**01.07.26 WDVS Detail "D20" - Fensteranschluss mit Jalousie oben**
*** wie Position 01.07.1
Fachgerechtes, DIN-gerechtes Herstellen eines sauberen, oberen Glasfassadenanschlusses einer WDVS-Fassade gemäß den gestalterischen Vorgaben der Architekten und gemäß dem Leitdetail des Fassadenmaterialherstellers. Der Aufwand der Herstellung sowie das erforderliche Material ist hier einzukalkulieren.

Bild:
Das Bild zeigt den pulverbeschichteten Jalousiekasten, die Wandaussparung oberhalb der Fensteröffnung und die schwarze, überputzbare Abdichtungfolie
der Fenster. In Abständen von 50-60 cm sind auch die Metallwinkel, mit denen das Fenster oben am Beton befestigt wurde, mit schwarzer Dichtbahn überklebt.
Die Abdichtung der bauseitigen, pulverbeschichteten Metallfenster und Türen wird mit folgenden, schwarzen Dichtungsklebebändern (überputzbar) hergestellt:  SIGA Fentrim IS 2.

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
Leitdetail: STO "GEN-RC-0625" oder glw.
 Rollladen/Jalousie (Vertikalschnitt):
 Anschluss einer Jalousieverblendung mit  StoCarrier Hydro 12-15 mm auf eine  ausreichend tragfähige Unterkonstruktion

Hinweis: Anders als im Leitdetail unten dargestellt,  wird der bauseitige Jalousiekasten direkt auf  dem Fensterrahmenprofil befestigt, siehe  Schnitt der Architekten oben.

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
Leistung des AN, einzukalkulieren ist:

01  Vorbereitung + Dämmung:
Säubern des Untergrunds. Zuschneiden und Einkleben der EPS-Dämmung in der durchgängigen Wandaussparung (bis 25 x 8 cm, Höhe x Tiefe, Vergütung der Dämmung in den Wandaussparungen werden in der LV-Pos. 01.03.6 gesondert vergütet) oberhalb der jeweiligen Fensteröffnung. Die Dämmung in der Wandaussparung soll außen flächenbündig mit der Außenkante der Stahlbetonwand abschließen. Ungenauigkeiten von +/- 2 cm sind vom AN mit dieser Dämmung an der Rückseite (Kontaktfläche zum Beton) auszugleichen.
Dämmplatten (gleiches Produkt/Material wie in LV-Pos. 01.03.1) lückenlos, dicht gestoßen einbauen und festkleben. EPS-Dämmung, d = 80 mm WLG 034 in die Wandaussparung über dem Fenster einbauen. Im Bereich der Fensterbefestigungswinkel ist die Dämmung auf der Rückseite vom AN passgenau auszuklinken. Die Befestigungswinkel der Jalousien und Fensterrahmen sind in ca. 50-60 cm Abständen bauseits eingebaut worden.
Oberhalb des bauseitigen Jalousiekastens ist dann die Fassadendämmplatte,
Höhe bis ca. 58 cm (gleiches Produkt/Material wie in LV-Pos. 01.03.1) einzubauen und auf der massiven Betonwand mit geeignetem Kleber flächig aufzukleben. Wegen dem Einbau der ca. 12-15 mm starken und bis 65 cm hohen Putzträgerplatte vor dem Jalousiekasten ist die Dämmplatte auf der Außenseite bis Oberkante Putzträgerplatte entsprechend auszuklinken (Dämmstärke ca. 140 mm) und in leicht schwächerer Dämmstärke als auf den sonstigen Außenwänden einzubauen, damit die spätere, äussere Putz- bzw. Klinkerriemchenschicht flächenbündig mit der Außenfassade abschließen kann.

02  Putzträgerplatte + Voranstrich + Unterputz:
Die bis zu 65 cm hohe und ca. 12-15 mm starke Putzträgerplatte (Vergütung der Putzträgerplatte in LV-Pos. 01.03.13) ist außen vor dem Jalousiekasten eben mit der Fassadendämmungsaußenkante gemäß den Herstellervorschriften einzubauen. Das Verhältnis der Auskragungslänge zur Einbindelänge in die Dämmung sollte mind. 1/2  zu 1/2 betragen. Am unteren Ende soll sie mit der Unterkante des Jalousiekastens sauber und eben abschließen, bzw. ist als unterster Abschluss ein Abschluss-/Tropfkantenprofil durchgängig einzubauen, z.B. Sto Profile Edge G-12 oder glw.
Die Putzträgerplatte ist auf der zuvor eingebauten Dämmplatte vollflächig mit geeignetem Kleber festzukleben und im weiteren oberhalb der Wandaussparung in 2 übereinanderliegenden Dübelreihen zusätzlich an der Betonwand mechanisch zu befestigen (das vom Fassadenhersteller vorgegebene Dübelbild ist zu beachten). Die Dübelteller sind in zuvor hergestellte Fräsungen in der Dämmung flächenbündig zu versenken.
Auf die vorbeschriebene Putzträgerplatte ist ein geeigneter Voranstrich aufzubringen, auf den wiederum der armierte / bewehrte Unterputz (Vergütung Un-
terputz, armiert, siehe LV-Pos. 01.03.16) aufgebracht wird.
Im Anschluss ist die Zwischenbeschichtung und der durchgefärbte Oberputz + Anstrich aufzubringen.
Menge: 17,000 m

**01.07.27 WDVS Detail "D21" - Sektionaltoranschluss seitlich + oben, DÄ 12 cm**
*** wie Position 01.07.1
Ausführung wie in der LV-Vorposition 01.07.9 beschrieben, hier jedoch seitlicher und oberer (Sturz) Anschluss eines Sektionaltors im Bereich einer WDVS-Fassade, Stärke der Laibungsdämmung ist 12 cm. Die Laibungsdämmung ist in diese LV-Pos. mit einzukalkulieren.

Fachgerechtes, DIN-gerechtes Herstellen eines sauberen, seitlichen und oberen (Sturz) Fassadenanschluss im Laibungsbereich an die Zargen der Sektionaltore, inkl. dem Herstellen der 90°-Außenecke als Übergang zwischen Laibung und Fassadenfläche.
Herstellen der gedämmten und verputzten Laibung und des Laibungsanschlusses an die Metallzarge der Sektionaltore gemäß den gestalterischen Vorgaben der Architekten und gemäß dem Leitdetail des Fassadenmaterialherstellers.
In dieser LV-Position wird der Aufwand für die fachgerechte Herstellung des beschriebenen Details vergütet, inkl. aller hierfür erforderlichen Arbeiten und Materialien.  Die Außenecke und der Anschluss an die Sektionaltorzarge muss sauber, exakt, stoßfest und schlagregendicht hergestellt werden.
Inkl. Fugendichtband StoProfile Seal Bravo S oder glw. und 12 cm starker Laibungsdämmung.

WDVS-Anschluss an pulverbeschichtete Fenster- und Türprofile aus Aluminium. Einbau in passgenauen, verschiedenen Einzellängen.
Anputzleiste mit Schattenfuge zur Aufnahme von dreidimensionalen Bewegungen liefern und anbringen. Ausbilden einer wind- und schlagregendichten, bewegungsfähigen Systemanschlussfuge mit
Anputzleiste, bestehend aus:

- PUR-Fugendichtband zur Aufnahme von dreidimensionalen
  Bewegungen
- mit integriertem Glasfasergewebe (160 g/m²)
- mit Schattenfuge
- mit selbstklebender Schutzlasche zur Befestigung von
  Abdeckfolien

Klasse A gemäß VPDM-Merkblatt.

Anwendungsbereich: Fenstergröße = 15 m2
  Dämmstoffdicke = 400 mm

Farbton:  Anthrazit

Produkt: *StoProfile Seal Bravo S oder glw.

Laibungstiefe: bis ca. 45 cm

Leitdetail: Ähnlich STO "GEN-430" oder glw.
 (Horizontalschnitt):
 Anschluss im Laibungsbereich eines  Sektionaltors mit 12 cm Laibungsdämmung

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
Leistung des AN, einzukalkulieren ist:

01  Vorbereitung + Dämmung:
Säubern des Untergrunds. Passgenaues Zuschneiden der Fassadendämmplatten im seitlichen und oberen Laibungsbereich der Sektionaltorrahmen, Dämmstärke 12 cm.
Dämmplatten, EPS-Dämmung, d = 120 mm WLG 034 (gleiches Produkt / Material wie in LV-Pos. 01.03.1) lückenlos, dicht gestoßen in der Laibung einbauen, festkleben.
Am äusseren Anschluss der Laibungsdämmung an die Sektionaltorzarge (Übergang zwischen Dämmungsaußenkante und armiertem Unterputz) ist ein durchgängiges Fugendichtband (Abdichten gegen Schlagregen etc.) fachgerecht einzubauen, Schaffung eines wasserdichten Abschlusses inkl. aller hierfür erforderlichen Arbeiten und Materialien, inkl. dem Abdichten der Ecken.

02  Unterputz:
Die dauerhaft schlagregendichte, elastische Anschlussfuge des armierten Unterputzes und der Putzfassade an die feuerverzinkte Sektionaltorzarge ist mit einem dauerelastischen Fugendichtprofil herzustellen.
Entlang der 90°-Außenecke, am Übergang der Fassadenfläche zur Laibungsfläche, ist im armierten Unterputz zusätzlich ein Kantenschutzprofile mit beidseitigen Gewebeanschlüssen einzubauen, um den Unterputz an den Außenkanten zu verstärken.

02  Armierter Unterputz / durchgefärbter Oberputz / Anstrich:
Herstellung des dauerhaft dichten WDVS-Anschlussfuge an den Sektionaltor-
Metallrahmen, inkl. Sto-Anputzleiste (oder glw.) und Sto-Gewebewinkel Standard (oder glw.) an der Außenecke am Übergang zwischen Laibung und WDVS-Fassadenfläche. Inkl. aller für den Fassadenanschluss im Laibungsbereich erforderlichen Arbeiten und Materialien.

Hinweis "Metallwinkel" zum Schließen eines Luftspalts:
In der LV-Position 01.07.34 wird eine Metallwinkel ausgeschrieben mit Hilfe dessen herstellungsbedingte Hohlräume zwischen der Sektionaltorzarge und der Stahlbetonlaibung komplett verschlossen werden können.
Menge: 28,000 m

**01.07.28 WDVS Detail "D22" - Tropfkante am Übergang zw.vertikalen + horizontalen Putzflächen + gedämmte, verputzte Deckenuntersicht (Dachauskragung "Schulungsraum")**
Fachgerechtes, DIN-gerechtes Herstellen einer sauberen, fachgerechten und dichten Außenecke mit Tropfkante/-nase an einer Außenecke einer WDVS-
Fassade am Übergang zwischen vertikalen und horizontalen Fassadenflächen. Ausführung in Streifenform, inkl. der geklebten und gedübelten Dämmung und dem Verputzen der Deckenunterseite bis an die den Beton-Sturz über der Glasfassade.

Tiefe der Dachauskragung
und Deckenuntersicht: ca. 95 cm

Position: Obergeschoss, Dachterrasse (Nordseite)
 Dachauskragung über der raumhohen  Verglasung des Schulungsraums

Leitdetail: Ähnlich STO "GEN-0275" oder glw.
 (Vertikalschnitt):
 Außenwand/Systemübergang: Tropfkante mit  Tropfkantenprofil

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
Leistung des AN, einzukalkulieren ist:

01  Vorbereitung + Dämmung:
Säubern des Untergrunds. Passgenaues Zuschneiden der vorbeschriebenen 16 cm starken Fassaden- und der 16 cm starken Mineralwoll-Lamellen-
Dämmung (Deckenunterseite: Mineralwoll-Dämmung ist in diesee LV-Position einzukalkulieren). Die vertikale Dämmung an der Fassade, sowie die horizontale MiWo-Dämmung an der Deckenunterseite sind fachgerecht an der Betondeckenunterseite (Dachauskragung) zu verkleben und zu verdübeln.

02  Armierter Unterputz / durchgefärbter Oberputz / Anstrich:
Herstellung des dauerhaft dichten WDVS-Außenecke (90°) mit Tropfkante.
Inkl. dem Einbau des Sto-Tropfkantenprofils DP im bewehrten Unterputz.
Einbau des durchgefärbten Oberputzes + Egalisationsanstrich.
Menge: 12,500 m

**01.07.29 WDVS Detail "D23" - Leuchtenmontage an Außenfassade**
Fachgerechtes, DIN-gerechtes Herstellen einer sauberen, fachgerechten und dichten Montage von bauseitigen Wandstrahlern und Leuchten an der WDVS-Fassade. Der AN stimmt sich mit dem bauseitigen Elektro-Fachbetrieb ab und montiert die Leuchten gemäß den Vorgaben der Elektro-Fachplaner des AG.

Leitdetail: Ähnlich STO "GEN-0265" oder glw.
 (Horizontalschnitt):
 Lampenbefestigung
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
Leistung des AN, einzukalkulieren ist:

01  Befestigung:
Säubern des Untergrunds. Einmessen der vorgegebenen Einbaustelle. Vorbohren und Einbau von für die Leuchten geeigneten Dübel. Auf der Leuchtenrückseite ist rundum an der Leuchtengehäuseaußenkante ein Sto-Fugendichtband gemäß technischem Merkblatt einzubauen. Im Weiteren ist die Fuge zwischen dem Leuchtengehäuse und dem Oberputz mit einem dauerelastischen PU-Dichtstoff (Farbton wie Fassadenfarbe) dauerhaft schlagregendicht abzudichten.
Um das Gewicht der Wand-Leuchten verlässlich in den gedämmten Untergrund einleiten zu können, sind in der LV-Position 01.07.32 zusätzliche Montage-Quader ausgeschrieben.
Menge: 40,000 Stk

**01.07.30 WDVS-Anschlussfugen an Fassaden-Durchdringungen, bis 60 x 110 cm, Lüftungsgitter**
*** wie Position 01.07.16
Aufwand für das Anarbeiten der gedämmten WDVS-Fassade an viereckige Lüftungskanäle und Lüftungsgitter aus pulverbeschichtetem Aluminium. Schaffung eines schlagregendichten, sauberen und fachgerechten Fassadenanschlusses, inkl. aller hierfür erforderlichen Arbeiten und Materialien.
Für die Arbeiten ist das Lüftungsrohr und das Lüftungsgitter mit Folie und Klebeband gegen Verschmutzung zu schützen. Nach Abschluss der Arbeiten ist der Schutz vom AN rückstandslos zu entfernen und fachgerecht zu entsorgen.

Abmessung: bis ca. 60 x 110 cm
Material: Aluminium, pulverbeschichtet
Menge: 1,000 Stk

**01.07.31 WDVS-Anschlussfugen an Fassaden-Durchdringungen, bis 10 x 10 cm, Schüsselschalter**
*** wie Position 01.07.16
Aufwand für das Anarbeiten der gedämmten WDVS-Fassade an viereckige Unterputz-Schlüsselschalter aus beschichtetem Metall. Schaffung eines schlagregendichten, sauberen und fachgerechten Fassadenanschlusses, inkl. aller hierfür erforderlichen Arbeiten und Materialien.
Für die Arbeiten ist der Schlüsselschalterkasten mit Folie und Klebeband gegen Verschmutzung zu schützen. Nach Abschluss der Arbeiten ist der Schutz vom AN rückstandslos zu entfernen und fachgerecht zu entsorgen.
Inkl. dem umlaufenden Einbau eines geeigneten Sto-Fugendichtbandes (oder glw.), sowie eines Trennandes. Schaffung eines dauerhaften schlagregendichten WDVS-Fassaden-Anschlusses-

Abmessung: bis ca. 10 x 10 cm
Material: Aluminium, beschichtet

Schnitt-Skizze:

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Menge: 2,000 Stk

**01.07.32 Montagequader PU-Hartschaum als Druckunterlage für LED-Wandstrahler**
Liefern und passgenau an der Außenwand montieren. Inkl. den Einmessarbeiten der an der Außenwand jeweils planerisch vorgegebenen Position.

Montagequader aus PU-Hartschaum 198 x198 mm als Druckunterlage und Befestigungspunkt für Fremdteile wie Wandleuchten, Markisen oder Geländer liefern und montieren.

Vertiefung im Dämmstoff bis auf den Untergrund erstellen, Einbaustelle säubern. Montageplatte vollflächig mit Klebemörtel passgenau auf dem tragenden Untergrund verkleben.

Materialeigenschaften:
Baustoffklasse B2 gemäß DIN 4102,
Bemessungswert der Wärmeleitfähigkeit λ: 0,049 W/(m*K),
aus Polyurethan-Hartschaum (PUR), Raumgewicht 200 kg/m³

Format:  ca. 198 x 198 mm
Nutzfläche:  ca. 198 x 198 mm

Dicke:  160 mm

Leitfabrikat: StoFix Quader HD Maxi oder glw.

Bietereintrag:

'..........................................'
(Angebotenes Produkt)
Menge: 40,000 Stk

**01.07.33 Stoßgefährdeter Bereich - Panzergewebe**
Zulage für das fachgerechte Herstellen der WDVS-Fassade im stoßgefährdeten, zugänglichen Bereich mit Panzergewebe und Armierungsputz. Schaffung einer sehr strapazierfähigen und sehr stoßfesten Putzfassade

Vor der Systemarmierung:
Armierungsmasse auf Dämmplatten volldeckend auftragen, Panzergewebe eindrücken und planspachteln. Panzergewebe bündig aneinanderstoßen, nicht überlappen.

Position: Südseite, Gebäuderücksprung vor Waschhalle + DRK-Garage

Höhe:  2,0 m ab geplante Geländeoberkante

Produkt: *Sto-Panzergewebe oder glw.

Bietereintrag:

'..........................................'
(Angebotenes Produkt)
Menge: 70,000 m²

**01.07.34 Zulage für Aluminium-Winkelprofil 80 x 80 x 1,5 mm, Montage Laibung seitlich + Sturzbereich**
*** Bedarfsposition mit GB
Zulage für die Lieferung und den passgenauen Einbau eines durchgängigen Aluminiumwinkels am Übergang zwischen Sektionaltorzarge und der  Stahlbetonlaibung rund um das Sektionaltor. Aufgrund von teils zu großen Rohbau-Toleranzen gibt es im Anschlussbereich zwischen Sektionaltorzarge und der Betonlaibung teils 2-3 cm große Fehlstellen/Spalte. Durch das Einkleben einer zusätzlichen Aluminiumwinkels sollen alle derzeit noch offenen Fugen komplett verschlossen werden, damit der AN seine Laibungsdämmung sauber und dicht gestoßen an die Sektionaltorzarge heran einbauen kann.
Inkl. dem Reinigen der Klebestellen und einem geeigneten, dauerelastische Kleber. In das Metallprofil des Sektionaltors darf nicht gebohrt oder geschraubt werden. Beim Kleben ist darauf zu achten, dass man den Kleber innen im Gebäude nicht sehen kann.
Inkl. dem Herstellen von 90°-Ecken am Übergang zwischen Sturz und seitlichen Laibungen, Herstellen der 90°-Ecken auf Gehrung.

Material: Aluminium, natur
Winkelprofil: ca. 80 x 80 x 1,5 mm oder ähnliche Abmessungen

Schnitt-Skizze:

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
Bild:
Das Bild unten zeigt den Luftspalt zwischen Sektionaltorzarge und Beton-Laibung.

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Menge: 138,000 m

#### Abschnitt 01.08 ARBEITEN AUF NACHWEIS

*Hinweis: HINWEIS "ARBEITEN AUF NACHWEIS"*
Bedarfstitel, ohne Anspruch des AN auf Ausführung und Vergütung.
Für unvorhergesehene Arbeiten, die sich während der Bauausführung ergeben und nur auf ausdrückliche Anordnung der Bauleitung ausgeführt werden.
In den Einheitspreisen sind sämtliche Nebenkosten des AN enthalten wie Fahrtkosten, Auslösungen, Lohnzuschläge, Hilfsgeräte usw.

**01.08.1 Stundenlohn Vorarbeiter**
*** Bedarfsposition mit GB
*** Bezugsbeschreibung
Für alle nach Ankündigung und auf ausdrückliche Anweisung der Bauleitung auszuführenden Rapportarbeiten ist hier der Stundenlohn eines Vorarbeiters anzubieten. Es ist zu beachten, das keine Fahrtzeiten vergütet werden.

Bedarfsposition:
Es besteht kein Anspruch auf Ausführung, Vergütung und Abrechnung dieser LV-Position. Abrechnung nur nach tatsächlichem Bedarf und nach Beauftragung durch den AG.
Menge: 10,000 Std

**01.08.2 Stundenlohn Facharbeiter**
*** Bedarfsposition mit GB
*** wie Position 01.08.1
Stundenlohn eines Facharbeiters.
Menge: 10,000 Std

**01.08.3 Stundenlohn Helfer**
*** Bedarfsposition mit GB
*** wie Position 01.08.1
Stundenlohn eines Helfers.
Menge: 5,000 Std
